# 2112 - SH4
Angebotsaufforderung (GAEB DA XML 3.3, DA83)
Währung: EUR
Erstellt mit: CaliforniaX by G&W Software AG, CaliforniaX V25.2.05, 10.07.2026

## Projektbeschreibung
Projektbeschreibung

Allgemein
Die Bauwerke Münster GmbH plant ein neues Verwaltungsgebäude für die Stadtverwaltung Münster zu errichten. Die Bauwerke Münster GmbH ist beauftragt worden in einer gemeinsamen Kooperation den Neubau des Stadthauses 4 auf die Anforderungen der Stadt Münster hin zu entwickeln.
Es soll ein sechsgeschossiges Verwaltungsgebäude mit einer eingeschossigen Tiefgarage errichtet werden. Das geplante Bauwerk wird mit dem Untergeschoss das Baugrundstück nahezu vollständig überbauen. Angrenzend an die Straßen Albersloher Weg, Hafengrenzweg und Kiesekamps Mühle erstreckt sich die Teilüberbauung des Untergeschosses auf die geplanten weiteren sechs Geschosse. Im Bereich der Straßen Hafengrenzweg und Kiesekamps Mühle knüpft das Gebäude an die jeweiligen Bestandsbebauungen an. Im Bereich des Innenhofes über der Tiefgarage entstehen die Gartenanlagen und Zufahrten für den Lieferverkehr.

Lagebeschreibung
Der Standort liegt am südöstlichen Stadtrand an der Kreuzung zwischen dem Albersloher Weg / Kiesekamps Mühle (Kiesekamps Mühle 1) und ist sehr gut an das regionale und überregionale Verkehrsnetz (B51) angebunden. Der Neubau wird in einer geschwungenen Form mit Vor- und Rücksprüngen errichtet und grenzt zum Teil direkt an Bestandsgebäude an. Das vorgesehene Baufeld liegt im Bereich von derzeitigen Parkplatzflächen. Angrenzend an das Baufeld befindet sich das Parkhaus "Stadthaus 3"

Konstruktionskonzept
Der Neubaukomplex ist als flach gegründeter Massivbau geplant. Die vertikalen Lasten aus den Etagen werden innerhalb des Gebäudes über ein Stahlbeton-Stützenraster mit Unterzügen und deckengleichen Verbundträgern in die Gründung abgeleitet. Zur Erzielung maximaler Flexibilität in der Grundrissgestaltung, auch bei späteren Umbaumaßnahmen, wird innerhalb des Gebäudes nach Möglichkeit auf tragende Wände verzichtet.

Baustelleneinrichtung /  Baugrubenverbau
Gemäß der bisherigen Abstimmungen mit dem Fachdienst Straßenbau soll die Baustellenerschließung (Zu- und Abfahrt) über die zukünftige Zufahrt von der Kiesekamps Mühle erfolgen. Des Weiteren ist eine untergeordnete Erschließung (Ausfahrt) über den Hafengrenzweg zulässig.
Der Auftraggeber ist in Besitz von einem weiteren Grundstück in ca. 150 m Entfernung  zum Baufeld. Dieses wird für die Aufstellung der Containeranlage, sowie Erste-Hilfe- und Sanitärcontainer zur Verfügung gestellt. Die Aufstellflächen sowie Befestigungsflächen nehmen Rücksicht auf die vorhandenen Baumbestände.
Es ist geplant, die Baustelle mit 3 stationären Krananlagen abzuwickeln. Die Standorte werden nach Vergabe an den Rohbauunternehmer konzeptionell in einem Baustelleneinrichtungsplan festgehalten. Das Baufeld wird allseitig mittels umschließenden Bauzaunes von den angrenzenden Bereichen abgetrennt. Innerhalb der eingezäunten, beengten Baustellenfläche des Neubaus sind Aufstellflächen für LKW zur Materialanlieferung und/oder Mobilkräne sowie Lagermaterial gemäß der beiliegenden BE-Pläne zu errichten. Die Aufstellflächen befinden sich auf der Tiefgaragenfläche des Neubaus.

## KG 480 - MSR
Datum: 10.07.2026

*Hinweis: Allgemeine Bauumlage*
Allgemeine Bauumlage

Der Auftraggeber berechnet dem Auftragnehmer für folgende Leistungen eine allgemeine Bauumlage in Höhe von 1,10 % der Brutto-Auftragssumme

Baustrom 0,3 %
Bauwasser 0,2 %
Baureinigung 0,3 %
Bauleistungsversicherung 0,3 %

In der Schlussrechnung sowie allen Abschlagsrechnungen werden die vorgenannten Bauumlagekosten in Summe mit 1,10 % des Endbetrages der Schlussrechnung (Bruttosumme) abgezogen.

*Hinweis: Baustellenordnung*
Baustellenordnung

Diese Baustellenordnung gilt für die Ausführung der beschriebenen Bauleistungen für alle objektbeteiligten Firmen, deren Mitarbeiter und Nachunternehmer. Sie soll den störungsfreien Bauablauf fördern und ersetzt nicht die sicherheitsrelevanten SiGeKo-Anforderungen sowie die Regelungen der Projektbeschreibung.

1. Allgemeines

1.1 Zusammenwirken mit anderen Gewerken
Die Leistungen des AN stehen in direktem Zusammenhang mit anderen Gewerken. Der AN hat daher seine Leistungserbringung mit vorhergehenden und nachfolgenden Gewerken, die seine eigene Leistung technisch und zeitlich berühren, so abzustimmen, dass die eigenen Leistungen und die eigenen Ausführungstermine in Bezug auf die Detailausführung und Funktionsgerechtigkeit ordnungsgemäß erfolgen.
Die dabei anstehenden Arbeitsabfolgen, technischen Abhängigkeiten und zeitlich getrennten Einzelschritte von Teilleistungen sind zu berücksichtigen. Nach Einbau von Unterkonstruktionen muss anderen Gewerken ausreichend Gelegenheit gegeben werden etwaig erforderliche Leistungen auszuführen.

1.2 Gefahrstoffe
Die etwaige Lagerung von Gefahrstoffen bedarf der ausdrücklichen Zustimmung der Projektleitung des AG.

2. Baustellenverkehr
Der Baustellenverkehr ist eigenständig durch den AN gemäß beigefügtem BE-Plan umzusetzen und in seine Arbeitsabläufe einzuplanen. Im Bereich des Albersloher Weges ist es nicht gestattet Ladezonen, Parkflächen oder dergleichen herzustellen.

3. Baustelleneinrichtung
Die Aufgaben des AN bzgl. der Baustelleneinrichtung sind unter "ZTV Baustelleneinrichtung" genauer erläutert.

4. Ordnung und Sauberkeit
Der AN hat die eigenen Arbeitsbereiche arbeitstäglich in einem sauberen und aufgeräumten Zustand zu halten. Brennbares Verpackungsmaterial muss vom AN unverzüglich entsorgt werden.

5. Werbung
Es ist verboten an Gerüsten, Bauzäunen etc. Werbung des AN anzubringen.

6. Arbeitsschutz

6.1 Verantwortung des AN
Grundsätzlich ist der AN alleinverantwortlich für die Einhaltung der Arbeitssicherheit für sich, seine Mitarbeiter und Nachunternehmer. Bei offensichtlicher Missachtung der Unfallverhütungsvorschriften sowie bei ersichtlichen Unfallgefahren (auch Alkohol/Rauschmittelkonsum) kann die AG-Bauleitung die sofortige Einstellung der Arbeiten und entsprechende personelle Baustellenverweise erteilen. Daraus resultierende Kosten trägt der AN.

6.2 Bauseitige Sicherheitseinrichtungen
Bauseitige Sicherheitseinrichtungen dürfen vom AN nicht eigenmächtig verändert werden. Offensichtliche Mängel an solchen Einrichtungen hat der AN unverzüglich der Bauleitung des AG zu melden. Bis zur Beseitigung der Gefahr ist der betroffene Bereich zu meiden.

6.3 Gefährdung Dritter
Der AN hat seine Leistungen so zu erbringen, dass alle Gefahren für Dritte ausgeschlossen werden.

7. Lärmschutz
Neben der Einhaltung der gesetzlichen Lärmschutzvorschriften ist Lärm seitens des AN auf ein unvermeidbares Minimum zu reduzieren. Das Betreiben von Radios und Tonwiedergabegeräten ist nicht gestattet. Der AN ist verpflichtet, ständig auf seine Arbeitnehmer und seine Nachunternehmer einzuwirken, dass der Baulärm immer auf ein unvermeidbares Minimum reduziert wird.
Der AN hat die Baustelle so einzurichten und zu betreiben, dass entsprechend dem Stand der Technik nur geräuscharme Geräte und Baumaschinen eingesetzt werden.
Es dürfen ausschließlich Maschinen eingesetzt werden, die den Anforderungen der Baumaschinenlärmverordnung (siehe hierzu Bundes-Immissionsschutzverordnung) und dem neuesten Stand der Schallschutztechnik entsprechen.
Während arbeitsfreien Zeiten (z. B. Arbeitsunterbrechungen und Stillständen, etc.) sind die Maschinen abzuschalten.
Lärmintensive Arbeiten (Stemmarbeiten, schallübertragende Bohrarbeiten, etc.) sind mit der Bauleitung des AG rechtzeitig vorher abzustimmen.
8. Hygiene
Der jeweilige Arbeitsplatz ist sauber zu halten und regelmäßig nach Erfordernis zu reinigen. Aufwirbeln von Staub ist zu vermeiden bzw. auf ein Minimum einzuschränken. Für die Entsorgung von staubenden Abfällen sind geschlossene Schuttrutschen und geschlossene Schuttcontainer zu verwenden.
Das Abblasen mit Druckluft zu Reinigungszwecken ist unzulässig.
Stauberzeugendes Lagergut (z. B. Sand, Bindemittel, etc.) sind im Innen- und Außenbereich durch Folien abzudecken.
Ansaugöffnungen von lufttechnischen Anlagen sind vor Staub zu schützen.
Geschlossene Türen sind geschlossen zu halten und dürfen nicht offengehalten werden (z. B. Keile, o. Ä.).
Bei Stemmarbeiten ist die Staubentwicklung mit ausreichender Befeuchtung zu minimieren. Steht keine Befeuchtungsmöglichkeit zur Verfügung, muss der anfallende Staub bei der Durchführung abgesaugt werden.
Auf der Baustelle ist die Nahrungsaufnahme des AN (z. B. Pausenmahlzeiten) nicht gestattet.

9. Notfallmanagement

9.1 Erste Hilfe
Das Baulogistikunternehmen stellt einen Erste-Hilfe-Container zur Verfügung.
Darüber hinaus hat jeder AN zur Erstversorgung seiner Arbeitnehmer/Nachunternehmer einen Verbandskasten auf der Baustelle vorzuhalten.

9.2 Brandschutz
Der AN muss entsprechende Vorkehrungen  treffen. Bauseitig werden weder brandschutztechnische Vorkehrungen getroffen noch Löschmittel (z. B. Feuerlöscher, etc.) vorgehalten. Dies ist Sache des AN.

9.3 Meldepflichten
Alle Arbeitsunfälle des AN sind der Bauleitung des AG unverzüglich schriftlich und mündlich zu melden.

*Hinweis: Zusätzliche Allgemeine Hinweise*
Zusätzliche Allgemeine Hinweise

1. Angaben zur Baustelle

1.1 Baustellenbesichtigung
Es wird empfohlen, vor Abgabe des Angebotes die Baustelle zu besichtigen, sich mit den örtlichen Gegebenheiten vertraut zu machen und sich umfassende Kenntnisse über Lage, Zustand, Platzsituation, Zufahrt und alle weiteren, seine Kalkulation beeinflussenden, Faktoren zu verschaffen.

1.2 Arbeitszeiten
Die vorgegebenen Arbeitszeiten sind mit den Baustellenöffnungszeiten gemäß Baulogistikhandbuch gleichgesetzt und gelten Mo. bis Fr. von 06:00 bis 18:00 Uhr. Alle Arbeiten müssen in dieser Arbeitszeit ausgeführt werden. Zwischen 12:30 und 13:30 Uhr (Mittagsruhe) müssen die Arbeiten ruhen bzw. sind jegliche Lärmemissionen auf dem Gelände zu unterbinden. Dem AN wird nahegelegt, in diesem Zeitraum seine eigenen Pausenzeiten einzurichten. Der AN hat dafür Sorge zu tragen, dass sowohl die eigenen Angestellten, als auch die Mitarbeiter der beauftragten Nachunternehmer die Bestimmungen zur gesetzlichen Arbeitszeit gemäß Arbeitszeitgesetz (ArbZG) einhalten.

1.3 Baustellenpersonal
Die Baustellensprache ist deutsch. Der AN verpflichtet sich an der Baustelle ständig mind. eine Aufsichtsperson mit guten Fachkenntnissen bzgl. des eigenen Gewerkes und Erfahrungen für die beauftragten Arbeiten vorzuhalten. Diese Person muss die Fachkenntnisse nachweisen können, entscheidungsbefugt und sicher im Umgang mit der deutschen Sprache in Wort und Schrift sein.

1.4 Baustellenbesprechungen
Der AN (Projektleiter oder Vorarbeiter) hat an den wöchentlichen bzw. 14-tägigen Baustellenbesprechungen während der Vertragslaufzeit teilzunehmen. Sofern der AN einen Vertreter zur Baustellenbesprechung entsendet, muss dieser handlungs- und entscheidungsbevollmächtigt sein. Die Anwesenheit an den Baustellenbesprechungen wird nicht gesondert vergütet. Sollte der AN nicht an einer Baustellenbesprechung teilnehmen, berechtigt dies den AG, einen Rechnungsabzug in Höhe des Stundenverrechnungssatzes eines Facharbeiters multipliziert mit der Besprechungsdauer oder psch. 150 € netto vorzunehmen.

1.5 Arbeitsbereiche
Die Arbeitsbereiche des AN müssen bis zum Abschluss der Arbeiten ausreichend abgesperrt sein. Alle erforderlichen Sicherheitsmaßnahmen (auch während der Dunkelheit) müssen vom AN getroffen werden. Sollten bauablaufbedingt Absperrungen, Gerüste o. Ä. demontiert werden müssen, ist dieses mit dem zuständigen Gewerk abzustimmen sowie vorab die Bauleitung und der SiGeKo zu informieren. Nach Abschluss der Arbeiten oder zum Arbeitsende sind entsprechende Vorrichtungen wieder zu montieren.
Die Arbeitsbereiche des AN und alle übrigen benutzten Flächen sind sauber zu halten. Die Arbeitsbereiche sind in Absprache mit der örtlichen Bauleitung nach Abschluss der Arbeiten bzw. Räumung der Baustelle erforderlichenfalls in den vorherigen Zustand zu versetzen.

1.6 Bilddokumentation des Bauvorhabens
Auf dem Gelände wird durch den Baustellenlogistiker eine Webcam zur Bilddokumentation mittels Standbilder installiert. Die Webcam erstellt in einem Abstand von ca. 5 Sek. Standbilder. Diese dienen ausschließlich zur Dokumentation und Archivierung des Baufortschrittes. Die Vorgaben zur Speicherung personenbezogener Daten gem. der DSGVO werden durch den AG eingehalten. Ferner gibt es eine Livecam auf dem Stadthaus 3 die ebenfalls der Öffentlichkeit den Baufortschritt aufzeigt. Der Bieter erklärt mit Angebotsabgabe, keine Einwände gegen eine vorgenannte Bilddokumentation durch den Baustellenlogistiker bzw. des Amtes für Immobilienmanagement respektive Auftraggeber zu haben.

Die Erhebung, die Verarbeitung und die Nutzung von Videodaten erfolgt nur innerhalb des AG und nur durch einen legitimierten und eingeschränkten Personenkreis. Das Datenmaterial wird nicht an Dritte weitergegeben.

1.7 Sicherungsmaßnahmen

Umweltschutz
Der AN führt alle erforderlichen Maßnahmen zum Schutz der Landschaft und der Umwelt während der Bauzeit durch. Hierzu gehört auch die Beachtung sämtlicher Vorschriften für Lärmschutzeinrichtungen an Maschinen und ähnlichen Geräten, die auf der Baustelle verwendet werden.

Bewachung
Der AN ist für die Sicherung seiner bereits fertiggestellten Leistung sowie seiner Materialien, Unterkünfte usw. verantwortlich. Der AG ist nicht für die Bewachung und Sicherung verantwortlich, auch wenn sich diese Gegenstände auf seinem Grundstück befinden.

Verkehrssicherung
Der AN ist verpflichtet, Maßnahmen zum Schutz gegen Winterschäden durchzuführen sowie für die Beseitigung von Schnee, Eis und Wasser im Arbeitsbereich zu sorgen.
Anträge für evtl. erforderliche Sperrungen von Straßen und Fußgängerwegen sind vom AN selbst zu beantragen. In diesem Zusammenhang evtl. auftretende Genehmigungsgebühren, Ablösesummen und Mietgebühren sind Sache des AN und mit der BE abgegolten. Der AN hat für den Transport ggf. provisorische Überfahrten zu erstellen, vorzuhalten und nach Beendigung der Arbeiten wieder zu beseitigen. Es ist Sache des AN, für alle außerhalb des Baugrundstückes liegenden Flächen nach Beendigung der Arbeiten den ursprünglichen Zustand soweit möglich wieder herzustellen.

2. Ausführungsunterlagen

2.1 Planaustausch
Der AN erhält alle Planunterlagen bzw. die Ausführungsplanung als PDF über das Serverportal AWARO. Ausschließlich bei weiterer Planungsfortschreibung durch den AN (Werkplanung), werden Pläne im DWG-Format auf schriftliche Anforderung seitens des AG zur Verfügung gestellt.
Die erforderliche Plot- bzw. Kopierleistungen sind Sache des AN. Es ist eine ausreichende Anzahl an auszudruckenden Plänen einzukalkulieren.
Der AN ist verpflichtet, die für die Ausführung der vertraglichen Leistung erforderlichen Unterlagen so rechtzeitig beim AG schriftlich anzufordern, dass die vertragliche und termingerechte Durchführung der Bauleistung gewährleistet wird.

2.2 Unstimmigkeiten der Ausführungsunterlagen
Vor Beginn der Arbeiten hat der AN die Planunterlagen auf deren Richtigkeit zu überprüfen. Der AN hat Unstimmigkeiten in den Ausführungsunterlagen der Planungsbeteiligten, dem AG oder seinem Vertreter vor Ausführung unverzüglich anzuzeigen. Der AN haftet für Schäden, die durch nicht rechtzeitige Verständigung mit dem AG bzw. seines Vertreters entstehen. Der Auftragnehmer ist für die richtige Einhaltung der Maße verantwortlich.

2.3 Werkplanung des AN
Die vom AN eingereichten Unterlagen werden unter dem Vorbehalt zur Ausführung freigegeben, dass die baulichen und technischen Eintragungen den anerkannten Regeln der Technik entsprechen und eine Koordination mit den am Bau beteiligten Gewerken durch den AN erfolgt. Eine gesonderte Vergütung erfolgt nur sofern eine entsprechende Position in der Leistungsbeschreibung vorhanden ist. Die Freigabe der Unterlagen entbindet den AN nicht von seiner Haftung.

Darüber hinaus wird vorausgesetzt, dass die Unterlagen lediglich die vertraglich vereinbarten Leistungen beinhalten. Aus der Freigabe der Unterlagen kann der AN keine zusätzlichen Ansprüche, insbesondere Vergütungs- und Terminanpassungsansprüche, ableiten. Diesbezüglich bedarf es einer separaten Beauftragung. Die Werkplanung ist durch den AN auf Grundlage der beigefügten Pläne eigenständig an diesen Ausschreibung eigenständig fortzuschreiben und den Prüfer vorzulegen. Es sind bis 10 Prüfdurchläufe einzukalkulieren. Korrigierte Pläne durch den Prüfer sind innerhalb von 5 Werktagen erneut vorzulegen.

2.4 Planprüfung
Die Werk- und Montagezeichnungen erstellt der AN eigenverantwortlich. Diese Unterlagen sind zur Freigabe beim Architekten, Tragwerksplaner oder Fachplaner über das Serverportal sowie in Papierform vorzulegen. Es darf nur nach freigegebenen Plänen gearbeitet werden. Die rechtzeitige Vorlage aller Werk- und Montagezeichnungen zur Prüfung auf generelle Übereinstimmung mit den Planungszielen des AG ist Sache des AN. Der AG bzw. Architekt oder Fachplaner behält sich zur Sichtung der Werk- bzw. Montageplanung eine Frist von 14 Kalendertagen nach Vorlage durch den AN vor. Die Pläne werden unter Berücksichtigung der Korrekturangaben des Architekten, Tragwerksplaners oder Fachplaners freigegeben. Dem AN steht je eingereichtem Plan nur eine Prüfung mit Freigabe zu. Terminverzögerungen aufgrund wiederholter Vorlage von Werk- und Montagezeichnungen gehen zu Lasten des AN.

3. Allgemeines und sonstiges

3.1 BE zur Durchführung der Arbeiten
Jegliche Baustelleneinrichtungskosten, Transport und Logistikkosten die zur mängelfreien Erbringung der auszuführenden Arbeiten erforderlich sind, sind vom AN in den Einheitspreisen zu berücksichtigen. Es sei denn, gesonderte Positionen sind ausgewiesen.

3.2 Leistungen des AG zur Baustelleneinrichtung
Die Versorgung mit Bauwasser zu zentralen Verteilerpunkten erfolgt durch den Baustellenlogistiker und sind den BE-Plänen zu entnehmen. Von den zentralen Verteilerpunkten muss sich der AN selber mit Wasser versorgen. Diese Medien sind für den AN kostenfrei. Die allgemeine Baustromversorgung auf der Baustelle erfolgt durch den Baustellenlogistiker. Der AN ist dazu verpflichtet mit Vorlauf von 2 Wochen den Baustellenlogistiker seinen Baustrombedarf anzumelden und diesen sukzessive gemäß seines Baufortschritt abzurufen. Die Standorte der Baustromkästen sind den BE-Plänen zu entnehmen.
Für die ausreichende Ausleuchtung seines Arbeitsbereiches am Montageort sowie etwaiger Aufenthalts- und Lagerräume ist der AN verantwortlich. Die allgemeinen Verkehrswege werden durch den Baustellenlogistiker ausgeleuchtet.
Der AG haftet nicht für Schäden, die dem AN durch Witterungseinflüsse, Beschädigungen, Diebstahl, Feuer und Wasser entstehen.

3.3 Hinweise allgemeine Baustelleneinrichtung/Baustellenlogistik
Das dem Leistungsverzeichnis beigefügte Baulogistikhandbuch ist in der jeweils gültigen Fassung verbindlicher Vertragsbestandteil.
Die darin enthaltenen Regelungen sind von sämtlichen Auftragnehmern (AN), deren Nachunternehmern (NU) sowie Lieferanten uneingeschränkt zu beachten und einzuhalten. Die Bestimmungen des Handbuchs sind für alle Beteiligten verbindlich und werden als anerkannte Vertragsgrundlage vereinbart.

Insbesondere sind folgende Aspekte des Baulogistikhandbuchs zu beachten:

1. Containeranlage im Betreibermodell
- Eigene Containeranlagen auf dem Baufeld sind grundsätzlich nicht zulässig.
- Sämtliche Bürocontainer, Tagesunterkunftscontainer, Materialcontainer sowie dazugehörige Sanitäreinrichtungen sind ausschließlich über die vom Auftraggeber (AG) beauftragte Baulogistik im Betreibermodell anzumieten und zu nutzen.
- Standort der zentralen Containeranlage ist ca. 150 m vom Baufeld entfernt (Bereich Kiesekamps Mühle).
- Der Betrieb, die Vermietung sowie die Unterhaltung (Reinigung, Versorgung mit Verbrauchsmaterialien, Wartung der Sanitäranlagen) erfolgen zentral über die Baulogistik.
- Die Nutzung der Container ist zweckgebunden (keine Lagerung von Baustoffen, keine Zweckentfremdung).
- Die Kosten richten sich nach der im Baulogistikhandbuch festgelegten Gebührenordnung und sind von den jeweiligen Auftragnehmern zu tragen.

2. Abfallentsorgung:
- Die Abfallentsorgung zentral über die durch die Baulogistik bereitgestellte Entsorgungseinrichtung abzuwickeln.
- Eigenständige Entsorgungsleistungen durch die Auftragnehmer sind nicht zulässig
- Die Entsorgung umfasst die Bereitstellung und den Betrieb von Containern (bis ca. 30 m³) und mobilen Rollbehältern, die nach Gewerken getrennt zu nutzen sind.
- Abfälle sind entsprechend den gesetzlichen und kommunalen Vorschriften (u. a. Kreislaufwirtschaftsgesetz, Landesabfallgesetz NRW, kommunale Abfallsatzungen) sortenrein zu trennen und umweltgerecht zu entsorgen.
- Jeder Auftragnehmer hat einen verantwortlichen Entsorgungsbeauftragten zu benennen, der durch die Baulogistik eingewiesen wird.
- Jeder AN ist verpflichtet, täglich seine Arbeitsbereiche sauber zu halten, Verunreinigungen sofort zu beseitigen und die bereitgestellten Behälter ordnungsgemäß zu nutzen.
- Verstöße gegen diese Regelungen können durch den AG bzw. die Baulogistik kostenpflichtig bereinigt werden.

3. Transport- und Verkehrslogistik:
- An- und Ablieferungen sind zwingend über das Online-Avisierungssystem (BM-Log) anzumelden.
- Nur vorab angemeldete und durch die Baulogistik freigegebene Transporte erhalten Zugang zum Baufeld.
- Es gilt ein Just-in-Time-Prinzip: Materialien dürfen nur in der vorgesehenen Menge und zum festgelegten Zeitpunkt angeliefert werden.
- Lagerflächen sind nur nach vorheriger Genehmigung durch die Baulogistik nutzbar; unzulässige Lagerungen werden kostenpflichtig entfernt.
- Fahrzeuge dürfen ausschließlich in den zugewiesenen Ladezonen be- und entladen; Parken auf dem Baufeld ist grundsätzlich verboten.

4. Baustelleneinrichtungsflächen und Lagerung:
- Baustelleneinrichtungsflächen werden ausschließlich durch den AG in Abstimmung mit der Baulogistik zugewiesen.
- Eigenmächtige Nutzung oder Blockade von Verkehrs-, Rettungs- und Logistikflächen ist untersagt.
- Bei Nichteinhaltung kann die Räumung auf Kosten des Auftragnehmers erfolgen.

Jeder Auftragnehmer ist verpflichtet, die Inhalte des Baulogistikhandbuchs eigenverantwortlich an seine Mitarbeiter, Nachunternehmer und Lieferanten weiterzugeben und deren Einhaltung sicherzustellen. Der Auftragnehmer haftet gesamtschuldnerisch für Verstöße seiner Nachunternehmer und Lieferanten. Die Weisungen des Bauherrn, der Objektüberwachung und des beauftragten AN Baustellenlogistik (Fa. BM Baulogistik + Service GmbH) sind verbindlich.

Verstöße gegen die Regelungen des Baulogistikhandbuchs gelten als Vertragsverletzung und können neben kostenpflichtigen Ersatzvornahmen auch zu einem Ausschluss von der Baustelle führen. Sämtliche hieraus entstehenden Kosten und Folgeschäden gehen zu Lasten des verantwortlichen Auftragnehmers.

3.4 Baustelleneinrichtungsplan
Der Auftragnehmer hat dem Auftraggeber 21 Tage nach Beauftragung einen Baustelleneinrichtungsplan bzw. seinen Platzbedarf zur Genehmigung vorzulegen. Der Baustelleneinrichtungsplan / Platzbedarf ist mit dem BE-Plan Rohbauarbeiten der Bauleitung des AG sowie des Logistikplaners abzustimmen und ggf. mehrfach (bis zu 4 mal) anzupassen.

Der Auftragnehmer ist dazu verpflichtet sämtliche im Protokoll festgehaltene Restarbeiten spätestens innerhalb von 10 Tagen nach der Begehung zu beseitigen. Kommt der Auftragnehmer der vertraglichen Verpflichtung nicht nach, ist der Auftraggeber berechtigt ohne weitere Aufforderung ein anderes Unternehmen mit der Ausführung der Restleistungen zu beauftragen. Die Bauleitung des AG behält sich vor ggf. auch Teilbereiche (siehe Bauablaufplanung) abzunehmen.
Die anteiligen Kosten werden durch den AG bei der Schlussrechnungsprüfung in Abzug gebracht.

3.5 Brandschutz während der Bauzeit
Der für die Baumaßnahme verantwortliche Unternehmer hat den Brandschutz auf der Baustelle sicherzustellen. Die Löschwasserversorgung ist  über das objektnahe Versorgungsnetz im Umfeld der Baustelle durch den AN sicherzustellen. Während der Bauzeit sind vorbeugende Brandschutzmaßnahmen betrieblicher Art zu treffen.

Auf das jeweilige Merkblatt "Brandschutz bei Bauarbeiten" der Bau-Berufsgenossenschaft BGR 500 und des Verbandes der Schadensverhütung GmbH – VdS 2021 wird hingewiesen:

In dem zu errichtenden Bauobjekt dürfen brennbare Baustoffe und sonstige brennbare Gegenstände nur örtlich und mengenmäßig begrenzt gelagert werden. Dies gilt auch für brennbare Flüssigkeiten und brennbare Gase.
Brennbare Abfallstoffe sind täglich aus dem Bauobjekt zu entfernen. Für brennbare Abfallstoffe sind auf der Baustelle nicht brennbare Großbehälter (Container) aufzustellen; der Abstand von baulichen Anlagen muss mindestens 10 m betragen. Bei feuergefährlichen Arbeiten - z. B. Schweißen, Abbrennen, Schneiden - sowie beim Umgang mit offener Flamme in Verbindung mit brennbaren Baustoffen sind Brandschutzposten einzuteilen. Es sind geeignete Feuerlöschgeräte bereitzustellen und vom AN vorzuhalten. Nach Beendigung der feuergefährlichen Arbeiten sind Nachkontrollen durchzuführen. Auf die Unfallverhütungsvorschrift "Schweißen, Schneiden und verwandte Arbeitsverfahren"
(BGR 500) wird hingewiesen. Für das Bauobjekt sind den besonderen Betriebsgefahren entsprechende Feuerlöschgeräte in betriebsbereitem Zustand in der erforderlichen Anzahl bereitzuhalten.

3.6 Beseitigung von Niederschlagwasser / Tagwasser
Wasserhaltungsarbeiten für den Anfall von Niederschlags- / Tagwasser sind als Nebenleistung gem. DIN 18299 VOB/C durch den AN zu erbringen.

3.7 Ausführung
Planunterlagen des AG/Fachplaners
Dem AN werden die erforderlichen Planunterlagen vom AG bzw. der Architekten und etwaiger weiterer Fachplaner nach Beauftragung als PDF-Datei sowie als DWG über das Serverportal AWARO zur Verfügung gestellt. Die Unterlagen sind seitens des AN rechtzeitig vom AG schriftlich abzufordern.

Detailterminpläne
Rechtzeitig vor der Ausführung hat der AN auf Grundlage der vertraglichen Terminvorgaben sowie den Abstimmungsgesprächen mit der Bauleitung des AG Detailtermine anzugeben, aus denen die auszuführenden Leistungen, Zwischentermine sowie die Anzahl der eingesetzten Arbeitskräfte (nach Geschossen und Bauabschnitten getrennt) hervorgehen. Bei der Erstellung der Terminpläne ist die vorgeschriebene Arbeitsrichtung (BT-A / BT-B usw.) zwingend zu berücksichtigen. Die vom AG vorgegebenen Ausführungsdauern sind zwingend einzuhalten. Ggf. erf. Überstunden und Samstagsarbeit werden nicht extra vergütet. Die gesetzlichen Arbeitszeiten dürfen nicht überschritten werden.

Abstimmung mit der Projektleitung des AG
Alle Bauabläufe sind rechtzeitig vorab mit der Bauleitung des AG abzustimmen. Grundsätzlich haben die Interessen des Nutzers Vorrang, damit Störungen im Bauablauf auf ein unvermeidbares Mindestmaß reduziert werden.
Rückbaumaßnahmen
Alle Rückbaumaßnahmen sind erst auf besondere Anweisung der Bauleitung des AG vorzunehmen.

Bauabschnitte / Bauablauf
Der Ausschreibung liegen die Bauablaufpläne des Innenausbaus bei. Der Bauablauf ist so zu planen, dass das Bauteil A als erstes fertiggestellt wird. Anschließend Bauteil B usw. Diese Vorgehensweise ist erforderlich, da die Ausbaugewerke in diesem Ablauf getaktet sind.
Im Bereich der Bauaufzüge wird die Fassade zu einem späteren Zeitpunkt verschlossen. Die Bauaufzüge sind dem BE-Plan zu entnehmen.
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
Abbildung
falls die Abbildung in der GAEB Datei nicht angezeigt wird, ist diese in der PDF Datei des Leistungsverzeichnisses wiederzufinden

3.8 Abnahme

Seitens des Auftraggebers wird gemäß VOB/B § 12 Abs. 4 eine förmliche Abnahme der Leistungen verlangt. Teilabnahmen sind ausgeschlossen. Es wird das fertige Werk abgenommen.

3.9 Abrechnung

Kumulierte Abrechnung
Der AN hat seine Leistungen kumuliert abzurechnen. Die Abrechnungsstruktur ist über die gesamte Bauzeit bis zur Schlussrechnung beizuhalten und darf nicht geändert werden. Bei Änderung der Abrechnungsstruktur wird die entsprechende AZ / SR zur Entlastung des Bauherrn zurückgesendet und nicht weiter bearbeitet.

Rechnungsangaben
Für eine zügige Bearbeitung der Rechnungen müssen folgende Angaben enthalten sein, bzw. Unterlagen vorliegen:

- Projektnummer
- Projektbezeichnung
- Aufmaße

Rechnungsversand
Um eine zügige Bearbeitung und die Auszahlung der Rechnung zu gewährleisten sind die Rechnungen in digitaler Form an die Bauleitung des AG zu übersenden.
3.10 Revision / Dokumentation

Art und Ausfertigung
Alle erforderlichen Revisions- und Dokumentationsunterlagen sind 2-fach auf Papier (geordnet mit Inhaltsverzeichnis und in Farbe) und 1x digital auf einem USB-Stick zu übergeben. Sämtliche Dateien müssen in einem durchsuchbaren Format vorliegen, sodass eine Volltextsuche am PC möglich ist. Ebenfalls müssen alle ausgedruckten Unterlagen von Größe und Druckqualität lesbar sein.

Übergabezeitpunkt
Alle erforderlichen Dokumentationsunterlagen sind der Projektleitung des AG bis spätestens 3 Wochen vor der Abnahme zu Übergeben. Ohne vollständige Revisionsunterlagen wird die Abnahme verweigert.

3.11 Sicherheits- und Gesundheitsschutz
Vom Bauherrn wird ein Sicherheits- und Gesundheitsschutzkoordinator (SiGeKo) gem. Baustellenverordnung beauftragt. Der AN hat den Forderungen des SiGeKo Folge zu leisten. Ferner sind dem SiGeKo erforderliche Nachweise, Prüfbescheinigungen, Anwendungsbescheinigungen, Gefahrenbeurteilungen, Meldebögen etc. in 1-facher Anzahl in Papier und als PDF-Datei auszuhändigen.
Der Auftragnehmer hat sich zwei Wochen vor Beginn der Arbeiten bei dem zuständigen SiGeKo anzumelden. Der Auftragnehmer ist verpflichtet sich und seine Mitarbeiter in den SiGe-Plan (Sicherheits- und Gesundheitsschutzplan) einweisen zu lassen und vor seiner Arbeitsaufnahme etwaige Gefährdungsanalysen der Leistungen an den Koordinator schriftlich (mindestens 2 Wochen vorher) vorzulegen.

3.12 Fachbauleitung Brandschutz
Zur ordnungsgemäßen Umsetzung des Brandschutzkonzeptes und zur Sicherstellung der qualitativen Ausführung des Brandschutzes auf der Baustelle setzt der AG eine Fachbauleitung Brandschutz mit stichprobenartigen Kontrollen ein. Der AN hat dafür zu sorgen, dass die Vorgaben des Brandschutzkonzeptes ordnungsgemäß umgesetzt und eingehalten werden.

3.13 Arbeitsgeräte
Die Wahl der zum Einsatz kommenden Geräte obliegt dem AN. Er hat sich jedoch an die geltenden Richtlinien und Bestimmungen zu halten.

3.14 Bautagesberichte
Der AN hat täglich Bautageberichte zu erstellen. Darin sind mindestens folgende Punkte aufzuführen:

- Detaillierte Beschreibung über die täglichen Arbeiten an Bauteil, Bauabschnitt, Geschoss und Raum
- Bericht über die Anzahl der eingesetzten Arbeitskräfte, Name und Berufsgruppe
- Geräteeinsatz
- Temperaturen und Witterungsverhältnisse während der Arbeitszeit
- Materiallieferungen
- Bezugnahme auf die entsprechende Vorgangsnummer gem. Vertragsterminplan/ Einzelterminplan und - soweit möglich - mit LV-Position
- Besondere Vorkommnisse
Die Bautagesberichte sind wöchentlich, sowie auf Anforderung des Auftraggebers respektive der Objektüberwachung, einzureichen und auf dem Projektkommunikationsserver einzustellen.

3.15 Hausrecht
Der AG, oder bei Abwesenheit sein Vertreter, üben auf der Baustelle das allgemeine Hausrecht aus.

3.16 Qualitätsvorgaben
Die in der Leistungsbeschreibung und in den Plänen beschriebenen Materialqualitäten, Konstruktions- bzw. Ausführungsarten sind Qualitätsvorgaben des AG. Diese sind einzukalkulieren.

Alternativen sind bei gleichbleibender Qualität, Optik und Funktionalität auch hinsichtlich der Betriebskosten nur in Abstimmung mit dem AG zulässig. Falls erforderlich, hat der AN die Gleichwertigkeit nachzuweisen. Anfallende Kosten hierfür sind in die Angebotspreise einzukalkulieren. In jedem Fall übernimmt der Bieter mit Angebotsabgabe die volle Gewährleistung zur Vollständigkeit sowie sachliche und technische Richtigkeit aller angebotenen Bauleistungen.

3.17 Dokumentation
Nach Erbringung der AN-Leistung ist eine umfassende Objektdokumentation mit Angabe aller verarbeiteten Materialien inkl. Produktdatenblätter, Bestands- und Revisionspläne, Lieferscheine, Fachunternehmererklärung, Bedienungsanleitungen und entsprechende Pflegeanleitungen anzufertigen. Ein Anspruch auf Schlusszahlung besteht erst nach vollständiger Vorlage und Prüfung der Dokumentation.

3.18 Bauleitung des Auftraggebers
Der AG wird die Bauausführung projektbegleitend überwachen lassen. Diese Person / Institution hat das Recht, jederzeit die Baustelle zu betreten, um die Durchführung der Arbeiten auf vertragsgetreue Erfüllung zu überprüfen bzw. durch sachkundige Helfer überprüfen zu lassen.
Die Verantwortung für die vertragsgetreue und nach der Regel der Baukunst auszuführenden Arbeiten liegt jedoch allein beim Auftragnehmer (AN). Er wird sich nicht auf die eventuelle Sachkunde der vom Bauherrn eingesetzten Überwachung berufen.

3.19 Schlechtwetter
Eventuell auftretende wolkenbruchartige Regenfälle im Herbst und ihre Folgen während der Bauzeit gelten als typische Gefahrenursachen im Bauwesen, die weder als höhere Gewalt, noch als unabwendbarer Umstand im Sinne der VOB/B, § 7, anzusehen sind. Alle Schäden an den vom AN erbrachten Leistungen, die durch Niederschlags- und Oberflächenwasser entstehen, sind vom AN ohne Vergütung unverzüglich zu beseitigen. Aus einer evtl. Verschlammung des Bodens kann der AN keine Mehrkosten herleiten.

3.20 Bemusterungen
Die rechtzeitige Vorbereitung und Durchführung einer Bemusterung inkl. Farbfestlegung etc. aller diesbezüglich relevanten Materialien und Einbaugegenständen ist Leistungsbestandteil des AN. Die Muster sind kostenfrei an der Baustelle vorzuhalten. Die Vorlage von Auslaufmaterialien ist nicht zulässig.
Die Bemusterung hat so rechtzeitig zu erfolgen, dass weitere  Alternativanfragen möglich sind, ohne den Bauablauf zu beeinträchtigen. Zur Bemusterung gehört auch das Anlegen von Musterflächen. Die Erstellung von Musterflächen wird, sofern im LV nicht anders beschrieben, nicht gesondert vergütet.

3.21 Bau- und Baunebenleistungen
Alle nachfolgend beschriebenen Bau- und Baunebenleistungen sind unter den einzelnen Abschnitten jeweils zum Einheitspreis anzubieten. Einzukalkulieren sind sämtliche Kosten für die angebotene Bauleistung, fertige handwerksgerechte, abnahmefähige und funktionstüchtige Ausführung einschließlich aller erforderlichen Nebenleistungen und Ausführungsrisiken.

3.22 Preisermittlung
Bei sämtlichen Positionen in dem nachfolgendem Leistungsverzeichnis ist das Liefern, das Vertragen auf der Baustelle zum Einsatzort, sowie die Montage inbegriffen. Etwas anderes gilt nur dann, wenn Leistungen in den Texten ausdrücklich als gesondert zu erbringen erwähnt sind.

Grundsätzlich ist daher auch in dem Leistungsverzeichnis die gebrauchsfertige Leistung beschrieben. Dies bedeutet, dass regelmäßig die fertige Leistung erwartet wird. Eingeschlossen sind somit auch die Lieferungen der Stoffe und alle Tätigkeiten, wie Herstellen, Montieren, Anschließen, Stellung von Gerätschaften usw., die zur restlosen Erfüllung der Leistung gehören, auch wenn diese nicht ausdrücklich erwähnt werden.

3.23 DGNB-Zertifizierung
Der AG beabsichtigt das Gebäude einer DGNB-Zertifizierung zu unterziehen. Im Rahmen der Zertifizierung wird die Qualität der Bauausführung unter Prüfung der nachfolgenden Punkte bewertet:

Der AN hat alles Notwendige bei der Bauausführung zu beachten, um eine volle Punktzahl (Silber) bei den einzelnen Bewertungskriterien zu ermöglichen. Weitere Angaben siehe "DGNB-Zertifizierung"
3.24 Planradar
Die Objektüberwachung des AG wird das Mängelmanagement für dieses Bauvorhaben mit der Software Planradar (https://www.planradar.com/de/) durchführen. Der AN erhält hierfür einen kostenlosen Auftragnehmerzugang. Der AN hat das System für dieses Bauvorhaben zu nutzen und Mängel damit freizumelden. Sollte der AN das System nicht nutzen, ist der AG berechtigt die entstehenden Mehraufwendungen dem AN in Rechnung zu stellen.

*Hinweis: B - Gebäudeautomation (MSR) - DIN 18386*
B - Gebäudeautomation (MSR) - DIN 18386

(Die Ordnungszahlen entsprechen der VOB/C DIN 18386, Stand 2019)

0.1  Angaben zur Baustelle
    - keine –

0.2  Angaben zur Ausführung
0.2.1  Vom AN sind die Termine der Anbindung an die Bestands Gebäudeautomation der
  Bauleitung zur Abstimmung dem Auftraggeber vorab mitzuteilen.
0.2.5  Visualisierungs- und Bedienungskonzepte sind vor der Ausführung der Bauleitung vorzulegen.
0.2.6  Der Bauleitung sind für die Beurteilung und Ausführung der Anlagen die Werk- und
  Montagepläne zusammen mit den vom AN zu erstellenden Automationsschemata,
  Stromlaufplänen nach DIN EN 61082-1, Funktionsbeschreibungen, Montagepläne und
  Kabellisten in 2facher Papierform vorzulegen
0.3  Einzelangaben bei Abweichungen von den ATV
    - keine –

4  Nebenleistungen und Besondere Leistungen
4.1  Nebenleistungen
    - keine zusätzlichen zur VOB -
4.2  Besondere Leistungen

  Diese Besonderen Leistungen werden nicht separat vergütet.
4.2.2  Das Vorhalten von Aufenthalts- und Material-Lagercontainern. Sollten diese erforderlich werden, ist dies in der Leistungsbeschreibung/Baubeschreibung beschrieben. Die anfallenden Kosten sind in den Einheitspreisen einzukalkulieren.
4.2.7  Prüfen der vom Fremdunternehmer ausgeführten elektrischen Verkabelung der Steuer- und Regelanlage.
4.2.9  Liefern und Befestigen von Medienkennzeichnungen mit Fließrichtung an den Endausführungen der Rohrleitungen, Funktions-, Bezeichnungs- und Hinweisschildern.
  Es sind an allen elektrischen Anschlusspunkten Kabelschilder (z. B. Fabr. Panduit, Bad Homburg, Typ MP 200) anzubringen, wobei die Bezeichnung des Gerätes identisch mit dem Schaltplan (z. B. 25 M1) ist. Sämtliche Feldgeräte mit Niederspannungsanschluss sind an den Klemmstellen mit Aderendhülsen zu versehen.

4.2.12  Die Anlagen sind in Stufen in Betrieb zu nehmen. Die zeitlichen Angaben erfolgen von der Bauleitung.

*Hinweis: C - Leistungsverzeichnis / Baubeschreibung*
C - Leistungsverzeichnis / Baubeschreibung

Vorbemerkungen
1. Allgemein

Soweit in der Leistungsbeschreibung auf technische Spezifikationen, zum Beispiel nationale Normen mit den europäische Normen umgesetzt werden, europäische technische Zulassungen, gemeinsame technische Spezifikationen, internationale Normen, Bezug genommen wird, werden auch ohne den ausdrücklichen Zusatz:
„oder gleichwertig“ immer gleichwertige technische Spezifikationen in Bezug genommen.
Es ist jede Position (Pos.) des Angebotes, wenn diese abgefragt ist, vollständig auszufüllen.
Dazu gehören auch Angaben über Fabrikate, Typen, technische Daten und Abmessungen. Werden keine Angaben eingetragen, gilt die in der Beschreibung aufgeführte Qualität. Werden abweichende Eintragungen von den vorgeschlagenen Fabrikaten und Typen eingetragen, werden Positionen nur gewertet, wenn die Spezifikationen nachgewiesen werden. Ohne Nachweise werden die vorgeschlagenen Qualitätsangaben und Fabrikate gewertet.

Ausführungszeichnungen des Fachplaners werden in einem DWG und PDF-Dateiformat zur Verfügung gestellt. Revisionszeichnungen sind nach dem letztgültigen Architektenplan vom Auftragnehmer anzufertigen und im DWG-Format zu erstellen.

Bautageberichte sind anzufertigen und unaufgefordert wöchentlich der Bauleitung vorzulegen.
Es sind die Formblätter aus dem Vergabehandbuch zu verwenden.

Aufmaße sind zeitnah zu den ausgeführten Leistungen aufzustellen.
Die Fachbauleitung ist vom Aufmaßtermin in Kenntnis zu setzen. Die Aufmaße für alle Leitungen sind strangweise und etagenweise falls gefordert, raumweise aufzustellen. Die Stränge sind mit gleicher Bezeichnung in den Revisionszeichnungen aufzunehmen. Im Aufmaßblatt ist vor jeder Materialart die LV-Position bzw. Nachtragsposition identisch mit der Rechnungsposition aufzuführen.

Zum Gesamtaufmaß gehört ein Zusammenstellungsblatt mit Angabe der Positions-Nr. und Aufmaßblatt-Nr. mit der zugehörigen Menge.
Aufmaße sind unmittelbar nach der Erstellung zur Dateneingabe an die Bauleitung zu übergeben. Eine Übergabe der Aufmaße zusammen mit der Rechnung verzögert die Rechnungsprüfung und führt zur automatischen Verlängerung der möglichen Skontofristen.
Rechnungen werden nur geprüft, wenn die genannten Voraussetzungen erfüllt sind.

*Hinweis: DGNB-Anforderungen*
1. Grundbedingung zur Vergabe:
  Erfüllung von DGNB-Anforderungen
Der Bauherr, die Bauwerke Münster GmbH, engagiert sich für die aktive Umsetzung von Umwelt-, Sozial- und Gesundheitsstandards im Unternehmensalltag sowie in Projekten.
Ein zentraler Aspekt für die Auswahl der Bau- und Inventarmaterialien ist ihre Eignung für die Zertifizierung des Gebäudes nach den Kriterien des deutschen Gütesiegels für nachhaltiges Bauen (DGNB-Zertifikat) und mithin ihre Unbedenklichkeit für Gesundheit und Umwelt sowie eine hohe Transparenz der Bestandteile aller eingesetzten Baustoffe und Materialien.
Die seitens des DGNB-Systems geforderte detaillierte Dokumentation der Bestandteile und Inhaltstoffe der angebotenen Produkte im Sinne einer Volldeklaration und die Teilnahme der Anbieter an Präqualifikationssystemen ist daher ein wichtiges Entscheidungskriterium in der Ausschreibung.
Grundsätzlich dürfen nur Materialien, Baustoffe und Bauteile Verwendung finden, deren Einbau, Verwendung und Nutzung nach dem neuesten Stand der Technik nicht als gesundheits- und / oder umweltgefährdend einzustufen sind.
Es dürfen keine Baustoffe verwendet werden, bei denen eine unzulässige chemische oder biologische Beeinträchtigung des Grundwassers erfolgen könnte.
Zur Erläuterung des Zertifizierungsprozesses und des Prozesses der Nachweisführung wird eine Einweisung für alle Nachunternehmer stattfinden.

2. Baustellenbetrieb
   1. Angestrebter Erfüllungsgrad gemäß DGNB
Gemäß Kriterium PRO2.1 des DGNB-Systems "Gebäude Neubau 2018" werden 90 Punkte angestrebt, die sich wie folgt zusammensetzen:
- Abfall: 25 Punkte
- Lärm: 15 Punkte
- Staub: 25 Punkte
- Umweltschutz: 25 Punkte
2. DGNB-Anforderungen an den Baustellenbetrieb
Der AN wird verpflichtet, alle einschlägigen Umweltschutzgesetze zu beachten und ihre Einhaltung für den gesamten Bauprozess sicher zu stellen.
Einzuhalten und in Abstimmung mit der Bauleitung zu dokumentieren sind insbesondere folgende Kriterien:
1. ABFALL
Nach dem Kreislaufwirtschafts- und Abfallgesetz (KWAbfG) und Landesabfallgesetz sind Abfälle zu vermeiden, zu verwerten oder umweltgerecht zu entsorgen.
Abfälle sind täglich vor dem Verlassen der Baustelle zu räumen. Die Trennung hat nach den Vorgaben der Gewerbeabfallverordnung zu erfolgen.
Die Bauabfälle werden mindestens in die Fraktionen getrennt:
- Mineralische Abfälle
- Wertstoffe
- gemischte Baustellenabfälle
- Problemabfälle
- Schadstoffhaltige Abfälle
Mit der Entsorgung ist ein zertifizierter Entsorgungsfachbetrieb zu beauftragen.
Der Bieter verpflichtet sich seine Abfälle ordnungsgemäß in die jeweiligen Abfallbehälter zu entsorgen.
Die bauausführenden Unternehmen sind einzuweisen und hinsichtlich der Abfallvermeidung und -trennung zu schulen.
Die Materialtrennung und die weisungsgemäße Benutzung der Sammelstellen werden durch die Bauleitung oder ihre Beauftragten (z. B. Abfallmanagement-AN) nachweislich kontrolliert.
2. LÄRM
Nach dem Bundesimmissionsschutzgesetz (BlmSchG) sind Lärmemissionen nach dem Stand der Technik und im Rahmen des wirtschaftlich vertretbaren zu begrenzen. Maßgeblich ist die Allgemeine Verwaltungsvorschrift zum Schutz gegen Baulärm - Geräuschemissionen (AVV) in der jeweils aktuell gültigen Fassung.

Folgende weiteren Maßnahmen werden zur Umsetzung empfohlen:
- Verwendung von Schalungssystemen für Groß- und Raumschalungen
- Verwendung vorgefertigter Bauteile
- Anordnung der Baustellenzufahrt abseits sensibler Nutzungen
- Einhaltung der Schutzzeiten
3. STAUB
Alle verwendeten Maschinen müssen eine wirksame und moderne Absaug-mechanik haben – ihre regelmäßige Wartung und Kontrolle ist zu dokumentieren.
Entstehender Staub ist sofort zu beseitigen (nicht mit dem Besen, sondern geeigneten Saugern).
Nach Möglichkeit ist auf Feucht/Nassverfahren zurückgreifen.
Bei Materialien ist nach Möglichkeit auf Granulate und andere gebundene Formen ausweichen.
Bei großflächigen Arbeiten sind Staubwände, Staubtüren, Folienschotts einzurichten (Unterteilung von verschiedenen Bereichen), um Verteilung und Verwehung zu vermeiden.
Die Überwachung wird durch Bauleitung und SiGeKo kontrolliert und dokumentiert.
4. UMWELTSCHUTZ
Mindestens und zwingend sind die Anforderungen der Bundes-Bodenschutz- und Altlastenverordnung (BBodSchV) zu erfüllen. Boden und Grundwasser sind vor Verunreinigungen durch u. a. Baustoffe und Betriebsmittel zu schützen. Bäume und Gehölze sind vor Beschädigungen zu schützen.
Der Umgang mit wassergefährdenden Stoffen darf nur dann erfolgen, wenn der Eintrag dieser Stoffe in den Boden z. B. durch Folienabdichtungen ausgeschlossen ist. Alle Maschinen sind regelmäßig auf Betriebsmittelleckagen zu überprüfen; undichte Maschinen (z. B. mit Öl- oder Hydraulik-Öl-Austritt) dürfen nicht weiterverwendet werden. Die Betankung darf nur bei Vorhaltung der nach VbF geforderten Auffangwanne mit Schutzdach erfolgen. Schalöle sind dementsprechend zu lagern.
Abfalle und Reststoffe dürfen nicht im Außenbereich abgelagert werden. Sie sind täglich zu beraumen und in die dafür vorgesehenen Abfallbehälter zu überführen (vgl. Abfallarme Baustelle).
Sämtliche umweltgefährlichen Materialien dürfen nur auf befestigten und überdachten Flächen gelagert werden.
Bodenverunreinigungen durch umweltgefährliche Baumaterialien (z. B. Epoxydbeschichtungen) sind zu vermeiden. Zusätzlich sind Vermischungen unterschiedlicher Bodenschichten sowie Bodenverdichtung zu minimieren. Schweres Gerät ist nach Möglichkeit auf befestigtem Untergrund (z. B. Baustraße) zu bewegen. Abgeschobener Mutterboden sollte unter Berücksichtigung des Staubschutzes (s. o.) gelagert und abgedeckt werden.
3. DGNB-Anforderungen an Baumaterialien und Bauteile
   1. Angestrebter Erfüllungsgrad gemäß DGNB
Es wird die Qualitätsstufe 4 (100 Punkte) gemäß Kriterium ENV1.2 des DGNB-Systems "Gebäude Neubau 2018" angestrebt.
2. DGNB-Anforderungen an Baumaterialien
Alle angebotenen Produkte (gemäß ihrer Zusammensetzung) müssen folgende Eigenschaften einhalten:

Ein Verbot gilt für den Einsatz folgender Stoffe:

- HBCD-Flammschutzmittel bei Kunstschaum-Dämmstoffen
- Halogenierte Treibmittel für Kunstschaum-Dämmstoffe
- Verwendung von Montageschäumen für die Dämmstoffmontage

Des Weiteren ist folgendes zu beachten:

1. Gewerkespezifische Materialanforderungen: Sanitäranlagen
- Kunststoff-Folien müssen ≤0,1% SVHC-Stoffe (Phtalate) enthalten
- Flammhemmend ausgerüstete Dämmstoffe der Haustechnik müssen <0,1% Chlorparaffine, Polybromierte Biphenyle, Diphenylether und SVHC-Stoffe enthalten
- Kunstschaum-Dämmstoffe müssen HBCD-frei sein und dürfen keine halogenierten Treibmittel enthalten
- Grund- und Endbeschichtungen (werksseitig) müssen frei von Blei-, Cadmium, und Chrom VI sein
- Korrosionsbeschichtungen müssen für nicht-tragende Metallbauteile müssen wasserverdünnbar sein und müssen <140g/l VOC enthalten
- Acrylatdichtstoffe/-kleber, Silikondichtstoffe uns SMP-(Hybrid-Dichtstoffe) müssen <0,1% Chlorparaffine und KWS-Weichmacher, sowie <1% Lösemittel enthalten
- Dekorative Farben und Dämmstoffkleber müssen < 40g/l VOC enthalten
- Flüssigkunststoffe zur Abdichtung und PMMA, sowie Epoxyd-Beschichtungen müssen mit dem GISOCDE RMA10 oder RMA15 gekennzeichnet sein
Darüber hinaus ist die Kriterienmatrix der DGNB, in der alle Materialanforderungen enthalten sind, zu beachten und zwingend einzuhalten (s. Anlage 1).

Es wird darauf hingewiesen, dass die Nutzung von Recycling-/Sekundärmaterialien und Bauprodukten, die eine Wiederverwendung fördern, im Rahmen der DGNB-Zertifizierung positiv bewertet werden. Die Verwendung solcher Produkte sollte in Betracht gezogen werden und ist mit dem AN abzuklären.

3. Technisch-funktionale Alternativen
Ist aus technischen oder funktionalen Gründen (d.h. in Ermangelung eines funktional gleichwertigen Produktes oder einer Konstruktionsalternative, welche die Anforderungen erfüllen) oder weil die Datengrundlagen nicht mit vertretbarem Aufwand zu erstellen sind, eine der genannten Produktanforderungen nicht umsetzbar, werden Ausnahmen von den Anforderungen zugelassen. Die Abweichung von den Anforderungen muss unter Angabe des Produktes, der technischen Anwendung und der eingesetzten Menge dokumentiert und begründet werden. Produktausnahmen aus rein ästhetischen Gründen fallen nicht unter die Ausnahmeregelung.
Entsprechende Nachweise sind spätestens 10 Arbeitstage vor Beginn der Baustelleneinrichtung an den AG zu erbringen.
Der Bieter hat über alle verlangten Funktionen und Anforderungen entsprechende Prüfzeugnisse, Zulassungen und Nachweise vorlegen.
Über die Gleichwertigkeit im Sinne der Anforderungen nach DGNB entscheidet ausschließlich der DGNB-Berater des AG.
4. Anmeldung, Prüfung und Freigabe von Baumaterialien
Die Einhaltung der zuvor beschriebenen Vorgaben an Baumaterialien ist eine notwendige Voraussetzung für eine erfolgreiche Zertifizierung.
Nach Fertigstellung des Gebäudes werden insbesondere in Referenzräumen Raumluftmessungen durchgeführt, um die Qualität der eingesetzten Baumaterialien zu überprüfen.
DER EINSATZ UNGEEIGNETER BAUPRODUKTE KANN ZUM AUSSCHLUSS VON DER ZERTIFIZIERUNG FÜHREN!
1. Anmeldung
Alle Baumaterialien, die auf der Baustelle eingesetzt werden sollen, müssen vorab angemeldet werden.
Dazu sind in elektronischer Form Herstellerangaben (Sicherheitsdatenblätter, technische Merkblätter, Angaben zur Umweltverträglichkeit) an die Bauleitung zu übermitteln.
Für Hölzer und Holzprodukte sind FSC-/PEFC-Zertifikate und die zugehörigen CoC-Zertifikate vorzulegen.
Die Anmeldung muss in elektronischer Form bei der Bauleitung spätestens
10 Arbeitstage vor geplanter Anlieferung auf der Baustelle erfolgen, um Verzögerungen im Baustellenbetrieb auszuschließen.
2. Prüfung
Die Bauleitung wird vorab die Vollständigkeit der Unterlagen prüfen und übermittelt diese anschließend an den DGNB-Auditor.
Die eingereichten Unterlagen werden seitens des Auditors auf Konformität mit den angestrebten Zielen im Rahmen der DGNB-Zertifizierung geprüft.
Eine Freigabe wird vom Auditor an die Bauleitung sowie an die anfragenden ausführenden Firmen übermittelt.
Das erfasste Baumaterial wird in die Liste der freigegebenen Materialien eingepflegt. Diese wird in aktualisierter Form dem AN sowie der Bauleitung zur Verfügung gestellt.
Die Unterlagen/Nachweise werden durch den Auditor zudem in eine Materialdokumentation aufgenommen (diese Dokumentation ist zur Nachweiserbringung bei der DGNB einzureichen).
Ungeeignete Produkte und Materialien dürfen nicht verwendet werden. Eine entsprechende Rückmeldung wird vom Auditor an die Bauleitung sowie an die anfragenden ausführenden Firmen übermittelt.
Ggf. bieten Hersteller geeignete Alternativprodukte an bzw. kann ein Alternativhersteller gefunden werden.
3. Freigabe
Es erfolgt eine Freigabe per Mail an die Bauleitung und den AN. Diese Freigabe wird dann von der Bauleitung an ausführende Unternehmen weitergeleitet.
Die Anlieferung der freigegebenen Materialien und deren anschließenden Verwendung kann erfolgen.
4. Pflichten der ausführenden Firmen
- Teilnahme an mindestens einer Besprechung / Einweisung zur Erläuterung der Abläufe zur Materialfreigabe
- Abgeben einer rechtsverbindlichen Erklärung, dass ausschließlich angemeldete und freigegebene Bauprodukte verwendet werden
- Regelmäßige Schulung seiner Mitarbeiter sowie seiner eingesetzten Subunternehmer über die Anforderungen an den Baustellenprozess. Von mind. drei Schulungen sind unterschriebene Teilnehmerlisten beim DGNB-Auditor einzureichen.
- Anmeldung aller Bauprodukte, die auf der Baustelle zum Einsatz kommen sollen, 10 Tage vor geplanter Anlieferung bei der Bauleitung
- Dazu Einreichung der folgenden Unterlagen in elektronischer Form:
- Technische Datenblätter
- Aktuelle Sicherheitsdatenblätter der Hersteller
- Umweltprodukterklärungen
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Abbildung 3-1  Anmeldung, Prüfung und Freigabe von Materialien
5. Erfüllung der Anforderungen und Nachweise gemäß Pflichtenheft
Der Fachunternehmer hat alle ihm zugewiesenen Anforderungen und Nachweise gemäß Pflichtenheft in Abstimmung mit dem Auditor zu erbringen.

*Hinweis: Allgemeine Hinweise: Es ist grundsätzlich vorgesehen, Anlagen der Gebäudeautomation auf die im Stadthaus 3 vorhandenen WEB Server Deos Open-WEB, Kieback+Peter Neutrino-GLT oder Trox-HGI – Schneider Struxureware Building Operation Work-Station Webserver aufzuschalten. Die Aufschaltung ist bei den entsprechenden Firmen zu beauftragen oder mit diesen im Vorfeld bezüglich technischer Umsetzung und der Gewährleistung abzustimmen. Ausnahmen sind mit dem AIM abzustimmen. gemäß Gebäudeleitlinie AIM Münster 2020*

### 1 ASP Heizungszentrale

#### 1.1 Feldgeräte

**1.1.1 Außentemperatur-Messwertgeber mit Sonnenschutzkappe**
Außentemperatur-Messwertgeber
mit Sonnenschutzkappe
Kunststoffgehäuse für Wandaufbau
Messtoleranz entsprechend VDI 3512,
entsprechend Genauigkeitsklasse "A-TGA"

| Mess-System: | aktiv oder passiv |
| --- | --- |
| Messelement: | 2,73V/0°C, 10mV/K |
| Messtoleranz: | typisch ±0,2 K |
| Messbereich: | -30..80°C |
| Umgebungstemperatur: | -30..80°C |
| Umgebungsfeuchte: | 0..95%r.F. |
| Umgebungsfeuchte: | nicht kondensierend |
| Schutzart: | IP65 |
Menge: 1,000 St

**1.1.2 Tauchtemperatur-Messwertgeber mit Ms-Tasche**
Tauchtemperatur-Messwertgeber
Ms-Fühlertasche
Messtoleranz entsprechend VDI 3512,
entsprechend Genauigkeitsklasse "A-TGA"

| Mess-System: | aktiv oder passiv |
| --- | --- |
| Messelement: | 2,73V/0°C, 10mV/K |
| Messtoleranz: | typisch ±0,2K |
| Messbereich: | 0..130°C |
| Umgebungstemperatur: | 0..130°C, Sensor |
| Umgebungstemperatur: | -30..80°C, Gehäuse |
| Umgebungsfeuchte: | 0..95 %r.F. |
| Umgebungsfeuchte: | nicht kondensierend |
| Gewinde: | R 1/2" |
| Einbaulänge: | 150mm |
| Schutzart: | IP65 |
Menge: 24,000 St

**1.1.3 Tauchtemperatur-Messwertgeber mit Niro-Tasche für Kaltwasser**
Tauchtemperatur-Messwertgeber
für Kaltwasser
Niro-Fühlertasche
Messtoleranz entsprechend VDI 3512,
entsprechend Genauigkeitsklasse "A-TGA"

| Mess-System: | aktiv oder passiv |
| --- | --- |
| Messelement: | 2,73V/0°C, 10mV/K |
| Messtoleranz: | typisch ±0,2K |
| Messbereich: | -20..80°C |
| Umgebungstemperatur: | -20..80°C, Sensor |
| Umgebungstemperatur: | -30..80°C, Gehäuse |
| Umgebungsfeuchte: | 0..95 %r.F. |
| Umgebungsfeuchte: | nicht kondensierend |
| Gewinde: | R 1/2" |
| Einbaulänge: | 150mm |
| Schutzart: | IP65 |
Menge: 2,000 St

**1.1.4 Sicherheitstemperatur-Wächter-Begrenzer**
Sicherheitstemperatur-Wächter-Begrenzer
Doppeltemperatur-Kapillarwächter
als Wächter und Sicherheitsbegrenzer,
DIN-TW/STB typgeprüft STW(STB)90607S
Ms Schutzrohr

| Einstellbereich STW: | 30..110°C |
| --- | --- |
| Einstellbereich STB: | 30..110°C |
| Einbaulänge: | 120mm |
| Umgebungstemperatur: | max. 80°C |
| Kontaktbelastung: | 10(2)A, 230VAC |
| Schutzart: | IP54 |
| Gewicht kg: | 0,76 |
Menge: 1,000 St

**1.1.5 Differenzdruck-Messwertgeber 2500Pa 0..1000/1600/2500Pa**
Differenzdruck-Messwertgeber 2500Pa
0..1000/1600/2500Pa
Anwendungsbereich luftneutrale Gase
Anschluß 3-adrig,Kunststoffgehäuse,
Anschlußzubehör 2m PVC-Schlauch,
2 Anschlußnippel und
3 einstellbare Messbereiche.

| Einsatzbereich Druck: | 0..1000Pa oder |
| --- | --- |
| Einsatzbereich Druck: | 0..1600Pa oder |
| Einsatzbereich Druck: | 0..2500Pa |
| Ausgangssignal: | 0..10VDC |
| Netz: | 24VAC |
| Umgebungstemperatur: | 0..70°C |
| Schutzart: | IP54 |
| BxHxT mm: | 92x75x47,9 |
| Gewicht kg: | 0,09 |
Menge: 2,000 St

**1.1.6 Differenzdruckwächter 20..300Pa**
Differenzdruckwächter 20..300Pa
mit Kunststoffgehäuse,
Schlauchanschlüsse, Wandkonsole,
2m PVC-Schlauch und 2 Schlauchnippel

| Einsatzbereich Druck: | 20..300Pa |
| --- | --- |
| Umgebungstemperatur: | -15..80°C |
| Kontaktbelastung: | 5(1)A, 250VAC |
| Schutzart: | IP54 |
| Gewicht kg: | 0,32 |
Menge: 3,000 St

**1.1.7 Taupunktwächter**
Taupunktwächter
Spannungsversorgung: 24V AC/DC
MB: 0-100% r. H.
Ausgang: 0-10V stetig und Wechsler, 24V
(Schaltwert einstellbar)
Gehäuse: Kunststoff, Polyamid,
Schnellverschlußschrauben,
Kabelverschraubung mit Zugentlastung M16
Farbe: reinweiß, ähnlich RAL 9010
incl. Endlosspannband aus Metall mit Schloss
IP65
Menge: 1,000 St

**1.1.8 Kanaltemperatur-Frostschutzwächter**
Kanaltemperatur-Frostschutzwächter

- Fühlerleitungslänge 6m
- Schaltpunkt einstellbar

| Kontaktbelastung: | 6,3(2,5)A |
| --- | --- |
| Einstellbereich STW: | -10..15°C |
| Umgebungstemperatur: | -20..80°C |
| Schutzart: | IP65 |
| Gewicht kg: | 0,2 |
Menge: 1,000 St

**1.1.9 Kanaltemperatur-Messwertgeber 300mm Kunststoffrohr**
Kanaltemperatur-Messwertgeber
300mm Kunststoffrohr
Anschlußgehäuse aus Kunststoff,
Kunststoffrohr, Steckflansch
Messtoleranz entsprechend VDI 3512,
entsprechend Genauigkeitsklasse "A-TGA"

| Mess-System: | aktiv oder passiv |
| --- | --- |
| Messelement: | 2,73V/0°C, 10mV/K |
| Messtoleranz: | typisch ±0,2K |
| Messbereich: | -30..100°C |
| Umgebungstemperatur: | -30..100°C, Sensor |
| Umgebungstemperatur: | -30..80°C, Gehäuse |
| Umgebungsfeuchte: | 0..95 %r.F. |
| Einbaulänge: | 300mm |
| Schutzart: | IP65 |
| Gewicht kg: | 0,114 |
Menge: 2,000 St

**1.1.10 Kanalfeuchte-Temperatur-Messwertgeber 300mm Kunststoffrohr**
Kanalfeuchte-Temperatur-Messwertgeber
300mm Kunststoffrohr
Kunststoffgehäuse
Messtoleranz entsprechend VDI 3512,
entsprechend Genauigkeitsklasse "A-TGA"

| Messelement: | 2,73V/0°C, 10mV/K |
| --- | --- |
| Messbereich: | -40..80°C |
| Messtoleranz: | typisch ±0,2K |
| Einsatzbereich Feuchte: | 0..100%rF |
| Messtoleranz: | ±3%r.F. |
| Ausgangssignal: | 0..10VDC/0..100%r.F. |
| Umgebungstemperatur: | -40..80°C, Sensor |
| Umgebungstemperatur: | -30..80°C, Gehäuse |
| Umgebungsfeuchte: | 0..95%r.F. |
| Umgebungsfeuchte: | nicht kondensierend |
| Einbaulänge: | 280mm |
| Netz: | 24VAC |
| Schutzart: | IP65 |
| Gewicht kg: | 0,121 |
Menge: 2,000 St

**1.1.11 Klappenantrieb 20Nm 24V Auf-Zu 3Pkt. mit Hilfsschalter 2x EPU**
Klappenantrieb 20Nm 24V Auf-Zu 3Pkt.
mit Hilfsschalter 2x EPU

Überlastsicher und wartungsfrei.
Lebensdauer mindestens 100.000
Vollzyklen oder 1.000.000 Teilzyklen.
Ausfuehrung als Steckmotor fuer
Direktmontage auf Klappenachse mit
Durchmesser 10...20 mm. Stromabsenkung
in Ruhestellung. Konstante,
lastunabhaengige
Laufzeit. Mechanische
Drehwinkelbegrenzer
und Stellungsanzeige.
Drehmoment: min. 20 Nm @
Nennspannung: 24 VAC/DC
Ansteuerung: Auf-Zu oder 3-Punkt
Leistungsverbrauch:
-Betrieb: 2 W @ Nennmoment
-Ruhestellung: 0,2 W
Anschluss:
-Motor: Kabel 1m, 3 x 0,75 qmm
Drehsinn: waehlbar mit Schalter
Drehwinkel: max. 95 Grad
Handverstellung: Getriebeausrastung mit
Drucktaste, selbstrueckstellend
Laufzeit: 150 s
Schutzklasse: III Schutzkleinspannung
Schutzart:: IP54
EMV: CE gemaess 2014/30

Hilfsschalter
Stellungssignalisation, Schaltpunkte in
jeder beliebigen Winkelstellung.
Ausfuehrung als autonomer Baustein, mit
formschluessiger Verbindung auf den
Klemmbock des Klappenstellantriebes.
Anzahl Schalter: 2 x EPU
Schaltleistung: 1 mA...3 (0,5) A, 250 VAC
Anschluss: Kabel 1 m, 6 x 0,75 qmm
Schutzklasse: II schutzisoliert
Schutzart: IP 54
Menge: 4,000 St

**1.1.12 Kanalrauchmelder 24 V, Rohr 0,6 m**
Kanalrauchmelder 24 V, Rohr 0,6 m

Spannungsversorgung: 24 V AC / DC
Luftkanalentnahmerohr: 600 mm lang
Messprinzip: Streulichtprinzip
Umgebungstemperatur: -20..+50 °C
Strömungsgeschwindigkeit: 1..20 m/s
Anschlussverschraubung: 3 x M 16
Anzeige: 2-stellige LED-Anzeige im Klartext
Abmessungen ohne Rohr (BxHxT):
172 x 271 x 85 mm
Schutzart: IP 65
Menge: 2,000 St

**1.1.13 Dreiwegeventil DN65 kvs 63 PN6 Ventil-Stellantrieb BACnet/Modbus**
Dreiwegeventil DN65 kvs 63 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 50mm |
| Stellkraft: | 2500N |
| Stellzeit: | 3,8s/mm, 11,0s/mm |
| Schutzart: | IP54 |
| Umgebungstemperatur: | 0..55°C |
| Umgebungsfeuchte: | 0..85%r.F. |
| Schutzklasse: | III |
| Gehäuse: | Grauguss GG-25 |
| PN: | 6 |
| DN: | 65 |
| kvs-Wert: | 63 |
| Gewicht kg: | 27,5 |
Menge: 1,000 St

**1.1.14 Dreiwegeventil DN32 kvs 12,5 PN6 Ventil-Stellantrieb BACnet/Modbus**
Dreiwegeventil DN32 kvs 12,5 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 32 |
| kvs-Wert: | 12,5 |
Menge: 1,000 St

**1.1.15 Dreiwegeventil DN25 kvs 10 PN6 Ventil-Stellantrieb BACnet/Modbus**
Dreiwegeventil DN25 kvs 10 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 25 |
| kvs-Wert: | 10 |
Menge: 1,000 St

**1.1.16 Dreiwegeventil DN20 kvs 6,3 PN6 Ventil-Stellantrieb BACnet/Modbus**
Dreiwegeventil DN20 kvs 6,3 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 20 |
| kvs-Wert: | 6,3 |
Menge: 1,000 St

**1.1.17 Dreiwegeventil DN15 kvs 4,0 PN6 Ventil-Stellantrieb BACnet/Modbus**
Dreiwegeventil DN15 kvs 4,0 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 15 |
| kvs-Wert: | 4,0 |
Menge: 1,000 St

**1.1.18 Durchgangsventil DN65 kvs 63 PN6 Ventil-Stellantrieb BACnet/Modbus**
Durchgangsventil DN65 kvs 63 PN6
Ventil-Stellantrieb BACnet/Modbus

 Durchgangsventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 50mm |
| Stellkraft: | 2500N |
| Stellzeit: | 3,8s/mm, 11,0s/mm |
| Schutzart: | IP54 |
| Umgebungstemperatur: | 0..55°C |
| Umgebungsfeuchte: | 0..85%r.F. |
| Schutzklasse: | III |
| Gehäuse: | Grauguss GG-25 |
| PN: | 6 |
| DN: | 65 |
| kvs-Wert: | 63 |
| Gewicht kg: | 18 |
Menge: 1,000 St

**1.1.19 Durchgangsventil DN65 kvs 50 PN6 Ventil-Stellantrieb BACnet/Modbus**
Durchgangsventil DN65 kvs 50 PN6
Ventil-Stellantrieb BACnet/Modbus

 Durchgangsventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 50mm |
| Stellkraft: | 2500N |
| Stellzeit: | 3,8s/mm, 11,0s/mm |
| Schutzart: | IP54 |
| Umgebungstemperatur: | 0..55°C |
| Umgebungsfeuchte: | 0..85%r.F. |
| Schutzklasse: | III |
| Gehäuse: | Grauguss GG-25 |
| PN: | 6 |
| DN: | 65 |
| kvs-Wert: | 63 |
| Gewicht kg: | 18 |
Menge: 1,000 St

**1.1.20 Drosselklappe DN40 PN6/10/16 kvmax65 mit Laschenaugen**
Drosselklappe DN40 PN6/10/16 kvmax65
mit Laschenaugen

für Absperr- oder Regelfunktion.
Für offene und geschlossene Kalt- und
Warmwassersysteme.

Medium:  Wasser mit Glykol
  bis max. 50% vol.
Nennweite:  DN 40
Rohranschluss:  PN6/10/16
Kvmax:  65 m3/h
Mediumstemperatur:  - 20..+120 °C
Zulässiger Druck ps: 1600 kPa
Leckrate: A Dicht (EN 12266-1)
Drehwinkel: 90 Grad
Armatur: EN-JS1030 (GGG 40)
Schliesskörper: DIN/EN 1.4301
  (nicht rostender Stahl)
Sitz: EPDM
Spindel:  DIN/EN 1.4005
  (nicht rostender Stahl)
Spindelabdichtung:  EPDM-O-Ring
Spindellagerung:  RPTFE
Menge: 2,000 St

**1.1.21 Drehantrieb 20Nm Auf-Zu, 3-Pkt.**
Drehantrieb 20Nm Auf-Zu, 3-Pkt.

zur Verstellung von
Drosselklappen D6 DN25..DN50.
Überlastsicher und endschalterlos,
Stromabsenkung in Ruhestellung.

Drehmoment: min. 20 Nm @ Nennspannung
Nennspannung: AC 24 VAC/DC
Ansteuerung: Auf-Zu oder 3-Punkt
Leistungsverbrauch:
- Betrieb: 2 W @ Nennmoment
- Ruhestellung: 0,2 W
Anschluss: Kabel 1 m, 3x 0,75 qmm
Handverstellung: mit Drucktaste
Laufzeit: 90 s
Schutzklasse: III Schutzkleinspannung
Schutzart: IP54
EMV: CE gemaess 2014/30/EU
Menge: 2,000 St

**1.1.22 Montage Feldgerät**
Montage Feldgerät
Montage des beschriebenen Feldgerätes inkl. aller
Nebenleistungen.
Menge: 18,000 St

**1.1.23 Bezeichnungsschild 52x37mm**
Bezeichnungsschild 52x37mm
für ausserhalb des Schaltschrankes
angeordnete Regel- und Steuergeräte:
- Farbe und Beschriftung nach Angaben
  des AG,
- Beschriftung mehrzeilig,
- Schild aus mehrschichtigem Kunststoff,
  gefräst,
- Befestigen durch Schrauben.
- Befestigungsuntergrund Beton,
  Mauerwerk, Lüftungsleitungen, Kabelkanäle oder abgehängte Decken.

Abmessungen (BxH):  52x37mm
Menge: 75,000 St

**1.1.24 CIF-Modul Wilo Stratos Maxo BACnet MS/TP Interface**
CIF-Modul Wilo Stratos Maxo BACnet MS/TP Interface
CIF-Modul Wilo Stratos Maxo BACnet MS/TP

Interface-Modul als nachrüstbares Steckmodul zur
Erweiterung der Kommunikationsschnittstellen der
Pumpe

Allgemeine Funktionen
Serielle, digitale Schnittstelle zum Anschluss an
Gebäudeautomation GA für den Transfer von
Datenpunkten als:

- Steuerbefehle zur Pumpe
- Mledungen von der Pumpe
- Prozesswerte

Ausstattung
Schnittstelle RS485 mit Protokoll BACnet MS/TP
Menge: 11,000 St

#### 1.2 Wetterstation

**1.2.1 Wetterstation Compact WSC11**
Wetterstation Compact WSC11
- Windgeschwindigkeit 0...40 m/s
- Windrichtung 360°
- Niederschlag unbeheizt
- Helligkeit N-O-S-W je 0-150 kLux
- Dämmerung 0...500 Lux
- Globalstrahlung 0...1.300 Wm²
- rel. Feuchte 0...100%
- Temperatur -30°C...+60°C
- Luftdruck 300...1.100 hPa
- Zeitsynchronistation via GPS

Schnittstelle: RS485 (Protokoll Modbus RTU)
Schutzart: IP65
Versorgungsspannung: 18...28VAC/18...30VDC
Montage: auf Mastrohr 25mm Durchmesser
Menge: 1,000 St

**1.2.2 Montagewinkel für Wetterstation**
Montagewinkel für Wetterstation
Dient zur seitlichen Befestigung der
Wetterstation an einer senkrechten Fläche.
Abmessungen: 250x42 mm
Menge: 1,000 St

**1.2.3 AP- Leergehäuse aus Stahlblech verzinkt am Gebäudeeintritt montiert**
AP- Leergehäuse aus Stahlblech verzinkt
am Gebäudeeintritt montiert
bestehend aus:
- 1 St. Leergehäuse 500x250x90mm (BxHxT)
- inkl. Kabelverschraubung,
  Reihenklemmen bis 2,5mm² in erforderlicher
  Anzahl
  bestückt mit folgenden Komponenten:
  Versorgungsspannung Wetterstation
  Überspannungsschutz Versorgungsspannung
  Wetterstation
  Überspannungsschutz Busleitung Wetterstation
  Universal Gateway
  Spannungsversorgung (Gateway/Wetterstation)
Menge: 1,000 St

**1.2.4 Sicherheitstrafo 230/24VAC 63VA mit Leitungsschutzschalter primär/sekundär**
Menge: 1,000 St

**1.2.5 E-DAT Modul REG 1 Port IP20 lichtgrau**
E-DAT Modul REG 1 Port IP20 lichtgrau

- Universal-Datenanschlusseinheit RJ45
- bestückt mit einem E-DAT modul RJ45 Einzelmodul
- Tragschienenmontage TH35 nach DIN EN 60715
- Kabelzugang 45° von oben, Steckrichtung 45° nach unten geneigt
- Einhaltung der Klasse EA nach ISO/IEC 11801 Ed.2.2:2011;
DIN EN 50173-1:2011-09
- gestestet: LINK bis 500 MHz
- für 10 GBit Ethernet (IEEE 802.3an), Remote Powering (PoE,
PoE plus, UPoE und 4PPoE) und HDBaseT geeignet
- montagefreundlicher Anschluss der 2- bis 4-paarigen
Datenleitung AWG 26/1 - 22/1
- integrierte Staubschutzklappe
Buchse: RJ45, geschirmt
Anzahl der Buchsen: 1
Montagetechnik: Tragschiene TH35
Anschluss: 8-polig, Schirm als großflächige Klemmverbindung
Anschlusstechnik: IDC Schneidklemmtechnik
Adernanschluss: AWG 26/1 - 22/1, AWG 26/7 - 22/7
Teilungseinheit: 1TE
Abmessungen: BxHxT mm 17,5x52,2x60
Farbe: lichtgrau RAL 7035
Schutart: IP20
Schutzklasse: I bzw. II je nach Einbauart

| TE Teilungseinheit: | 1 |
| --- | --- |
| Schutzart: | IP20 |
| Gewicht kg: | 0,043 |
Menge: 1,000 St

**1.2.6 Überspannungsableiter für RJ-Anschluss CAT 6**
Überspannungsableiter für RJ-Anschluss
CAT 6
DPA M CLE RJ45B 48
Prüfnorm  IEC 61643-21
Zulassungen  GOST
Universeller Ableiter als Patchkabel
Vollgeschirmte Adapterausführung
 Ableiterklasse:  Type 2P1
Nennspannung:  48V
Nennstrom:  1 A
Temperaturbereich:  -40°C-+80°C
Schutzart:  IP10
Montage:  35mm Hutschiene  EN 60715
Erdung:  über  35mm Hutschiene
Gehäuse:  Zinkdruckguss
Farbe:  blank
Ableiterklasse T
D1 Blitzstoßstrom (10/350 µs) pro Ader (Iimp) 0,5 kA
C2 Nennableitstoßstrom (8/20 µs) gesamt (In) 10kA
Grenzfrequenz (fG) 250 MHz
Anschluss Eingang / Ausgang
RJ45-Buchse / RJ45-Buchse
Zulassungen
CSA, UL 497B
Menge: 2,000 St

**1.2.7 Modularer Kombi-Ableiter BLITZDUCTORconnect ML2 BE**
Modularer Kombi-Ableiter BLITZDUCTORconnect ML2 BE
BCO ML2 BE 24
Platzsparender, modularer Kombi-Ableiter in 6 mm Baubreite und
Push-in-Anschlusstechnik mit Statusanzeige zum Schutz von 2 Einzeladern mit
gemeinsamen Bezugspotential sowie unsymmetrischer Schnittstellen.
Mit Signaltrennung für Wartungszwecke.

Technische Daten

Ableiterklasse  M
Impulskategorie  D1, C1, C2, C3, B2
Nennspannung (UN )  24 V
Höchste Dauerspannung DC (UC )  33 V
Höchste Dauerspannung AC (UC )  23,3 V
Nennstrom bei 70 °C (IL )  0,75 A
D1 Blitzstoßstrom (10/350 µs) gesamt (Iimp )  3 kA
D1 Blitzstoßstrom (10/350 µs) pro Ader (Iimp )  1,5 kA
C2 Nennableitstoßstrom (8/20 µs) gesamt (In )  10 kA
C2 Nennableitstoßstrom (8/20 µs) pro Ader (In )  5 kA
Schutzpegel Ad-Ad bei In C2 (Up )  = 90 V
Schutzpegel Ad-PG bei In C2 (Up )  = 75 V
Schutzpegel Ad-Ad bei In C1 (Up )  = 90 V
Schutzpegel Ad-PG bei In C1 (Up )  = 75 V
Schutzpegel Ad-Ad bei 1 kV/µs C3 (Up ) = 85 V
Schutzpegel Ad-PG bei 1 kV/µs C3 (UP ) = 45 V
Serienimpedanz pro Ader  1 Ohm
Grenzfrequenz Ad-Ad (fG )  3,4 MHz
Kapazität Ad-Ad (C)  = 1 nF
Kapazität Ad-PG (C)  = 2 nF
Betriebstemperaturbereich (TU )  -40 °C ... +80 °C
Funktions- / Defektanzeige  grün / rot
Schutzart  IP 20
Anschluss Eingang / Ausgang  Push-in / Push-in
Anschlussquerschnitt eindrähtig  0,2-2,5 mm2
Anschlussquerschnitt feindrähtig  0,2-2,5 mm2
Erdung über  35 mm Hutschiene nach EN 60715
Gehäusewerkstoff  Polyamid PA 6.6
Farbe  gelb
Prüfnormen  IEC 61643-21 / EN 61643-21
Zulassungen  UL, CSA, EAC, ATEX, IECEx, CCC, SIL
ATEX-Zulassungen  TÜV 20 ATEX 8527 X: II 3G Ex ec IIC T4 Gc
IECEx-Zulassungen  IECEx TUR 20.0063X: Ex ec IIC T4 Gc
China Compulsory Certification CCC No. 2021312304001192
Erweiterte technische Daten:  - - - - - - - - - - - - - - - - - - - -
- Max. Ableitstoßstrom (8/20 µs) [1/2 - PG], [1+2 - PG] (Imax )  20 kA
- Ableitstoßstrom (8/20 µs) [1/2 - PG], [1+2 - PG]  10 kA (10x)
- Schutzpegel Ad-PG bei 1 kV/µs C3 nach Belastung mit Imax (Up )
Menge: 2,000 St

**1.2.8 Universal-Gateway für Modbus <=> BACnet/IP**
Universal-Gateway für Modbus <=> BACnet/IP
Netz: über Modbus Umgebungstemp.: 0..50°C
Umgebungsfeuchte: 10..90% r.F. Schnitstellen: 1x
Ethernet (100Base-T)
1x RS485 BxHxT mm: 100x60x55
Menge: 1,000 St

**1.2.9 Projektierung Anbindung Modbus-Geräte**
Projektierung Anbindung Modbus-Geräte
Die Anbindung der Geräte erfolgt
mittels kommunikativer Aufschaltung
über Modbus.
Je Gerät sind bis zu 25 gemeinsame Datenpunkte
vorgesehen
Diese sind im AS-System anzulegen und
anzuzeigen.
Je Gerät werden folgende Leistungen erbracht:
- Prüfung der technischen Unterlagen
- Festlegen der Übertragungsparameter
- Festlegen der Adressen
- Protokollarische Dokumentation
Menge: 1,000 St

**1.2.10 Modbus- Integration und Funktionstest (IP oder RS232/RS485)**
Modbus- Integration und Funktionstest
(IP oder RS232/RS485)
Integration der Datenpunkte der Wetterstation über
das Modbus-Protokoll. Bis zu 25 DP in
Zusammenarbeit mit dem jeweiligen
Gewerk.
Folgende Leistungen werden erbracht:
- Einlesen der Modbus- Parameter
- 1:1 Test der Modbus- Parameter
- Überprüfung der Kommunikationsparameter
Menge: 1,000 St

**1.2.11 Anschluss Kabel/Leitung beidseitig Beiderseitiges Absetzen der Kabel. Anklemmen nach Kabelliste/Klemmenan- schlussplan an die numerierte Klemmleiste im Schaltschrank und an die Feldgeräte einschließlich Klein- und Be- festigungsmaterial**
Menge: 25,000 St

**1.2.12 Kabelmakierer feldseitig Schriftfeld 29x8mm mit Kabelbinder 100x2,5 Liefern und fachgerecht einschl. Klein- und Befestigungsmaterial montieren.**
Menge: 25,000 St

#### 1.3 Automationsstation

*Hinweis: Vorbemerkungen BACnet Gebäudeautomation*
Vorbemerkungen BACnet Gebäudeautomation

Die einheitliche Kommunikation zwischen
der Managementebene und den
Automationsstationen erfolgt mittels
BACnet Datenkommunikationsprotokoll gemäß
ANSI/ASHRAE 135-2016 Spezifikation,
Rev. 1.20

Die einzelnen Automationsstationen sind
untereinander in der Lage, mit dem
BACnet-Protokoll peer-to- peer zu
kommunizieren. Als Hardware-
Kommunikationslayer wird BACnet-IP
unterstützt.
Die Kommunikation zwischen
Automations- und Managementebene
unterstützen sowohl die COV-Funktion
(change of value) als auch Read
Property Multiple und Segmentierung des
Datenstroms. Automationsstationen sind
in der Lage, über Intrinsic Reporting
(objektinternes Melden) und
Algorithmic Change Reporting
(regelnbasiertes Melden) ereignisorientierte Alarm- und Ereignismeldungen
selbständig zu versenden.
Der BACnet-Client verfügt beispielsweise über die Funktionalitäten
Dynamic-Device-Binding, Dynamic-
Object-Binding, Device Communication
Control, TimeSynchronization.
Ein Browsing-Interface ist im BACnet
Gebäudemanagementsystem zwingend
vorgeschrieben. Geräte, die nicht über
das Browsing-Interface angezeigt werden
können, müssen per Hand eingetragen
werden. Ein entsprechender Einfügedialog
ist auf dem Managementsystem
vorhanden.
Sowohl auf Management- als auch auf
Automationsebene erfüllen die
angebotenen Geräte sowohl BACnet-
Client- als auch BACnet-Server-
Funktionalität.
Das BACnet-Gebäudemanagement führt
eine zyklische Überprüfung auf korrekte
Kommunikation mit den
Automationsstationen aus.
Die Zeitsynchronisation mit den
Automationsstationen erfolgt wahlweise als
Timemaster oder Timeslave. Es werden
ebenfalls die Uhrzeitfunktionen mit Angabe
der Zeitzone unterstützt (UTC Time
Synchronization).

Gemäß ANSI/ASHRAE 135-2016 Rev. 1.20
sind folgende Objekte mindestens realisiert:
- Accumulator Object
- Alert Enrollment Object
- Analog Input Object
- Analog Output Object
- Analog Value Object
- Audit Log Object
- Audit Reporter Object
- Averaging Object
- Binary Input Object
- Binary Lighting Output Object
- Binary Output Object
- Binary Value Object
- BitString Value Object
- Calendar Object
- Channel Object
- CharacterString Value Object
- Command Object
- Date Pattern Value Object
- Date Value Object
- DateTime Pattern Value Object
- DateTime Value Object
- Device Object
- Elevator Group Object
- Escalator Object
- Event Enrollment Object
- Event Log Object
- Event Log Object
- File Object
- Global Group Object
- Group Object
- Integer Value Object
- Large Analog Value Object
- Load Control Object x
- Loop Object x
- Multi-state Input Object
- Multi-state Output Object
- Multi-state Value Object
- Network Port Object
- Notification Class Object
- Notification Forwarder Object
- OctetString Value Object
- Positive Integer Value Object
- Program Object
- Pulse Converter Object
- Schedule Object x
- Staging Object x
- Structured View Object x
- Time Pattern Value Object x
- Time Value Object x
- Timer Object x
- Trend Log Multiple Object x
- Trend Log Object

Folgende BACnet-Interoperability-Blocks
(BIBBs) gemäß ANSI/ASHRAE 135-2016
Rev. 1.20 werden zwingend erfüllt:

1. Data Sharing BIBBs
- DS-RP-A Data Sharing-ReadProperty-A
- DS-RP-B Data Sharing-ReadProperty-B
- DS-RPM-A Data Sharing-ReadPropertyMultiple-A
- DS-RPM-B Data Sharing-ReadPropertyMultiple-B
- DS-WP-A Data Sharing-WriteProperty-A
- DS-WP-B Data Sharing-WriteProperty-B
- DS-WPM-A Data Sharing-WritePropertyMultiple-A
- DS-WPM-B Data Sharing-WritePropertyMultiple-B
- DS-COV-A Data Sharing-COV-A
- DS-COVP-A Data Sharing-COVP-A
- DS-V-A Data Sharing-View-A
- DS-AV-A Data Sharing-Advanced View-A
- DS-M-A Data Sharing-Modify-A
- DS-AM-A Data Sharing-Advanced Modify-A

2. Alarm and Event Management BIBBs
- AE-N-A Alarm and Event Management-Notification-A
- AE-ACK-A Alarm and Event Management-ACK-A
- AE-ASUM-A Alarm and Event Management-Alarm
  Summary-A *
- AE-ESUM-A Alarm and Event Management-
  Enrollment Summary-A *
- AE-INFO-A Alarm and Event Management-
  Information-A *
- AE-VN-A Alarm and Event Management-View
  Notifications-A
- AE-AVN-A Alarm and Event Management-Advanced
  View Notifications-A
- AE-VM-A Alarm and Event Management-View and
  Modify-A
- AE-AVM-A Alarm and Event Management-Advanced
  View and Modify-A
- AE-AS-A Alarm and Event Management-Alarm
  Summary View-A
- AE-ELV-A Alarm and Event Management-Event Log
  View-A
- AE-ELVM-A Alarm and Event Management-Event Log
  View and Modify-A

3. Scheduling BIBBs
- SCHED-AVM-A Scheduling-Advanced View Modify-A
- SCHED-VM-A Scheduling-View Modify-A
- SCHED-WS-A Scheduling-Weekly Schedule-A

4. Trending BIBBS
- T-VMMV-A Trending-Viewing and
  Modifying Multiple Values-A
- T-AMVR-A Trending-Automated Multiple
  Value Retrieval-A
- T-V-A Trending-View-A
- T-AVM-A Trending-Advanced View Modify-A
- T-A-A Trending-Archival-A
- T-ATR-A Trending-Automated Trend Retrieval-A

5. Device and Network Management BIBBs
- DM-DDB-A Device Management-Dynamic
  Device Binding-A
- DM-DDB-B Device Management-
- Dynamic Device Binding-B
- DM-DOB-A Device Management-Dynamic
- Object Binding-A
- DM-DOB-B Device Management-Dynamic
  Object Binding-B
- DM-DCC-A Device Management-
  DeviceCommunicationControl-A
- DM-TS-B Device Management-
  TimeSynchronization-B
- DM-UTC-B Device Management-
  UTCTimeSynchronization-B
- DM-RD-A Device Management-
  ReinitializeDevice-A
- DM-RD-B Device Management-
  ReinitializeDevice-B
- DM-BR-A Device Management-Backup and
  Restore-A
- DM-R-A Device Management-Restart-A
- DM-LM-A Device Management-List
  Manipulation-A
- DM-OCD-A Device Management-Object
  Creation and Deletion-A
- DM-ANM-A Device Management-Automatic
  Network Mapping-A
- DM-ADM-A Device Management-Automatic
  Device Mapping-A
- DM-MTS-A Device Management-Manual
  Time Synchronization-A

6. Audit Reporting BIBBs
- AR-V-A Audit Reporting-View-A
- AR-AVM-A Audit Reporting-Advanced View
  Modify-A

Folgende DataLinkLayer werden gleichzeitig und
nativ verarbeitet:
- BACnet gemäß DIN EN ISO 16484-5
  Folgende physikalische Medien müssen zur
  Verfügung stehen:
- BACnet IP, (Annex J)
- BACnet IP, (Annex J), Foreign Device
- Point-To-Point, EIA 232 (Clause 10)
- Point-To-Point, Modem, (Clause 10)
- BACnet Broadcast Management Device
  BBMD)
BBMD erlaubt auch die Registrierung
eines Foreign Device.

**1.3.1 Automationsstation mit BACnet-Kommunikation**
Automationsstation
mit BACnet-Kommunikation

mit folgenden Hard- und Softwareeigenschaften:
Das System entspricht den Forderungen der
DIN EN ISO 16484 [BACnet Rev. 1.20].
Es ist modular und homogen aufgebaut, mit
100%-iger Integrationstiefe, und erlaubt eine
feinstufige Systemerweiterung mittels I/O-
Modulen die ohne Systemunterbrechung (hot-plug)
ausgetauscht werden können. Für dezentrale
physikalische Ein- und Ausgabefunktionen ist
eine Buslänge von 2.000 m zu unterstützen.

Die Automationsstation ist nach AMEV-Testat
und BTL zertifiziert [BACnet Rev. 1.20]

Automationsstation für Regel-,Optimier-,
Steuerungs- und Überwachungsfunktionen
mit nativer BACnet-Kommunikation gemäß
Profil BACnet Building Controller (BBC)
nach ISO 16484-5 über TCP/IP- bzw. Pointto-Point-Protokoll (PPP).

Die Integration der Raumautomation, Verbrauchswerten und Umwälzpumpen erfolgt kommunikativ
mittels BACnet MS/TP- Protokoll über die Automationsstation

Geforderte physikalische Ein- und Ausgabefunktionen [Abschnitt 1]:

| - Ausgabe Schalten BA | :26 |
| --- | --- |
| - Ausg.Stellen/Sollw.AA | :15 |
| - Eingabe Melden BE | :105 |
| - Eingabe Zählen Z | : |

- Eingabe Messwert AE  :66

Geforderte kommunikativeEin- und Ausgabefunktionen [Abschnitt 2]:

| - Ausgabe Schalten BA | :29 |
| --- | --- |
| - Ausg.Stellen/Sollw.AA | :10 |
| - Eingabe Melden BE | :58 |
| - Eingabe Zählen Z | :18 |

- Eingabe Messwert AE  :30

E/A- Statussignalisierung
Alle Ein- und Ausgänge erhalten zur Überwachung
der Betriebszustände jeweils eine mehrfarbige Status-
LED.

Binäre Ausgänge sind mindestens für eine Kontaktbelastung von 230 V AC; 6 A (3 A) auszulegen.

Analoge Ausgänge sind so auszuführen, dass eine
vollständige galvanische Trennung zwischen den
Ein- und Ausgängen sichergestellt ist.

Lokale Vorrangbedienebene je Ausgabefunktionen:
Alle BA und AA erhalten eine Lokale Vorrangbedienebene, die ohne Projektierung der Automationsstation
aktiv sein muss, mit folgenden Einstellmöglichkeiten:

| - BA- Schalter: | Auto/ Hand Ein/ Hand Aus |
| --- | --- |
| - AA- Sollwertsteller: | Auto/ Hand 0...100% |

Der Handeingriff wird einzeln als Örtlichmeldung
über die Automationsstation gemeldet. Sollten zur
Umsetzung dieser Funktion systembedingt zusätzliche Datenpunkte erforderlich werden, so sind die
erforderlichen Lieferungen und Leistungen in
der Position Automationsstation zu kalkulieren.

Beschriftung der physikalische Ein- und Ausgabefunktionen erfolgt jeweils einzeln mittels Beschriftungsträger für die anlagenspezifischen Klartexte auf den
Modulen.

Alle Anschlüsse an den Automationseinrichtung sind so
auszuführen, dass sie leicht gelöst werden können. Es sind
korrosionsfeste Schraub- oder Steckverbindungen zu
verwenden. Alle Anschlüsse müssen gut zugänglich sein
und mittels Klemmenblöcke feldseitig einzeln abziehbar
sein.

Alle kalkulationsrelevanten Komponenten der Automationsstation bzw. der Raumautomationseinrichtung
sind vom Bieter einzeln aufzuführen und in einer
separaten Aufstellung mit dem Angebot abzugeben.
Menge: 1,000 St

**1.3.2 Anzeige- und Bediengerät für AS 10,1 Zoll mit Farb-Touchscreen**
Anzeige- und Bediengerät für AS 10,1 Zoll
mit Farb-Touchscreen

zur Bedienung einer Automationsstation (AS)
Farb-TFT-Display mit PCAP-Touchscreen 10,1 Zoll,
- Grafische Dialoge für die Abfrage und
  Eingabe von: Sollwerte, Istwerte,
  Schaltzuständen und Zeiten
- Darstellung von Anlagenbildern
  mit graphischer Bedienmöglichkeit
- Leuchtdiode zur Anzeige
  des Betriebsstatus
- Grafische Abfrage und Eingabe von
  Regel- und -Steuerparameter
  in verschiedenen Prioritätsebenen
  konfigurierbarer Bildschirmschoner
- Kommunikationsschnittstellen:
  Ethernet 10/100/1000-Base-T (RJ45)
  zum Anschluss von Automationsstationen
- Benutzerführung in mehreren Sprachen

Auflösung:  1280x800 (WXGA 16:10)

| Netz: | 24VDC |
| --- | --- |
| Leistungsaufnahme: | 14W |
| Schnittst. Ethernet: | 1 |
| Schnittstelle USB: | 1 |
| Umgebungstemperatur: | 0..55°C |
| Umgebungsfeuchte: | 20..80 %r.F. |
| Schutzart: | IP20 Rückseite |
| Schutzart: | IP54 Front |
| BxHxT mm: | 270,2x16,5x42,1 |
| Gewicht kg: | 1,7 |
Menge: 1,000 St

**1.3.3 Universal-Gateway für M-Bus <=> BACnet/IP**
Universal-Gateway für M-Bus <=> BACnet/IP
Netz: über M-BUS Umgebungstemp.: 0..50°C
Umgebungsfeuchte: 10..90% r.F. Schnitstellen: 2x
Ethernet (100Base-T) BxHxT mm: 100x60x55
Menge: 1,000 St

**1.3.4 M-Bus Pegelwandler**
M-Bus Pegelwandler für 80 M-Bus-Zähler
- Pegelwandler zur Anbindung eines M-Bus-Netzwerks
Netz: 24VAC/DC Leistungsaufnahme: 14,4W
Umgebungstemp.: 0..50°C Umgebungsfeuchte: 10..90%r.F.
Schnittstellen: 1x TTL oder1x EIA232(RS232)  1x M-Bus
BxHxT mm: 100x60x107
Menge: 1,000 St

*Hinweis: Allgemeine Technische Vorbemerkungen:*
Allgemeine Technische Vorbemerkungen:
Art und Umfang der zu erbringenden Dienstleistungen basieren auf dem
VDMA-Einheitsblatt 24191 (Dienstleistungen für Mess-, Steuer- und Regeleinrichtungen
in Heizung, Lüftung, Sanitär).
Die im LV ausgewiesenen Dienstleistungen sind vom Auftragnehmer mit dem angebotenen System abzustimmen und bei Bedarf zu korrigieren. Der AN ist für die vollständige betriebsfertige Gesamtleistung des Lieferumfanges verantwortlich.
Systembedingte Nachforderungen sind ausgeschlossen.
Die Preise für technische Bearbeitung, Inbetriebnahme und Einregulierung müssen
alle Leistungen enthalten, die erforderlich sind, um eine optimale Durchführung
des Bauvorhabens und Betriebweise der imLieferumfang enthaltenen Anlagen zu
gewährleisten.
Der erforderliche Dienstleistungsaufwand der technischen Bearbeitung sowie
für Inbetriebnahme und Einregulierung ergibt sich aus den an anderer Stelle
definierten funktionalen Beschreibungen von Regel-, Steuer- und Optimierungsaufgaben der Betriebstechnischen Anlagen.
Der herstellerspezifische Aufwand für Dienstleistungen muss vom Bieter in die
entsprechenden Ausschreibungspositionen eingesetzt werden.

**1.3.5 Projektausführung Automationsstation Technische Bearbeitung**
Projektausführung Automationsstation
Technische Bearbeitung
Zu der technischen Bearbeitung des
Lieferumfanges werden folgende Leistungen erbracht:
- Erstellung von Anwenderprogrammen
- Überprüfung von Anschaltbedingungen,
  anhand der beigestellten Dokumentationen für übergreifende Funktionen
  aus anderen Gewerken
- verbindliche Angaben von Anschlussbedingungen des Lieferumfanges
- Festlegung von Montageorten für Feldgeräte und Hardwarekomponenten des
  Lieferumfangs.
- Abstimmung von Terminplänen
- Koordinierung aller für die GA notwendigen Technischen Daten
- Koordinierung aller Projektbeteiligten hinsichtlich der GA
- Eingabe der Anwenderprogramme
Menge: 1,000 psch

**1.3.6 Werkstatt-/Montageplanung Automationsst. nach DIN18386 (VOB Teil C) sowie nach VDI6026**
Werkstatt-/Montageplanung Automationsst.
nach DIN18386 (VOB Teil C) sowie nach VDI6026
Erstellung und Übergabe der Werkstatt-
und Montageplanung bestehend aus folgenden Unterlagen:
- Automationsschemata mit Darstellung
  der wesentlichen Funktionen auf Basis
  der Anlagenschemata entsprechend
  Anlagenplanung
- Automationsstations Belegungspläne
  einschließlich Adressierung
- Stücklisten
- Festlegung von Montageorten für Feldgeräte und Hardwarekomponenten des
  Lieferumfangs
Menge: 1,000 psch

**1.3.7 Erstellen der Kabelliste**
Erstellen der Kabelliste
Technische Klärung für das angebotene
Regelsystem oder Heizungs-, Lüftungs,-
Klima- und Kälteanlagen aufgrund des
neusten Standes der Ausführung mit
dem Auftraggeber und endgültige Festlegung der erforderlichen Regelgeräte.
Erstellen der Kabellisten anhand dieser
Angaben.
Die erforderlichen Kabelpläne und -listen
sind dem Elektroinstallateur rechtzeitig zur
Verfügung zu stellen.
Menge: 1,000 psch

**1.3.8 Inbetriebnahme Automationsstation und Einregulierung**
Inbetriebnahme Automationsstation
und Einregulierung
Zur Inbetriebnahme und Einregulierung
des Lieferumfanges werden folgende
Leistungen erbracht:
- Überprüfung der externen Anschlüsse
  des Lieferumfanges
- Überprüfung von Startpunkt und Arbeitsbereich an den Stellgliedern,
  Prüfung des richtigen Einbaus des
  Lieferumfangs
- Überprüfung der systemeigenen Datenübertragungswege (z.B. Abschirmungen
  und Störspannungen )
- Überprüfungen aller im Lieferumfang
  enthaltenen Hardware-Komponenten
- Erstinbetriebnahme aller Informationspunkte
- Laden und Testen aller zum Lieferumfang gehörenden Grund- und Anwenderprogramme
- Überprüfung und Inbetriebnahme von
  Feldgeräten,soweit sie im Lieferumfang des AN enthalten sind
- Überprüfung der einzelnen Systemkomponenten auf bestimmungsgemässe Funktion
  wie:
  - Stellrichtungen
  - Drehrichtungen
  - Sicherheitseinrichtungen
  - Funktionsabläufe
  - Schnittstellen zu übergreifenden
  Gewerken
Menge: 1,000 psch

**1.3.9 Proj./Inb. Anbindung M-Bus-Geräte**
Proj./Inb. Anbindung M-Bus-Geräte
Die Anbindung der Geräte erfolgt
mittels kommunikativer Aufschaltung
über M-Bus.
Je Gerät sind bis zu 25 gemeinsame Datenpunkte
vorgesehen.
Diese sind im AS-System anzulegen und
anzuzeigen.
Je Gerät werden folgende Leistungen erbracht:
- Festlegen der Übertragungsparameter
- Festlegen der Adressen
- Einstellen der Adressen
- Inbetriebnahme des Netzwerkteilnehmers
- Inbetriebnahme des Gerätes
- Überprüfen der Übertragungsparameter
Menge: 1,000 St

**1.3.10 Buspumpe Inbetriebnahme + Parametrierung [BACnet MS/TP- Protokoll]**
Buspumpe Inbetriebnahme + Parametrierung
[BACnet MS/TP- Protokoll]
folgende Leistungen werden erbracht:
- Adressierung der Buspumpen
- Einstellung der Pumpenparameter
- Funktionstest der Schnittstelle
- Aufschaltung folgender Datenpunkte:
     - Freigabe Pumpe
     - Sollwertvorgabe - Arbeitspunkt in [%]
     - Betriebsmeldung
     - Störmeldung
     - aktueller Durchfluss in [m³/h]
     - aktuelle Wärmeleistung in [W]
     - Wärmemenge in [kWh]
     - Drehzahl in [1/min]
     - Druck- Istwert in [bar]
Menge: 11,000 St

**1.3.11 Nachregulierung zur Inbetriebnahme**
Nachregulierung zur Inbetriebnahme
-Anpassung der Parameter an die veänderten Betriebsbedingungen
-Nachregulierung bei vorhandenen Versorgungsmedien
-Einweisung des Bedienungspersonals
-Datensicherung der gesamten Überarbeitung der Dokumetation
-Datensicherung auf Datenträger
Menge: 4,000 h

**1.3.12 Einweisung des Bedienpersonals**
Einweisung des Bedienpersonals
in die Funktionen, Bedienung, Fehlerdiagnose und Störbeseitigung
des Lieferumfanges sowie Wartungshinweise.
Die Einweisung erfolgt nach der Inbetriebnahme und ggf. während des Probebetriebes und muss von qualifiziertem
Fachpersonal vorgenommen werden.
Die Dauer der Einweisung richtet sich
nach der Komplexität der Anlagen sowie
der herstellerspezifischen Merkmale und
ist vom Bieter zu ermitteln.
Die Einweisung ist durch ein Protokoll
nachzuweisen.
Menge: 1,000 St

**1.3.13 Dokumentation des Automationssystems**
Dokumentation des Automationssystems
Die Dokumentation ist 1x in Papierform
und 1x auf Datenträger zu übergeben
Nachstehende Unterlagen sind zu
übergeben:
- Bedienungshandbuch
- Funktionslisten
- Parameterlisten
- Automationsschemen/Anlagenbilder
- Belegungslisten der Automationsgeräte
- Gerätebeschreibungen
- Wartungshinweise
Menge: 1,000 psch

**1.3.14 Projektausführung Netzwerk**
Projektausführung Netzwerk
- Überprüfung und Detaillierung der An-
  forderungen des Auftraggebers an den
  Gesamtprozess
- Detaillierung der vorgegebenen Funktionsbeschreibungen in Hinsicht auf
  die einzusetzenden Komponenten
- Erstellung eines Pflichtenhefts für
  zentrale und wiederkehrende Funktionen
- Analyse und Darstellung des Informationsflusses in den einzelnen Bussegmenten
- Vorlage einer aktualisierten Funktions- und Schnittstellenbeschreibung
  zur Genehmigung durch den Auftraggeber
- Überprüfung der ausgeschriebenen
  Netzwerkteilnehmer auf ihre Eignung
- Festlegung der logischen Strukturierung des Netzwerkes (Adressierungskonzept)
- Spezifizierung der Informationsbeziehungen zwischen den Netzwerkteilnehmern
- Einstellung der erforderlichen Konfigurationsparameter für alle Netzwerkteilnehmer
- Durchführung der Kommunikationsbeziehungen
Menge: 1,000 psch

#### 1.4 Schaltschrank

*Hinweis: Schaltschrank:*
Schaltschrank:
Generell sind die als Einzelpositionen aufgeführten
Einbauten inkl. zugehöriger Verdrahtungen,
Klemmen und sonstigen Zubehör zur fertigen
Leistung zu kalkulieren.
Automations- und/oder Leistungsteil sind nach
dem maximalen Platzbedarf der angewandten
Systemtechnik auszulegen und vom Bieter
anzugeben!

**1.4.1 Anreihschränke, eintürig 800x2000x400 inkl. Schaltschranksockel 200 mm**
Anreihschränke, eintürig 800x2000x400
inkl. Schaltschranksockel 200 mm
Alle Schaltschränke sind nach DIN VDE 0470-1 in der
Schutzart IP 54. Türen gummigedichtet mit
innenliegenden
Scharnieren und Stangenverschluß mit
Doppelbartschlüssel.
Kabeleinführung von oben einschließlich
Verschraubung.
Zugentlastung für abgehende Kabel mit
Kabelabfangschiene.
Schaltschrank einschließlich Sockel.
Je Schaltschrankfeld ist eine:
 - funkstörfreie Beleuchtung über Türkontakt mit Überstromschutzorgan vor dem Hauptschalter abzunehmen
 - 230 V-Steckdose mit LS-FI 2/10/0,03A vor dem
  Hauptschalter abzunehmen
 - Stecktasche in ausreichender Größe zur Aufnahme der
  Schaltpläne einzubauen.
 - Sichtfenster zur Abdeckung der Regel- und Schaltgeräte
  in stabiler Rahmenkonstruktion aus natur-eloxierten
  Aluminiumprofilen,verdeckt liegenden Scharnieren,
  zur Gewährleistung der Schutzart IP 54 in der
  Schaltschrankfront.
Generell sind die als Einzelpositionen aufgeführten Einbauten
inkl. zugehöriger Verdrahtungen, Klemmen und sonstigen
Zubehör zur fertigen Leistung zu kalkulieren.
Schaltschrankdimensionierung
Die erforderliche Anzahl der Schaltschrankfelder ist
vom Anbieter eigenverantwortlich zu kalkulieren und
nachfolgend einzutragen.
Automations- und/oder Leistungsteil sind nach dem
maximalen Platzbedarf der angewandten Systemtechnik
auszulegen und die Abmessungen sind vom Bieter unter
berücksichtigung einer Platzreserve von 20% anzugeben.
Fabrikat der Planung: Rittal
Typ der Planung: VX-System
angeb. Fabr.: '........................................'

angeb. Typ: '........................................'
Menge: 1,000 St

**1.4.2 EDAT-Modul auf Hutschiene im Schrank**
Menge: 1,000 St

**1.4.3 Planet Industrial Ethernet Switch 5-Port 10/100Mbps**
Menge: 1,000 St

**1.4.4 Einspeisung 400VAC 63A mit Hauptsicherung**
Einspeisung 400VAC 63A
mit Hauptsicherung
bestehend aus:
1 Hauptschalter 3-polig
1 Hauptsicherung 3-polig
Zuleitungsklemmen in erforderlicher
Größe mit Abdeckung

Nennstrom A:  63
Menge: 1,000 St

**1.4.5 Netzwiederkehrschaltung mit zentraler Störungsquittierung**
Netzwiederkehrschaltung
mit zentraler Störungsquittierung
bestehend aus:
1 Wischrelais, einschaltwischend
  bis 1 Sek.
1 Hilfsschütz mit 8 Kontakte für
  Selbsthaltung
Steuerungsteil:
1 Taster
Menge: 1,000 St

**1.4.6 Netz-ÜS-Ableiter < 100A als Mittelschutz in 230/400V AC Drehstromnetzen**
Netz-ÜS-Ableiter < 100A als Mittelschutz
in 230/400V AC Drehstromnetzen
Nennableitstrom 20kA
mit potentialfreien Kontakt für
Auslösemeldung
Mit Universalfuß zum
Aufschnappen auf DIN/EN-Tragschienen,
einschließlich Tragschienenanteil
und Verbindung mit dem
Potentialausgleich.
Menge: 1,000 St

**1.4.7 Überspannungsschutz Primärer Überspannungsschutz 230 VAC**
Überspannungsschutz
Primärer Überspannungsschutz 230 VAC
für Anschlussleitungen L1 und N
zum Netztrafo der DDC-Anlage
Funktionsüberwachung und Fernmeldekontakt FM,
Kunststoffgehäuse,
Montage auf Hutschiene
Blitz-Schutzzone: Übergang LPZ 2/3

| Nennspannung: | 230VAC |
| --- | --- |
| Leitungsanschluss: | max 4,0mm² |
| Kontaktbelastung: | 0,5A FM |
| Schutzart: | IP20 |
| Umgebungstemperatur: | -40..80°C |
| BxHxT mm: | 18x90x74 |
| Gewicht kg: | 0,23 |
Menge: 1,000 St

**1.4.8 Überspannungsschutz für Bus-Leitungen und Sensoren**
Überspannungsschutz
für Bus-Leitungen und Sensoren
Kunststoffgehäuse,
Montage auf Hutschiene

| Blitz-Schutzzone: | LPZ 0A-1 |
| --- | --- |
| Nennspannung: | 180VAC |
| Nennstrom A: | 1 |
| Leitungsanschluss: | max. 4,0mm² |
| Schutzart: | IP20 |
| Umgebungstemperatur: | -40..80°C |
| BxHxT mm: | 12x90x74 |
| Gewicht kg: | 0,06 |
Menge: 1,000 St

**1.4.9 Phasenüberwachung 400VAC**
Phasenüberwachung 400VAC
bestehend aus:
1 Phasenausfallrelais
3 Leitungsschutzschalter 1-polig
Menge: 1,000 St

**1.4.10 Phasenlampen für 400V Netz**
Phasenlampen für 400V Netz
bestehend aus:
3 Phasenlampen Led
3 Leitungsschutzschalter 1-polig
Menge: 1,000 St

**1.4.11 Sammelstörmeldung von DDC**
Sammelstörmeldung von DDC
bestehend aus:
1 Hilfsrelais
4 Reihenklemmen + N + 2 PE
für externe Leuchtmelder, Hupe
Menge: 1,000 St

**1.4.12 Leuchttaster**
Menge: 1,000 St

**1.4.13 Hilfsschütz, 8 K**
Menge: 1,000 St

**1.4.14 Koppelrelais 1 Wechsler und Schalter mit Rückmeldung**
Koppelrelais
1 Wechsler und Schalter mit Rückmeldung
Kunststoffgehäuse,
LED-Betriebsanzeige,
Schalter Auto/Aus/Hand mit Rückmeldung
Montage auf Normschiene

| Nennspannung: | 24VAC/DC |
| --- | --- |
| Nennstrom A: | 0,013 |
| Leitungsanschluss: | max 2,5mm² |
| Kontaktbelastung: | 6A |
| Schaltleistung: | 1500VA |
| Schutzart: | IP20 Klemmen |
| Schutzart: | IP50 Gehäuse |
| Umgebungstemperatur: | -20..55°C |
| BxHxT mm: | 11,2x60x69 |
| Gewicht kg: | 0,045 |
Menge: 8,000 St

**1.4.15 Analogwertgeber, Lokale Vorrangbedienung mit Potentialtr. Ausgang 0..10V/0..20mA**
Analogwertgeber, Lokale Vorrangbedienung
mit Potentialtr. Ausgang 0..10V/0..20mA
- mit Betriebsartenschalter "Auto",
  "Hand"
- Sollwerteinsteller für Ausgang
- Ein- und Ausgänge potentialgetrennt,
- LED-Anzeige für Ausgangssignal
  aktivierbar
- Kurzschlussfest für Schaltschrankeinbau,
- Montage auf Normschiene
- Konstantspannung 10VDC, max. 5mA

| Eingang: | 0..10VDC oder |
| --- | --- |
|  | 0..20mA |
| Ausgang: | 0..10VDC, max. 10mA oder |
|  | 0..20mA, max. 5 mA |
| Nennspannung: | 24VAC/DC |
| Schutzart: | IP20 |
| Umgebungstemperatur: | 0..55°C |
| BxHxT mm: | 35x68x74 |
Menge: 5,000 St

**1.4.16 Sicherungsautomat 1-polig 6A**
Sicherungsautomat 1-polig 6A

Nennstrom A:  6
Menge: 4,000 St

**1.4.17 Steckdose 230V/50Hz 10A**
Steckdose 230V/50Hz 10A

Aufputzausführung mit LS-FI 2/10/0,03A
inklusive FI-Absicherung für
die erste Steckdose
Einbau auf Montageplatte
Menge: 1,000 St

**1.4.18 Steuerspannungstrafo 230VAC 250VA mit MSS primär und LSS sekundär**
Steuerspannungstrafo 230VAC 250VA
mit MSS primär und LSS sekundär
nach VDE 050
bestehend aus:
1 Motorschutzschalter mit Hilfskontakt
1 Leitungsschutzschalter mit Hiko
1 Transformator

Nennleistung VA:  250
Menge: 1,000 St

**1.4.19 Sicherheitstrafo 230/24VAC 160VA mit Leitungsschutzscha. primär/sekundär**
Sicherheitstrafo 230/24VAC 160VA
mit Leitungsschutzscha. primär/sekundär
nach VDE 0570/EN61558
bestehend aus:
2 Leitungsschutzschalter 1-polig
1 Transformator (nur Einbau)

Nennleistung VA:  160
Menge: 1,000 St

**1.4.20 Netzgerät 230VAC/24VDC 5A mit Leitungsschutzscha. primär/sekundär**
Netzgerät 230VAC/24VDC 5A
mit Leitungsschutzscha. primär/sekundär
spannungsstabilisiert
bestehend aus:
2 Leitungsschutzschalter 1-polig
1 Netzgerät

Nennstrom A:  6
Menge: 1,000 St

**1.4.21 Netzabgang 230VAC 16A Leitungsschutzschalter**
Netzabgang 230VAC 16A
Leitungsschutzschalter
bestehend aus:
1 Leitungsschutzschalter, 1-polig
1 Reihenklemme + N + PE

Nennstrom A:  16
Menge: 5,000 St

**1.4.22 Netzabgang FI-LS 230VAC 10A 0,03A Fehlerstrom-Leitungsschutzschalter**
Netzabgang FI-LS 230VAC 10A 0,03A
Fehlerstrom-Leitungsschutzschalter

bestehend aus:
1 Fehlerstrom - Leitungsschutzschalter,
  2-polig
1 Reihenklemme + N + PE
Menge: 1,000 St

**1.4.23 Netzabgang EC-Motor 400VAC 4,0kW**
Netzabgang EC-Motor 400VAC 4,0kW
bestehend aus:
1 Leitungsschutzschalter, 3-polig
2 Hilfsrelais
10 Reihenklemmen + N + PE
Handbedien-und Signalisierungsebene
einschließlich Steuerung sind
Bestandteil der Automationsstation.

Nennleistung kW:  4,0
Menge: 4,000 St

**1.4.24 Reparaturschalterüberwachung**
Reparaturschalterüberwachung
bestehend aus:
2 Reihenklemmen + N + PE
Handbedien-und Signalisierungsebene
einschließlich Steuerung sind
Bestandteil der Automationsstation.
Menge: 4,000 St

**1.4.25 Pumpensteuerung 230VAC 1,5kW Netzabgang mit Meldung**
Pumpensteuerung 230VAC 1,5kW
Netzabgang mit Meldung
bestehend aus:
1 Leitungsschutzschalt., 1-polig m. HiKo
1 Hilfsrelais
5 Reihenklemmen + N + PE
Handbedien-und Signalisierungsebene
einschließlich Steuerung sind
Bestandteil der Automationsstation.

Nennleistung kW:  1,5
Menge: 8,000 St

**1.4.26 Meldung potentialfrei**
Meldung potentialfrei
bestehend aus:
3 Reihenklemmen
Handbedien-und Signalisierungsebene
einschließlich Steuerung sind
Bestandteil der Automationsstation.
Menge: 11,000 St

**1.4.27 Aufschaltung Messwert passiv**
Aufschaltung Messwert passiv
bestehend aus:
2 Reihenklemmen +PE
Menge: 30,000 St

**1.4.28 Aufschaltung Messwert aktiv**
Aufschaltung Messwert aktiv
bestehend aus:
3 Reihenklemmen +PE
Menge: 4,000 St

**1.4.29 Aufschaltung Stellbefehl stetig**
Aufschaltung Stellbefehl stetig
bestehend aus:
3 Reihenklemmen +PE
Menge: 7,000 St

**1.4.30 Busaufschaltung Feldbus, Modbus, M-Bus, BACnet,… über Trennklemmen**
Menge: 2,000 St

**1.4.31 Klappensteuerung Auf/Zu**
Klappensteuerung Auf/Zu
bestehend aus:
2 Reihenklemmen + N + PE
Handbedien-und Signalisierungsebene
einschließlich Steuerung sind
Bestandteil der Automationsstation.
Menge: 1,000 St

**1.4.32**
Klappensteuerung Auf/Zu Rückmeldung
bestehend aus:
5 Reihenklemmen + N + PE
Handbedien-und Signalisierungsebene
einschließlich Steuerung sind
Bestandteil der Automationsstation.
Menge: 10,000 St

**1.4.33 Filterüberwachung Druckschalter**
Filterüberwachung Druckschalter
bestehend aus:
3 Reihenklemmen + PE
Handbedien-und Signalisierungsebene
einschließlich Steuerung sind
Bestandteil der Automationsstation.
Menge: 3,000 St

**1.4.34 Frostschutzsteuerung**
Frostschutzsteuerung
bestehend aus:
1 Hilfsschütz
3 Reihenklemmen + PE
Handbedien-und Signalisierungsebene
einschließlich Steuerung sind
Bestandteil der Automationsstation.
Menge: 1,000 St

**1.4.35 Rauchmeldeüberwachung**
Rauchmeldeüberwachung
bestehend aus:
1 Hilfsrelais
4 Reihenklemmen + N + PE
Handbedien-und Signalisierungsebene
einschließlich Steuerung sind
Bestandteil der Automationsstation.
Menge: 2,000 St

**1.4.36 Brandmeldeschaltung mit Steuerung**
Brandmeldeschaltung
mit Steuerung
bestehend aus:
1 Hilfsschütz
3 Reihenklemmen + PE
Handbedien-und Signalisierungsebene
sind Bestandteil der Automationsstation
Menge: 1,000 St

**1.4.37 Hilfsrelais 12V/24/ AC DC/230V mit 4 Wechsler**
Menge: 1,000 St

**1.4.38 Prozeßschnittstellen nach VDI3814-2**
Prozeßschnittstelle nach VDI3814-2
Klemmleiste für alle zur
Automationsstation gehörenden
ankommenden und abgehenden Leitungen
mit numerierten Prüftrennklemmen.
Menge: 1,000 St

**1.4.39 Einbau/Verdrahtung von DDC-Komponenten**
Menge: 1,000 psch

**1.4.40 Projektausführung Schaltschrank Technische Bearbeitung**
Projektausführung Schaltschrank
Technische Bearbeitung
Zu der technischen Bearbeitung des
Lieferumfanges werden folgende Leistungen erbracht:
- verbindliche Angaben von Anschlussbedingungen des Lieferumfanges
- Festlegung von Montageorten für Feldgeräte und Hardwarekomponenten des
  Lieferumfangs.
- Abstimmung von Terminplänen
- Abklärung von Art, Umfang und Zeitpunkt notwendiger Vorleistungen
- Koordinierung aller für die GA notwendigen Technischen Daten
- Koordinierung aller Projektbeteiligten hinsichtlich der GA
- Erstellung der Revisionsunterlagen
  und Bedienungshandbücher
Menge: 1,000 psch

**1.4.41 Werkstatt-/Montageplanung Schaltschrank nach DIN18386 (VOB Teil C)**
Werkstatt-/Montageplanung Schaltschrank
nach DIN18386 (VOB Teil C)
Werkstatt- und Montageplanung bestehend
aus Erstellung und Übergabe folgender
Unterlagen:
- Stromlaufpläne nach DIN EN 61082-1
  (VDE 0040-1)
- Übersichtsplan mit Eintragung der
  Standorte der Bedieneinrichtungen und
  Informationsschwerpunkte
- Kabellisten mit Funktionszuordnung und
  Leistungsangaben
- Stücklisten
Grundlage der Werkstatt- und Montageplanung ist die Übergabe der vollständigen Ausführungsunterlagen nach
DIN18386 Punkt 3.1.3
durch den Auftraggeber.
Menge: 1,000 psch

**1.4.42 Inbetriebnahme Schaltschrank und Einregulierung**
Inbetriebnahme Schaltschrank
und Einregulierung
Zur Inbetriebnahme und Einregulierung
des Lieferumfanges werden folgende
Leistungen erbracht:
- Überprüfung der externen Anschlüsse
  des Lieferumfanges
- Soll/Ist-Vergleich sämtlicher Motor-
  Nennströme-, Wirk-, Blind- und
  Scheinleistungen sowie Wirkungsgrade
- Überprüfung und Inbetriebnahme von
  Gewerkeschaltschränken und Feldgeräten,  soweit sie im Lieferumfang des
  AN enthalten sind
- Einstellen der Überstromauslöser
- Erstellung von Messprotokollen
- Überprüfung der einzelnen Systemkomponenten auf bestimmungsgemässe Funktion wie:
  - Stellrichtungen
  - Drehrichtungen
  - Sicherheitseinrichtungen
  - Funktionsabläufe
  - Schnittstellen zu übergreifenden
  Gewerken
Menge: 1,000 psch

**1.4.43 Prüfprotokoll Schaltschrank**
Prüfprotokoll Schaltschrank
Die Dokumentation ist 1x in Papierform
und 1x auf Datenträger zu übergeben
Für die folgenden Prüfungen und Messungen
sind Prüfprotokolle entsprechend
den VDE-Bestimmungen zu übergeben:
- VDE-Prüfungen im Prüffeld vor Auslieferung
- Berechnung der Wärmelasten
- Prüfung des Potentialausgleiches
- Prüfung Fehlerstrom- Schutzeinrichtung (RCD)
- Sichtprüfung
Menge: 1,000 psch

#### 1.5 Elektronebenleistungen:

**1.5.1 Schaltschrank Montage**
Schaltschrank Montage
Schaltschrank wie vorstehend beschrieben
ab Bordsteinkante Baustelle
zum Verwendungsort transportieren.
Aufstellungsort nach Angabe des AG
und in Abstimmung mit der
Bauleitung festlegen.
Schaltschrank montieren.
Ausführungstermin und Zeitpunkt müssen
mit dem AG koordiniert werden
Menge: 1,000 psch

**1.5.2 Anschluss Kabel/Leitung beidseitig Beiderseitiges Absetzen der Kabel. Anklemmen nach Kabelliste/Klemmenan- schlussplan an die numerierte Klemmleiste im Schaltschrank und an die Feldgeräte einschließlich Klein- und Be- festigungsmaterial**
Anschluss Kabel/Leitung beidseitig
Beiderseitiges Absetzen der Kabel.
Anklemmen nach Kabelliste/Klemmenan-
schlussplan an die numerierte Klemmleiste im Schaltschrank und an die Feldgeräte einschließlich Klein- und Be-
festigungsmaterial

Leitungsanschluss:
Menge: 190,000 St

**1.5.3 Kabelmakierer feldseitig Schriftfeld 29x8mm mit Kabelbinder 100x2,5 Liefern und fachgerecht einschl. Klein- und Befestigungsmaterial montieren.**
Menge: 190,000 St

### 2 ASP Kältezentrale

#### 2.1 Feldgeräte

**2.1.1 Aufputz-Außenfeuchtefühler**
Aufputz-Außenfeuchtefühler
Spannungsversorgung: 24V AC/DC
MB Feuchte einstellbar:
relative Feuchte: 0..100%
Mischungsverhältnis: 0..50g/kg / 0..80g/kg
absol. Feuchte: 0..50g/m³ / 80g/m³
Taupunkt: 0..50°C / -20..80°C
Enthalphie: 0..80kj/kg
Ausgabe 0-10V
MB Temperatur einstellbar:
-35/+35°C, -35/+75°C, 0/+50°C, -20/+80°C
Ausgang: 0-10V
Gehäuse: Kunststoff, Polyamid,
Schnellverschlußschrauben, Kabelverschraubung mit Zugentlastung M16
Farbe: verkehrsweiß, ähnlich RAL 9016
IP65
Menge: 1,000 St

**2.1.2 Raumsensor Temperatur**
Raumsensor Temperatur
Unterputz Raumfühler im Design Gira E2
zur Erfassung von Temperatur.
Die Montage kann separat im Einzelrahmen
oder im Mehrfachrahmen erfolgen.
Ausgang Spannung: 0..10 V, min. Last 5 kO
Ausgangssignal Temperatur: Skalierung Analogausgang, 0..+50 °C
Genauigkeit Temperatur: ±1% vom Messbereich (typ. bei 21 °C)
Spannungsversorgung: 15..24 V = (±10%) SELV, 24 V ~ (±10%) SELV
Schnittstelle: Aktiv, 0..10 V
Anschluss: Schraubklemme, max. 1,5 mm², Kabeleinführung Öffnung Rückseite
Gehäuse: PC, Zentralscheibe im Design des Herstellers, Farbe: reinweiß
seidenmatt
Schutzart: IP20 gemäß DIN EN 60529
Schalterprogramm Gira: E2
Temperatureinsatzbereich: 0..+50 °C, Einsatzbereich Feuchte: max. 85% rH nicht
kondensierend
Montage: Unterputz in Standard UP-Dose (Ø=60 mm, Tiefe min. 45 mm)
Menge: 18,000 St

**2.1.3 Tauchtemperatur-Messwertgeber mit Ms-Tasche**
Tauchtemperatur-Messwertgeber
Ms-Fühlertasche
Messtoleranz entsprechend VDI 3512,
entsprechend Genauigkeitsklasse "A-TGA"

| Mess-System: | aktiv oder passiv |
| --- | --- |
| Messelement: | 2,73V/0°C, 10mV/K |
| Messtoleranz: | typisch ±0,2K |
| Messbereich: | 0..130°C |
| Umgebungstemperatur: | 0..130°C, Sensor |
| Umgebungstemperatur: | -30..80°C, Gehäuse |
| Umgebungsfeuchte: | 0..95 %r.F. |
| Umgebungsfeuchte: | nicht kondensierend |
| Gewinde: | R 1/2" |
| Einbaulänge: | 150mm |
| Schutzart: | IP65 |
Menge: 2,000 St

**2.1.4 Tauchtemperatur-Messwertgeber mit Niro-Tasche für Kaltwasser**
Tauchtemperatur-Messwertgeber
für Kaltwasser
Niro-Fühlertasche
Messtoleranz entsprechend VDI 3512,
entsprechend Genauigkeitsklasse "A-TGA"

| Mess-System: | aktiv oder passiv |
| --- | --- |
| Messelement: | 2,73V/0°C, 10mV/K |
| Messtoleranz: | typisch ±0,2K |
| Messbereich: | -20..80°C |
| Umgebungstemperatur: | -20..80°C, Sensor |
| Umgebungstemperatur: | -30..80°C, Gehäuse |
| Umgebungsfeuchte: | 0..95 %r.F. |
| Umgebungsfeuchte: | nicht kondensierend |
| Gewinde: | R 1/2" |
| Einbaulänge: | 150mm |
| Schutzart: | IP65 |
Menge: 27,000 St

**2.1.5 Differenzdruck-Messwertgeber 2500Pa 0..1000/1600/2500Pa**
Differenzdruck-Messwertgeber 2500Pa
0..1000/1600/2500Pa
Anwendungsbereich luftneutrale Gase
Anschluß 3-adrig,Kunststoffgehäuse,
Anschlußzubehör 2m PVC-Schlauch,
2 Anschlußnippel und
3 einstellbare Messbereiche.

| Einsatzbereich Druck: | 0..1000Pa oder |
| --- | --- |
| Einsatzbereich Druck: | 0..1600Pa oder |
| Einsatzbereich Druck: | 0..2500Pa |
| Ausgangssignal: | 0..10VDC |
| Netz: | 24VAC |
| Umgebungstemperatur: | 0..70°C |
| Schutzart: | IP54 |
| BxHxT mm: | 92x75x47,9 |
| Gewicht kg: | 0,09 |
Menge: 2,000 St

**2.1.6 Differenzdruckwächter 20..300Pa**
Differenzdruckwächter 20..300Pa
mit Kunststoffgehäuse,
Schlauchanschlüsse, Wandkonsole,
2m PVC-Schlauch und 2 Schlauchnippel

| Einsatzbereich Druck: | 20..300Pa |
| --- | --- |
| Umgebungstemperatur: | -15..80°C |
| Kontaktbelastung: | 5(1)A, 250VAC |
| Schutzart: | IP54 |
| Gewicht kg: | 0,32 |
Menge: 3,000 St

**2.1.7 Taupunktwächter**
Taupunktwächter
Spannungsversorgung: 24V AC/DC
MB: 0-100% r. H.
Ausgang: 0-10V stetig und Wechsler, 24V
(Schaltwert einstellbar)
Gehäuse: Kunststoff, Polyamid,
Schnellverschlußschrauben,
Kabelverschraubung mit Zugentlastung M16
Farbe: reinweiß, ähnlich RAL 9010
incl. Endlosspannband aus Metall mit Schloss
IP65
Menge: 28,000 St

**2.1.8 Kanaltemperatur-Frostschutzwächter**
Kanaltemperatur-Frostschutzwächter

- Fühlerleitungslänge 6m
- Schaltpunkt einstellbar

| Kontaktbelastung: | 6,3(2,5)A |
| --- | --- |
| Einstellbereich STW: | -10..15°C |
| Umgebungstemperatur: | -20..80°C |
| Schutzart: | IP65 |
| Gewicht kg: | 0,2 |
Menge: 1,000 St

**2.1.9 Kanaltemperatur-Messwertgeber 300mm Kunststoffrohr**
Kanaltemperatur-Messwertgeber
300mm Kunststoffrohr
Anschlußgehäuse aus Kunststoff,
Kunststoffrohr, Steckflansch
Messtoleranz entsprechend VDI 3512,
entsprechend Genauigkeitsklasse "A-TGA"

| Mess-System: | aktiv oder passiv |
| --- | --- |
| Messelement: | 2,73V/0°C, 10mV/K |
| Messtoleranz: | typisch ±0,2K |
| Messbereich: | -30..100°C |
| Umgebungstemperatur: | -30..100°C, Sensor |
| Umgebungstemperatur: | -30..80°C, Gehäuse |
| Umgebungsfeuchte: | 0..95 %r.F. |
| Einbaulänge: | 300mm |
| Schutzart: | IP65 |
| Gewicht kg: | 0,114 |
Menge: 2,000 St

**2.1.10 Kanalfeuchte-Temperatur-Messwertgeber 300mm Kunststoffrohr**
Kanalfeuchte-Temperatur-Messwertgeber
300mm Kunststoffrohr
Kunststoffgehäuse
Messtoleranz entsprechend VDI 3512,
entsprechend Genauigkeitsklasse "A-TGA"

| Messelement: | 2,73V/0°C, 10mV/K |
| --- | --- |
| Messbereich: | -40..80°C |
| Messtoleranz: | typisch ±0,2K |
| Einsatzbereich Feuchte: | 0..100%rF |
| Messtoleranz: | ±3%r.F. |
| Ausgangssignal: | 0..10VDC/0..100%r.F. |
| Umgebungstemperatur: | -40..80°C, Sensor |
| Umgebungstemperatur: | -30..80°C, Gehäuse |
| Umgebungsfeuchte: | 0..95%r.F. |
| Umgebungsfeuchte: | nicht kondensierend |
| Einbaulänge: | 280mm |
| Netz: | 24VAC |
| Schutzart: | IP65 |
| Gewicht kg: | 0,121 |
Menge: 2,000 St

**2.1.11 Kanal-CO2-Meßumformer**
Kanal-CO2-Meßumformer
Spannungsversorgung: 24 V AC ± 20 %
oder 15…36 V DC ± 10 %
optischer NDIR-Sensor
MB CO2: 0…2000ppm / 0…5000ppm ± 30ppm +3%
Ausgang: 0-10V
Gehäuse: Tyr 1, Kunststoff, PA6 30% Glaskugel
mit Schnellverschlussschrauben,
Kabelverschraubung mit Zugentlastung M16x1,5
Maße: 72 x 64 x 37,8 mm
Farbe: verkehrsweiß, ähnlich RAL 9016
IP65
incl. Montageflansch
Menge: 7,000 St

**2.1.12 Klappenantrieb 20Nm 24V Auf-Zu 3Pkt. mit Hilfsschalter 2x EPU**
Klappenantrieb 20Nm 24V Auf-Zu 3Pkt.
mit Hilfsschalter 2x EPU

Überlastsicher und wartungsfrei.
Lebensdauer mindestens 100.000
Vollzyklen oder 1.000.000 Teilzyklen.
Ausfuehrung als Steckmotor fuer
Direktmontage auf Klappenachse mit
Durchmesser 10...20 mm. Stromabsenkung
in Ruhestellung. Konstante,
lastunabhaengige
Laufzeit. Mechanische
Drehwinkelbegrenzer
und Stellungsanzeige.
Drehmoment: min. 20 Nm @
Nennspannung: 24 VAC/DC
Ansteuerung: Auf-Zu oder 3-Punkt
Leistungsverbrauch:
-Betrieb: 2 W @ Nennmoment
-Ruhestellung: 0,2 W
Anschluss:
-Motor: Kabel 1m, 3 x 0,75 qmm
Drehsinn: waehlbar mit Schalter
Drehwinkel: max. 95 Grad
Handverstellung: Getriebeausrastung mit
Drucktaste, selbstrueckstellend
Laufzeit: 150 s
Schutzklasse: III Schutzkleinspannung
Schutzart:: IP54
EMV: CE gemaess 2014/30

Hilfsschalter
Stellungssignalisation, Schaltpunkte in
jeder beliebigen Winkelstellung.
Ausfuehrung als autonomer Baustein, mit
formschluessiger Verbindung auf den
Klemmbock des Klappenstellantriebes.
Anzahl Schalter: 2 x EPU
Schaltleistung: 1 mA...3 (0,5) A, 250 VAC
Anschluss: Kabel 1 m, 6 x 0,75 qmm
Schutzklasse: II schutzisoliert
Schutzart: IP 54
Menge: 4,000 St

**2.1.13 Kanalrauchmelder 24 V, Rohr 0,6 m**
Kanalrauchmelder 24 V, Rohr 0,6 m

Spannungsversorgung: 24 V AC / DC
Luftkanalentnahmerohr: 600 mm lang
Messprinzip: Streulichtprinzip
Umgebungstemperatur: -20..+50 °C
Strömungsgeschwindigkeit: 1..20 m/s
Anschlussverschraubung: 3 x M 16
Anzeige: 2-stellige LED-Anzeige im Klartext
Abmessungen ohne Rohr (BxHxT):
172 x 271 x 85 mm
Schutzart: IP 65
Menge: 2,000 St

**2.1.14 Dreiwegeventil DN15 kvs 2,5 PN6 Ventil-Stellantrieb BACnet/Modbus**
Dreiwegeventil DN15 kvs 2,5 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 15 |
| kvs-Wert: | 4,0 |
Menge: 1,000 St

**2.1.15 Kombiventil DN20 kvs 2,5 mit Antrieb mit autom. Durchflussregelfunktion**
Kombiventil DN20 kvs 2,5
mit autom. Durchflussregelfunktion und
Kleinstellantrieb BACnet/Modbus (wählbar)

Das Kombiventil vereint die Funktionen von Regelventil und automatischer
differenzdruckunabhängiger Durchflussregelung und ermöglichen die präzise
Volumenstromregelung und den hydraulischen Abgleich von Klima-, Kühl- und
Heizungsanlagen.

Kombiventil:
- automatische differenzdruckunabhängige
  Durchflussregelung
- Ausgleich von Druckschwankungen und
  damit 100%ige Ventilautorität
- Hohe Regelgüte auch bei geringen Volumenströmen
- Großer Volumenstrombereich innerhalb
  einer Nennweite
- Möglichkeit zur Reduzierung der erfor-
  Derlichen Pumpenleistung
- entzinkungsbeständiges Messinggehäuse
- Leckrate 0,01% vom kvs

busfähiger Ventil-Stellantrieb mit
integriertem I/O-Modul und PID-Regler:

- Ansteuerung erfolgt über BACnet MS/TP
  oder Modbus RTU Kommunikation
- Zwei universelle binäre und analoge
  Eingänge davon ist einer als analoger
  Ausgang verwendbar.
- Integrierte Funktionen wie Stellposition, Temperaturerfassung, autarker
  PI-Regler für diverse Regelfunktionen,
  Sollwerterstellpoti direkt anschliessbar,
  Berechnungs- und Begrenzungsfunktionen, automatische Schließpunkterkennung, Ventilblockierschutz
  und Spülfahrten, Leckagenmeldung, Störmeldungen, werden über den Modbus in
  die Automationsstation übertragen
  bzw. sind parametrierbar
- Montage auf Ventil mit Überwurfmutter
  M30x1,5
- Anschlusskabel 1,5m mit Zugentlastung
- Einbaulage: 360°
- LED-Anzeige für Betriebsspannung und
  Status per Bus deaktivierbar
- Handverstellung durch Magnetkontakt
- Hubanzeige
- wartungsfrei
- automatische Hubinitialisierung
- geräuschoptimierter Betrieb
- Stellzeit per Bus verstellbar

| Netz: | 24VAC/DC |
| --- | --- |
| Stellsignal: | 0...100% BUS |
| Leistungsaufnahme VA: | 3,7 |
| Stellkraft: | 150N |
| Stellhub: | 9mm |
| Stellzeit: | 22s/mm |
| Schutzklasse: | III |
| Schutzart: | IP54 |
| Umgebungstemperatur: | 0..50°C |
| Regelbereich: | 15..400kPa |
| Volumenstrom: | 180..1300 l/h |
| Gehäuse: | Messing |
| PN: | 16 |
| DN: | 20 |
| kvs-Wert: | 2,5 |
| Gewicht kg: | 0,91 |
| Medium/Temp./Druck: | Wasser/120°C/16bar |
| BE/AA/AE umschaltbar: | 1 |
| AE/BE umschaltbar: | 1 |
| Schnittst BACnet/Modbus: | 1 |
Menge: 7,000 St

**2.1.16 Kombiventil DN25 kvs 4,0 mit Antrieb mit autom. Durchflussregelfunktion**
Kombiventil DN25 kvs 4,0
mit autom. Durchflussregelfunktion und
Kleinstellantrieb BACnet/Modbus (wählbar)

Das Kombiventil vereint die Funktionen von Regelventil und automatischer
differenzdruckunabhängiger Durchflussregelung und ermöglichen die präzise
Volumenstromregelung und den hydraulischen Abgleich von Klima-, Kühl- und
Heizungsanlagen.

Kombiventil:
- automatische differenzdruckunabhängige
  Durchflussregelung
- Ausgleich von Druckschwankungen und
  damit 100%ige Ventilautorität
- Hohe Regelgüte auch bei geringen Volumenströmen
- Großer Volumenstrombereich innerhalb
  einer Nennweite
- Möglichkeit zur Reduzierung der erfor-
  Derlichen Pumpenleistung
- entzinkungsbeständiges Messinggehäuse
- Leckrate 0,01% vom kvs

busfähiger Ventil-Stellantrieb mit
integriertem I/O-Modul und PID-Regler:

- Ansteuerung erfolgt über BACnet MS/TP
  oder Modbus RTU Kommunikation
- Zwei universelle binäre und analoge
  Eingänge davon ist einer als analoger
  Ausgang verwendbar.
- Integrierte Funktionen wie Stellposition, Temperaturerfassung, autarker
  PI-Regler für diverse Regelfunktionen,
  Sollwerterstellpoti direkt anschliessbar,
  Berechnungs- und Begrenzungsfunktionen, automatische Schließpunkterkennung, Ventilblockierschutz
  und Spülfahrten, Leckagenmeldung, Störmeldungen, werden über den Modbus in
  die Automationsstation übertragen
  bzw. sind parametrierbar
- Montage auf Ventil mit Überwurfmutter
  M30x1,5
- Anschlusskabel 1,5m mit Zugentlastung
- Einbaulage: 360°
- LED-Anzeige für Betriebsspannung und
  Status per Bus deaktivierbar
- Handverstellung durch Magnetkontakt
- Hubanzeige
- wartungsfrei
- automatische Hubinitialisierung
- geräuschoptimierter Betrieb
- Stellzeit per Bus verstellbar

| Netz: | 24VAC/DC |
| --- | --- |
| Leistungsaufnahme VA: | 3,7 |
| Stellsignal: | 0...100% BUS |
| Stellkraft: | 150N |
| Stellhub: | 4,0mm |
| Stellzeit: | 22s/mm |
| Schutzart: | IP54 |
| Umgebungstemperatur: | 0..50°C |
| Regelbereich: | 15..400kPa |
| Volumenstrom: | 300..2000 l/h |
| Gehäuse: | Messing |
| PN: | 16 |
| DN: | 20 |
| kvs-Wert: | 4,0 |
| Gewicht kg: | 2,0 |
| Medium/Temp./Druck: | Wasser/120°C/16bar |
| BE/AA/AE umschaltbar: | 1 |
| AE/BE umschaltbar: | 1 |
| Schnittst BACnet/Modbus: | 1 |
Menge: 18,000 St

**2.1.17 Drosselklappe 2-Weg DN25 kvmax 50 m³/h mit Laschenaugen**
Drosselklappe 2-Weg DN25,  kvmax 50 m³/h
mit Laschenaugen
für Absperr- oder Regelfunktion.
Für offene und geschlossene Kalt- und
Warmwassersysteme.
Medium: Wasser mit Glykol
bis max. 50% vol.
Nennweite: DN25
Rohranschluss: PN6/10/16
Kvmax: 50 m3/h
Mediumstemperatur: -20..120°C
Zulässiger Druck ps: 1600 kPa
Leckrate: A Dicht (EN 12266-1)
Drehwinkel: 90°
Armatur: EN-JS1030 (GGG 40)
Schliesskörper: DIN/EN 1.4301
(nicht rostender Stahl)
Sitz: EPDM
Spindel: DIN/EN 1.4005
(nicht rostender Stahl)
Spindelabdichtung: EPDM-O-Ring
Spindellagerung: RPTFE
Menge: 2,000 St

**2.1.18 Drosselklappe DN50 PN6/10/16 kvmax100 mit Laschenaugen**
Drosselklappe DN50 PN6/10/16 kvmax100
mit Laschenaugen

für Absperr- oder Regelfunktion.
Für offene und geschlossene Kalt- und
Warmwassersysteme.

Medium:  Wasser mit Glykol
  bis max. 50% vol.
Nennweite:  DN 50
Rohranschluss:  PN6/10/16
Kvmax:  100 m3/h
Mediumstemperatur:  -20..+120 °C
Zulässiger Druck ps:  1600 kPa
Leckrate:  A Dicht (EN 12266-1)
Drehwinkel:  90 Grad
Armatur:  EN-JS1030 (GGG 40)
Schliesskörper:  DIN/EN 1.4301
  (nicht rostender Stahl)
Sitz:  EPDM
Spindel:  DIN/EN 1.4005
  (nicht rostender Stahl)
Spindelabdichtung:  EPDM-O-Ring
Spindellagerung:  RPTFE
Menge: 2,000 St

**2.1.19 Drehantrieb 20Nm Auf-Zu, 3-Pkt.**
Drehantrieb 20Nm Auf-Zu, 3-Pkt.

zur Verstellung von
Drosselklappen D6 DN25..DN50.
Überlastsicher und endschalterlos,
Stromabsenkung in Ruhestellung.

Drehmoment: min. 20 Nm @ Nennspannung
Nennspannung: AC 24 VAC/DC
Ansteuerung: Auf-Zu oder 3-Punkt
Leistungsverbrauch:
- Betrieb: 2 W @ Nennmoment
- Ruhestellung: 0,2 W
Anschluss: Kabel 1 m, 3x 0,75 qmm
Handverstellung: mit Drucktaste
Laufzeit: 90 s
Schutzklasse: III Schutzkleinspannung
Schutzart: IP54
EMV: CE gemaess 2014/30/EU
Menge: 4,000 St

**2.1.20 Montage Feldgerät**
Montage Feldgerät
Montage des beschriebenen Feldgerätes inkl. aller
Nebenleistungen.
Menge: 53,000 St

**2.1.21 Bezeichnungsschild 52x37mm**
Bezeichnungsschild 52x37mm
für ausserhalb des Schaltschrankes
angeordnete Regel- und Steuergeräte:
- Farbe und Beschriftung nach Angaben
  des AG,
- Beschriftung mehrzeilig,
- Schild aus mehrschichtigem Kunststoff,
  gefräst,
- Befestigen durch Schrauben.
- Befestigungsuntergrund Beton,
  Mauerwerk, Lüftungsleitungen, Kabelkanäle oder abgehängte Decken.

Abmessungen (BxH):  52x37mm
Menge: 80,000 St

**2.1.22 CIF-Modul Wilo Stratos Maxo BACnet MS/TP Interface**
CIF-Modul Wilo Stratos Maxo BACnet MS/TP Interface
CIF-Modul Wilo Stratos Maxo BACnet MS/TP

Interface-Modul als nachrüstbares Steckmodul zur
Erweiterung der Kommunikationsschnittstellen der
Pumpe

Allgemeine Funktionen
Serielle, digitale Schnittstelle zum Anschluss an
Gebäudeautomation GA für den Transfer von
Datenpunkten als:

- Steuerbefehle zur Pumpe
- Mledungen von der Pumpe
- Prozesswerte

Ausstattung
Schnittstelle RS485 mit Protokoll BACnet MS/TP
Menge: 6,000 St

#### 2.2 Automationsstation

*Hinweis: Vorbemerkungen BACnet Gebäudeautomation*
Vorbemerkungen BACnet Gebäudeautomation

Die einheitliche Kommunikation zwischen
der Managementebene und den
Automationsstationen erfolgt mittels
BACnet Datenkommunikationsprotokoll gemäß
ANSI/ASHRAE 135-2016 Spezifikation,
Rev. 1.20

Die einzelnen Automationsstationen sind
untereinander in der Lage, mit dem
BACnet-Protokoll peer-to- peer zu
kommunizieren. Als Hardware-
Kommunikationslayer wird BACnet-IP
unterstützt.
Die Kommunikation zwischen
Automations- und Managementebene
unterstützen sowohl die COV-Funktion
(change of value) als auch Read
Property Multiple und Segmentierung des
Datenstroms. Automationsstationen sind
in der Lage, über Intrinsic Reporting
(objektinternes Melden) und
Algorithmic Change Reporting
(regelnbasiertes Melden) ereignisorientierte Alarm- und Ereignismeldungen
selbständig zu versenden.
Der BACnet-Client verfügt beispielsweise über die Funktionalitäten
Dynamic-Device-Binding, Dynamic-
Object-Binding, Device Communication
Control, TimeSynchronization.
Ein Browsing-Interface ist im BACnet
Gebäudemanagementsystem zwingend
vorgeschrieben. Geräte, die nicht über
das Browsing-Interface angezeigt werden
können, müssen per Hand eingetragen
werden. Ein entsprechender Einfügedialog
ist auf dem Managementsystem
vorhanden.
Sowohl auf Management- als auch auf
Automationsebene erfüllen die
angebotenen Geräte sowohl BACnet-
Client- als auch BACnet-Server-
Funktionalität.
Das BACnet-Gebäudemanagement führt
eine zyklische Überprüfung auf korrekte
Kommunikation mit den
Automationsstationen aus.
Die Zeitsynchronisation mit den
Automationsstationen erfolgt wahlweise als
Timemaster oder Timeslave. Es werden
ebenfalls die Uhrzeitfunktionen mit Angabe
der Zeitzone unterstützt (UTC Time
Synchronization).

Gemäß ANSI/ASHRAE 135-2016 Rev. 1.20
sind folgende Objekte mindestens realisiert:
- Accumulator Object
- Alert Enrollment Object
- Analog Input Object
- Analog Output Object
- Analog Value Object
- Audit Log Object
- Audit Reporter Object
- Averaging Object
- Binary Input Object
- Binary Lighting Output Object
- Binary Output Object
- Binary Value Object
- BitString Value Object
- Calendar Object
- Channel Object
- CharacterString Value Object
- Command Object
- Date Pattern Value Object
- Date Value Object
- DateTime Pattern Value Object
- DateTime Value Object
- Device Object
- Elevator Group Object
- Escalator Object
- Event Enrollment Object
- Event Log Object
- Event Log Object
- File Object
- Global Group Object
- Group Object
- Integer Value Object
- Large Analog Value Object
- Load Control Object x
- Loop Object x
- Multi-state Input Object
- Multi-state Output Object
- Multi-state Value Object
- Network Port Object
- Notification Class Object
- Notification Forwarder Object
- OctetString Value Object
- Positive Integer Value Object
- Program Object
- Pulse Converter Object
- Schedule Object x
- Staging Object x
- Structured View Object x
- Time Pattern Value Object x
- Time Value Object x
- Timer Object x
- Trend Log Multiple Object x
- Trend Log Object

Folgende BACnet-Interoperability-Blocks
(BIBBs) gemäß ANSI/ASHRAE 135-2016
Rev. 1.20 werden zwingend erfüllt:

1. Data Sharing BIBBs
- DS-RP-A Data Sharing-ReadProperty-A
- DS-RP-B Data Sharing-ReadProperty-B
- DS-RPM-A Data Sharing-ReadPropertyMultiple-A
- DS-RPM-B Data Sharing-ReadPropertyMultiple-B
- DS-WP-A Data Sharing-WriteProperty-A
- DS-WP-B Data Sharing-WriteProperty-B
- DS-WPM-A Data Sharing-WritePropertyMultiple-A
- DS-WPM-B Data Sharing-WritePropertyMultiple-B
- DS-COV-A Data Sharing-COV-A
- DS-COVP-A Data Sharing-COVP-A
- DS-V-A Data Sharing-View-A
- DS-AV-A Data Sharing-Advanced View-A
- DS-M-A Data Sharing-Modify-A
- DS-AM-A Data Sharing-Advanced Modify-A

2. Alarm and Event Management BIBBs
- AE-N-A Alarm and Event Management-Notification-A
- AE-ACK-A Alarm and Event Management-ACK-A
- AE-ASUM-A Alarm and Event Management-Alarm
  Summary-A *
- AE-ESUM-A Alarm and Event Management-
  Enrollment Summary-A *
- AE-INFO-A Alarm and Event Management-
  Information-A *
- AE-VN-A Alarm and Event Management-View
  Notifications-A
- AE-AVN-A Alarm and Event Management-Advanced
  View Notifications-A
- AE-VM-A Alarm and Event Management-View and
  Modify-A
- AE-AVM-A Alarm and Event Management-Advanced
  View and Modify-A
- AE-AS-A Alarm and Event Management-Alarm
  Summary View-A
- AE-ELV-A Alarm and Event Management-Event Log
  View-A
- AE-ELVM-A Alarm and Event Management-Event Log
  View and Modify-A

3. Scheduling BIBBs
- SCHED-AVM-A Scheduling-Advanced View Modify-A
- SCHED-VM-A Scheduling-View Modify-A
- SCHED-WS-A Scheduling-Weekly Schedule-A

4. Trending BIBBS
- T-VMMV-A Trending-Viewing and
  Modifying Multiple Values-A
- T-AMVR-A Trending-Automated Multiple
  Value Retrieval-A
- T-V-A Trending-View-A
- T-AVM-A Trending-Advanced View Modify-A
- T-A-A Trending-Archival-A
- T-ATR-A Trending-Automated Trend Retrieval-A

5. Device and Network Management BIBBs
- DM-DDB-A Device Management-Dynamic
  Device Binding-A
- DM-DDB-B Device Management-
- Dynamic Device Binding-B
- DM-DOB-A Device Management-Dynamic
- Object Binding-A
- DM-DOB-B Device Management-Dynamic
  Object Binding-B
- DM-DCC-A Device Management-
  DeviceCommunicationControl-A
- DM-TS-B Device Management-
  TimeSynchronization-B
- DM-UTC-B Device Management-
  UTCTimeSynchronization-B
- DM-RD-A Device Management-
  ReinitializeDevice-A
- DM-RD-B Device Management-
  ReinitializeDevice-B
- DM-BR-A Device Management-Backup and
  Restore-A
- DM-R-A Device Management-Restart-A
- DM-LM-A Device Management-List
  Manipulation-A
- DM-OCD-A Device Management-Object
  Creation and Deletion-A
- DM-ANM-A Device Management-Automatic
  Network Mapping-A
- DM-ADM-A Device Management-Automatic
  Device Mapping-A
- DM-MTS-A Device Management-Manual
  Time Synchronization-A

6. Audit Reporting BIBBs
- AR-V-A Audit Reporting-View-A
- AR-AVM-A Audit Reporting-Advanced View
  Modify-A

Folgende DataLinkLayer werden gleichzeitig und
nativ verarbeitet:
- BACnet gemäß DIN EN ISO 16484-5
  Folgende physikalische Medien müssen zur
  Verfügung stehen:
- BACnet IP, (Annex J)
- BACnet IP, (Annex J), Foreign Device
- Point-To-Point, EIA 232 (Clause 10)
- Point-To-Point, Modem, (Clause 10)
- BACnet Broadcast Management Device
  BBMD)
BBMD erlaubt auch die Registrierung
eines Foreign Device.

**2.2.1 Automationsstation mit BACnet-Kommunikation**
Automationsstation
mit BACnet-Kommunikation

mit folgenden Hard- und Softwareeigenschaften:
Das System entspricht den Forderungen der
DIN EN ISO 16484 [BACnet Rev. 1.20].
Es ist modular und homogen aufgebaut, mit
100%-iger Integrationstiefe, und erlaubt eine
feinstufige Systemerweiterung mittels I/O-
Modulen die ohne Systemunterbrechung (hot-plug)
ausgetauscht werden können. Für dezentrale
physikalische Ein- und Ausgabefunktionen ist
eine Buslänge von 2.000 m zu unterstützen.

Die Automationsstation ist nach AMEV-Testat
und BTL zertifiziert [BACnet Rev. 1.20]

Automationsstation für Regel-,Optimier-,
Steuerungs- und Überwachungsfunktionen
mit nativer BACnet-Kommunikation gemäß
Profil BACnet Building Controller (BBC)
nach ISO 16484-5 über TCP/IP- bzw. Pointto-Point-Protokoll (PPP).

Die Integration der Raumautomation, Verbrauchswerten und Umwälzpumpen erfolgt kommunikativ
mittels BACnet MS/TP- Protokoll über die Automationsstation

Geforderte physikalische Ein- und Ausgabefunktionen [Abschnitt 1]:

| - Ausgabe Schalten BA | :41 |
| --- | --- |
| - Ausg.Stellen/Sollw.AA | :48 |
| - Eingabe Melden BE | :146 |
| - Eingabe Zählen Z | : |

- Eingabe Messwert AE  :147

Geforderte kommunikativeEin- und Ausgabefunktionen [Abschnitt 2]:

| - Ausgabe Schalten BA | :50 |
| --- | --- |
| - Ausg.Stellen/Sollw.AA | :21 |
| - Eingabe Melden BE | :100 |
| - Eingabe Zählen Z | :11 |

- Eingabe Messwert AE  :63

E/A- Statussignalisierung
Alle Ein- und Ausgänge erhalten zur Überwachung
der Betriebszustände jeweils eine mehrfarbige Status-
LED.

Binäre Ausgänge sind mindestens für eine Kontaktbelastung von 230 V AC; 6 A (3 A) auszulegen.

Analoge Ausgänge sind so auszuführen, dass eine
vollständige galvanische Trennung zwischen den
Ein- und Ausgängen sichergestellt ist.

Lokale Vorrangbedienebene je Ausgabefunktionen:
Alle BA und AA erhalten eine Lokale Vorrangbedienebene, die ohne Projektierung der Automationsstation
aktiv sein muss, mit folgenden Einstellmöglichkeiten:

| - BA- Schalter: | Auto/ Hand Ein/ Hand Aus |
| --- | --- |
| - AA- Sollwertsteller: | Auto/ Hand 0...100% |

Der Handeingriff wird einzeln als Örtlichmeldung
über die Automationsstation gemeldet. Sollten zur
Umsetzung dieser Funktion systembedingt zusätzliche Datenpunkte erforderlich werden, so sind die
erforderlichen Lieferungen und Leistungen in
der Position Automationsstation zu kalkulieren.

Beschriftung der physikalische Ein- und Ausgabefunktionen erfolgt jeweils einzeln mittels Beschriftungsträger für die anlagenspezifischen Klartexte auf den
Modulen.

Alle Anschlüsse an den Automationseinrichtung sind so
auszuführen, dass sie leicht gelöst werden können. Es sind
korrosionsfeste Schraub- oder Steckverbindungen zu
verwenden. Alle Anschlüsse müssen gut zugänglich sein
und mittels Klemmenblöcke feldseitig einzeln abziehbar
sein.

Alle kalkulationsrelevanten Komponenten der Automationsstation bzw. der Raumautomationseinrichtung
sind vom Bieter einzeln aufzuführen und in einer
separaten Aufstellung mit dem Angebot abzugeben.
Menge: 1,000 St

**2.2.2 Anzeige- und Bediengerät für AS 10,1 Zoll mit Farb-Touchscreen**
Anzeige- und Bediengerät für AS 10,1 Zoll
mit Farb-Touchscreen

zur Bedienung einer Automationsstation (AS)
Farb-TFT-Display mit PCAP-Touchscreen 10,1 Zoll,
- Grafische Dialoge für die Abfrage und
  Eingabe von: Sollwerte, Istwerte,
  Schaltzuständen und Zeiten
- Darstellung von Anlagenbildern
  mit graphischer Bedienmöglichkeit
- Leuchtdiode zur Anzeige
  des Betriebsstatus
- Grafische Abfrage und Eingabe von
  Regel- und -Steuerparameter
  in verschiedenen Prioritätsebenen
  konfigurierbarer Bildschirmschoner
- Kommunikationsschnittstellen:
  Ethernet 10/100/1000-Base-T (RJ45)
  zum Anschluss von Automationsstationen
- Benutzerführung in mehreren Sprachen

Auflösung:  1280x800 (WXGA 16:10)

| Netz: | 24VDC |
| --- | --- |
| Leistungsaufnahme: | 14W |
| Schnittst. Ethernet: | 1 |
| Schnittstelle USB: | 1 |
| Umgebungstemperatur: | 0..55°C |
| Umgebungsfeuchte: | 20..80 %r.F. |
| Schutzart: | IP20 Rückseite |
| Schutzart: | IP54 Front |
| BxHxT mm: | 270,2x16,5x42,1 |
| Gewicht kg: | 1,7 |
Menge: 1,000 St

**2.2.3 Universal-Gateway für Modbus <=> BACnet/IP**
Universal-Gateway für Modbus <=> BACnet/IP
Netz: über Modbus Umgebungstemp.: 0..50°C
Umgebungsfeuchte: 10..90% r.F. Schnitstellen: 1x
Ethernet (100Base-T)
1x RS485 BxHxT mm: 100x60x55
Menge: 1,000 St

*Hinweis: Allgemeine Technische Vorbemerkungen:*
Allgemeine Technische Vorbemerkungen:
Art und Umfang der zu erbringenden Dienstleistungen basieren auf dem
VDMA-Einheitsblatt 24191 (Dienstleistungen für Mess-, Steuer- und Regeleinrichtungen
in Heizung, Lüftung, Sanitär).
Die im LV ausgewiesenen Dienstleistungen sind vom Auftragnehmer mit dem angebotenen System abzustimmen und bei Bedarf zu korrigieren. Der AN ist für die vollständige betriebsfertige Gesamtleistung des Lieferumfanges verantwortlich.
Systembedingte Nachforderungen sind ausgeschlossen.
Die Preise für technische Bearbeitung, Inbetriebnahme und Einregulierung müssen
alle Leistungen enthalten, die erforderlich sind, um eine optimale Durchführung
des Bauvorhabens und Betriebweise der imLieferumfang enthaltenen Anlagen zu
gewährleisten.
Der erforderliche Dienstleistungsaufwand der technischen Bearbeitung sowie
für Inbetriebnahme und Einregulierung ergibt sich aus den an anderer Stelle
definierten funktionalen Beschreibungen von Regel-, Steuer- und Optimierungsaufgaben der Betriebstechnischen Anlagen.
Der herstellerspezifische Aufwand für Dienstleistungen muss vom Bieter in die
entsprechenden Ausschreibungspositionen eingesetzt werden.

**2.2.4 Projektausführung Automationsstation Technische Bearbeitung**
Projektausführung Automationsstation
Technische Bearbeitung
Zu der technischen Bearbeitung des
Lieferumfanges werden folgende Leistungen erbracht:
- Erstellung von Anwenderprogrammen
- Überprüfung von Anschaltbedingungen,
  anhand der beigestellten Dokumentationen für übergreifende Funktionen
  aus anderen Gewerken
- verbindliche Angaben von Anschlussbedingungen des Lieferumfanges
- Festlegung von Montageorten für Feldgeräte und Hardwarekomponenten des
  Lieferumfangs.
- Abstimmung von Terminplänen
- Koordinierung aller für die GA notwendigen Technischen Daten
- Koordinierung aller Projektbeteiligten hinsichtlich der GA
- Eingabe der Anwenderprogramme
Menge: 1,000 psch

**2.2.5 Werkstatt-/Montageplanung Automationsst. nach DIN18386 (VOB Teil C) sowie nach VDI6026**
Werkstatt-/Montageplanung Automationsst.
nach DIN18386 (VOB Teil C) sowie nach VDI6026
Erstellung und Übergabe der Werkstatt-
und Montageplanung bestehend aus folgenden Unterlagen:
- Automationsschemata mit Darstellung
  der wesentlichen Funktionen auf Basis
  der Anlagenschemata entsprechend
  Anlagenplanung
- Automationsstations Belegungspläne
  einschließlich Adressierung
- Stücklisten
- Festlegung von Montageorten für Feldgeräte und Hardwarekomponenten des
  Lieferumfangs
Menge: 1,000 psch

**2.2.6 Erstellen der Kabelliste**
Erstellen der Kabelliste
Technische Klärung für das angebotene
Regelsystem oder Heizungs-, Lüftungs,-
Klima- und Kälteanlagen aufgrund des
neusten Standes der Ausführung mit
dem Auftraggeber und endgültige Festlegung der erforderlichen Regelgeräte.
Erstellen der Kabellisten anhand dieser
Angaben.
Die erforderlichen Kabelpläne und -listen
sind dem Elektroinstallateur rechtzeitig zur
Verfügung zu stellen.
Menge: 1,000 psch

**2.2.7 Inbetriebnahme Automationsstation und Einregulierung**
Inbetriebnahme Automationsstation
und Einregulierung
Zur Inbetriebnahme und Einregulierung
des Lieferumfanges werden folgende
Leistungen erbracht:
- Überprüfung der externen Anschlüsse
  des Lieferumfanges
- Überprüfung von Startpunkt und Arbeitsbereich an den Stellgliedern,
  Prüfung des richtigen Einbaus des
  Lieferumfangs
- Überprüfung der systemeigenen Datenübertragungswege (z.B. Abschirmungen
  und Störspannungen )
- Überprüfungen aller im Lieferumfang
  enthaltenen Hardware-Komponenten
- Erstinbetriebnahme aller Informationspunkte
- Laden und Testen aller zum Lieferumfang gehörenden Grund- und Anwenderprogramme
- Überprüfung und Inbetriebnahme von
  Feldgeräten,soweit sie im Lieferumfang des AN enthalten sind
- Überprüfung der einzelnen Systemkomponenten auf bestimmungsgemässe Funktion
  wie:
  - Stellrichtungen
  - Drehrichtungen
  - Sicherheitseinrichtungen
  - Funktionsabläufe
  - Schnittstellen zu übergreifenden
  Gewerken
Menge: 1,000 psch

**2.2.8 Projektierung Offene Datenkommunikation**
Projektierung Offene Datenkommunikation
Für das funktionelle Zusammenwirken
zwischen Fremdsystem und Automationsstation sind folgende Voraussetzungen
erforderlich:
- Schnittstellenprotokoll wird kostenlos übergeben.
- Ein Systemspezialist beim Hersteller
  des Fremdsystems ist zu nennen.
  Dieser Systemspezialist steht für
  alle Belange bei der Projektierung
  kostenlos zur Verfügung.
- Eine vollständige Informationspunktliste mit allen Adressen, Parametern
  und Datentypbezeichnungen muss zur
  Verfügung gestellt werden.
- Kostenlose Bereitstellung oder Vermittlung einer Test-Hardware/-Soft-
  ware
Daraus ergeben sich folgende
Projektierungsleistungen:
- Übernahme des Schnittstellenprotokolls.
- Erstellung des Pflichtenheftes mit
  Festschreibung der zu verwendenden
  Softwareversion.
- Festlegung der zu übertragenden
  Informationspunkte.
- Definition der zu übertragenden Be-
  nutzeradresse.
- Festlegung der Funktionalität pro
  Informationspunttyp
- Erstellen der Referenzliste
Menge: 15,000 St

**2.2.9 Inbetriebnahme Offene Datenkommunikation**
Inbetriebnahme Offene Datenkommunikation
Für das funktionelle Zusammenwirken
zwischen Fremdsystem und Automationsstation sind folgende Voraussetzungen
erforderlich:
- Vorhandensein aller Netzversorgungen 230VAC.
- Fertiggestellte Installationen.
- Der Systemspezialist steht für alle
  Belange bei der Inbetriebnahme
  kostenlos zur Verfügung.
- Informationspunkte gemäß Funktionsliste müssen zum Zeitpunkt der In-
  betriebnahme an der Schnittstelle
  zur Verfügung stehen.
Daraus ergeben sich folgende
Inbetriebnahmeleistungen:
- Einladen der projektspezifischen
  Software.
- 1-zu-1-Prüfung aller zu übertragenden
  Informationspunkte.
- Anpassung der Parameter an die Be-
  triebsbedingungen.
- Datensicherung.
- Einmalige Einweisung des Bedienungspersonals.
- Erstellen der Referenzliste
Menge: 15,000 St

**2.2.10 Buspumpe Inbetriebnahme + Parametrierung [BACnet MS/TP- Protokoll]**
Buspumpe Inbetriebnahme + Parametrierung
[BACnet MS/TP- Protokoll]
folgende Leistungen werden erbracht:
- Adressierung der Buspumpen
- Einstellung der Pumpenparameter
- Funktionstest der Schnittstelle
- Aufschaltung folgender Datenpunkte:
     - Freigabe Pumpe
     - Sollwertvorgabe - Arbeitspunkt in [%]
     - Betriebsmeldung
     - Störmeldung
     - aktueller Durchfluss in [m³/h]
     - aktuelle Wärmeleistung in [W]
     - Wärmemenge in [kWh]
     - Drehzahl in [1/min]
     - Druck- Istwert in [bar]
Menge: 6,000 St

**2.2.11 Nachregulierung zur Inbetriebnahme**
Nachregulierung zur Inbetriebnahme
-Anpassung der Parameter an die veänderten Betriebsbedingungen
-Nachregulierung bei vorhandenen Versorgungsmedien
-Einweisung des Bedienungspersonals
-Datensicherung der gesamten Überarbeitung der Dokumetation
-Datensicherung auf Datenträger
Menge: 4,000 h

**2.2.12 Einweisung des Bedienpersonals**
Einweisung des Bedienpersonals
in die Funktionen, Bedienung, Fehlerdiagnose und Störbeseitigung
des Lieferumfanges sowie Wartungshinweise.
Die Einweisung erfolgt nach der Inbetriebnahme und ggf. während des Probebetriebes und muss von qualifiziertem
Fachpersonal vorgenommen werden.
Die Dauer der Einweisung richtet sich
nach der Komplexität der Anlagen sowie
der herstellerspezifischen Merkmale und
ist vom Bieter zu ermitteln.
Die Einweisung ist durch ein Protokoll
nachzuweisen.
Menge: 1,000 psch

**2.2.13 Dokumentation des Automationssystems**
Dokumentation des Automationssystems
Die Dokumentation ist 1x in Papierform
und 1x auf Datenträger zu übergeben
Nachstehende Unterlagen sind zu
übergeben:
- Bedienungshandbuch
- Funktionslisten
- Parameterlisten
- Automationsschemen/Anlagenbilder
- Belegungslisten der Automationsgeräte
- Gerätebeschreibungen
- Wartungshinweise
Menge: 1,000 psch

**2.2.14 Projektausführung Netzwerk**
Projektausführung Netzwerk
- Überprüfung und Detaillierung der An-
  forderungen des Auftraggebers an den
  Gesamtprozess
- Detaillierung der vorgegebenen Funktionsbeschreibungen in Hinsicht auf
  die einzusetzenden Komponenten
- Erstellung eines Pflichtenhefts für
  zentrale und wiederkehrende Funktionen
- Analyse und Darstellung des Informationsflusses in den einzelnen Bussegmenten
- Vorlage einer aktualisierten Funktions- und Schnittstellenbeschreibung
  zur Genehmigung durch den Auftraggeber
- Überprüfung der ausgeschriebenen
  Netzwerkteilnehmer auf ihre Eignung
- Festlegung der logischen Strukturierung des Netzwerkes (Adressierungskonzept)
- Spezifizierung der Informationsbeziehungen zwischen den Netzwerkteilnehmern
- Einstellung der erforderlichen Konfigurationsparameter für alle Netzwerkteilnehmer
- Durchführung der Kommunikationsbeziehungen
Menge: 1,000 psch

#### 2.3 Schaltschrank

*Hinweis: Schaltschrank:*
Schaltschrank:
Generell sind die als Einzelpositionen aufgeführten
Einbauten inkl. zugehöriger Verdrahtungen,
Klemmen und sonstigen Zubehör zur fertigen
Leistung zu kalkulieren.
Automations- und/oder Leistungsteil sind nach
dem maximalen Platzbedarf der angewandten
Systemtechnik auszulegen und vom Bieter
anzugeben!

**2.3.1 Anreihschränke, eintürig 800x2000x400 inkl. Schaltschranksockel 200 mm**
Anreihschränke, eintürig 800x2000x400
inkl. Schaltschranksockel 200 mm
Alle Schaltschränke sind nach DIN VDE 0470-1 in der
Schutzart IP 54. Türen gummigedichtet mit
innenliegenden
Scharnieren und Stangenverschluß mit
Doppelbartschlüssel.
Kabeleinführung von oben einschließlich
Verschraubung.
Zugentlastung für abgehende Kabel mit
Kabelabfangschiene.
Schaltschrank einschließlich Sockel.
Je Schaltschrankfeld ist eine:
 - funkstörfreie Beleuchtung über Türkontakt mit Überstromschutzorgan vor dem Hauptschalter abzunehmen
 - 230 V-Steckdose mit LS-FI 2/10/0,03A vor dem
  Hauptschalter abzunehmen
 - Stecktasche in ausreichender Größe zur Aufnahme der
  Schaltpläne einzubauen.
 - Sichtfenster zur Abdeckung der Regel- und Schaltgeräte
  in stabiler Rahmenkonstruktion aus natur-eloxierten
  Aluminiumprofilen,verdeckt liegenden Scharnieren,
  zur Gewährleistung der Schutzart IP 54 in der
  Schaltschrankfront.
Generell sind die als Einzelpositionen aufgeführten Einbauten
inkl. zugehöriger Verdrahtungen, Klemmen und sonstigen
Zubehör zur fertigen Leistung zu kalkulieren.
Schaltschrankdimensionierung
Die erforderliche Anzahl der Schaltschrankfelder ist
vom Anbieter eigenverantwortlich zu kalkulieren und
nachfolgend einzutragen.
Automations- und/oder Leistungsteil sind nach dem
maximalen Platzbedarf der angewandten Systemtechnik
auszulegen und die Abmessungen sind vom Bieter unter
berücksichtigung einer Platzreserve von 20% anzugeben.
Fabrikat der Planung: Rittal
Typ der Planung: VX-System
angeb. Fabr.: '........................................'

angeb. Typ: '........................................'
Menge: 1,000 St

**2.3.2 EDAT-Modul auf Hutschiene im Schrank**
Menge: 1,000 St

**2.3.3 Planet Industrial Ethernet Switch 5-Port 10/100Mbps**
Menge: 1,000 St

**2.3.4 Einspeisung 400VAC 63A mit Hauptsicherung**
Einspeisung 400VAC 63A
mit Hauptsicherung
bestehend aus:
1 Hauptschalter 3-polig
1 Hauptsicherung 3-polig
Zuleitungsklemmen in erforderlicher
Größe mit Abdeckung

Nennstrom A:  63
Menge: 1,000 St

**2.3.5 Netzwiederkehrschaltung mit zentraler Störungsquittierung**
Netzwiederkehrschaltung
mit zentraler Störungsquittierung
bestehend aus:
1 Wischrelais, einschaltwischend
  bis 1 Sek.
1 Hilfsschütz mit 8 Kontakte für
  Selbsthaltung
Steuerungsteil:
1 Taster
Menge: 1,000 St

**2.3.6 Netz-ÜS-Ableiter < 100A als Mittelschutz in 230/400V AC Drehstromnetzen**
Netz-ÜS-Ableiter < 100A als Mittelschutz
in 230/400V AC Drehstromnetzen
Nennableitstrom 20kA
mit potentialfreien Kontakt für
Auslösemeldung
Mit Universalfuß zum
Aufschnappen auf DIN/EN-Tragschienen,
einschließlich Tragschienenanteil
und Verbindung mit dem
Potentialausgleich.
Menge: 1,000 St

**2.3.7 Überspannungsschutz Primärer Überspannungsschutz 230 VAC**
Überspannungsschutz
Primärer Überspannungsschutz 230 VAC
für Anschlussleitungen L1 und N
zum Netztrafo der DDC-Anlage
Funktionsüberwachung und Fernmeldekontakt FM,
Kunststoffgehäuse,
Montage auf Hutschiene
Blitz-Schutzzone: Übergang LPZ 2/3

| Nennspannung: | 230VAC |
| --- | --- |
| Leitungsanschluss: | max 4,0mm² |
| Kontaktbelastung: | 0,5A FM |
| Schutzart: | IP20 |
| Umgebungstemperatur: | -40..80°C |
| BxHxT mm: | 18x90x74 |
| Gewicht kg: | 0,23 |
Menge: 1,000 St

**2.3.8 Überspannungsschutz für Bus-Leitungen und Sensoren**
Überspannungsschutz
für Bus-Leitungen und Sensoren
Kunststoffgehäuse,
Montage auf Hutschiene

| Blitz-Schutzzone: | LPZ 0A-1 |
| --- | --- |
| Nennspannung: | 180VAC |
| Nennstrom A: | 1 |
| Leitungsanschluss: | max. 4,0mm² |
| Schutzart: | IP20 |
| Umgebungstemperatur: | -40..80°C |
| BxHxT mm: | 12x90x74 |
| Gewicht kg: | 0,06 |
Menge: 1,000 St

**2.3.9 Phasenüberwachung 400VAC**
Phasenüberwachung 400VAC
bestehend aus:
1 Phasenausfallrelais
3 Leitungsschutzschalter 1-polig
Menge: 1,000 St

**2.3.10 Phasenlampen für 400V Netz**
Phasenlampen für 400V Netz
bestehend aus:
3 Phasenlampen Led
3 Leitungsschutzschalter 1-polig
Menge: 1,000 St

**2.3.11 Sammelstörmeldung von DDC**
Sammelstörmeldung von DDC
bestehend aus:
1 Hilfsrelais
4 Reihenklemmen + N + 2 PE
für externe Leuchtmelder, Hupe
Menge: 1,000 St

**2.3.12 Leuchttaster**
Menge: 1,000 St

**2.3.13 Hilfsschütz, 8 K**
Menge: 1,000 St

**2.3.14 Koppelrelais 1 Wechsler und Schalter mit Rückmeldung**
Koppelrelais
1 Wechsler und Schalter mit Rückmeldung
Kunststoffgehäuse,
LED-Betriebsanzeige,
Schalter Auto/Aus/Hand mit Rückmeldung
Montage auf Normschiene

| Nennspannung: | 24VAC/DC |
| --- | --- |
| Nennstrom A: | 0,013 |
| Leitungsanschluss: | max 2,5mm² |
| Kontaktbelastung: | 6A |
| Schaltleistung: | 1500VA |
| Schutzart: | IP20 Klemmen |
| Schutzart: | IP50 Gehäuse |
| Umgebungstemperatur: | -20..55°C |
| BxHxT mm: | 11,2x60x69 |
| Gewicht kg: | 0,045 |
Menge: 11,000 St

**2.3.15 Analogwertgeber, Lokale Vorrangbedienung mit Potentialtr. Ausgang 0..10V/0..20mA**
Analogwertgeber, Lokale Vorrangbedienung
mit Potentialtr. Ausgang 0..10V/0..20mA
- mit Betriebsartenschalter "Auto",
  "Hand"
- Sollwerteinsteller für Ausgang
- Ein- und Ausgänge potentialgetrennt,
- LED-Anzeige für Ausgangssignal
  aktivierbar
- Kurzschlussfest für Schaltschrankeinbau,
- Montage auf Normschiene
- Konstantspannung 10VDC, max. 5mA

| Eingang: | 0..10VDC oder |
| --- | --- |
|  | 0..20mA |
| Ausgang: | 0..10VDC, max. 10mA oder |
|  | 0..20mA, max. 5 mA |
| Nennspannung: | 24VAC/DC |
| Schutzart: | IP20 |
| Umgebungstemperatur: | 0..55°C |
| BxHxT mm: | 35x68x74 |
Menge: 5,000 St

**2.3.16 Sicherungsautomat 1-polig 6A**
Sicherungsautomat 1-polig 6A

Nennstrom A:  6
Menge: 4,000 St

**2.3.17 Steckdose 230V/50Hz 10A**
Steckdose 230V/50Hz 10A

Aufputzausführung mit LS-FI 2/10/0,03A
inklusive FI-Absicherung für
die erste Steckdose
Einbau auf Montageplatte
Menge: 1,000 St

**2.3.18 Steuerspannungstrafo 230VAC 250VA mit MSS primär und LSS sekundär**
Steuerspannungstrafo 230VAC 250VA
mit MSS primär und LSS sekundär
nach VDE 050
bestehend aus:
1 Motorschutzschalter mit Hilfskontakt
1 Leitungsschutzschalter mit Hiko
1 Transformator

Nennleistung VA:  250
Menge: 1,000 St

**2.3.19 Sicherheitstrafo 230/24VAC 160VA mit Leitungsschutzscha. primär/sekundär**
Sicherheitstrafo 230/24VAC 160VA
mit Leitungsschutzscha. primär/sekundär
nach VDE 0570/EN61558
bestehend aus:
2 Leitungsschutzschalter 1-polig
1 Transformator (nur Einbau)

Nennleistung VA:  160
Menge: 1,000 St

**2.3.20 Netzgerät 230VAC/24VDC 5A mit Leitungsschutzscha. primär/sekundär**
Netzgerät 230VAC/24VDC 5A
mit Leitungsschutzscha. primär/sekundär
spannungsstabilisiert
bestehend aus:
2 Leitungsschutzschalter 1-polig
1 Netzgerät

Nennstrom A:  6
Menge: 1,000 St

**2.3.21 Netzabgang 230VAC 16A Leitungsschutzschalter**
Netzabgang 230VAC 16A
Leitungsschutzschalter
bestehend aus:
1 Leitungsschutzschalter, 1-polig
1 Reihenklemme + N + PE

Nennstrom A:  16
Menge: 5,000 St

**2.3.22 Netzabgang FI-LS 230VAC 10A 0,03A Fehlerstrom-Leitungsschutzschalter**
Netzabgang FI-LS 230VAC 10A 0,03A
Fehlerstrom-Leitungsschutzschalter

bestehend aus:
1 Fehlerstrom - Leitungsschutzschalter,
  2-polig
1 Reihenklemme + N + PE
Menge: 1,000 St

**2.3.23 Netzabgang EC-Motor 400VAC 4,0kW**
Netzabgang EC-Motor 400VAC 4,0kW
bestehend aus:
1 Leitungsschutzschalter, 3-polig
2 Hilfsrelais
10 Reihenklemmen + N + PE
Handbedien-und Signalisierungsebene
einschließlich Steuerung sind
Bestandteil der Automationsstation.

Nennleistung kW:  4,0
Menge: 4,000 St

**2.3.24 Reparaturschalterüberwachung**
Reparaturschalterüberwachung
bestehend aus:
2 Reihenklemmen + N + PE
Handbedien-und Signalisierungsebene
einschließlich Steuerung sind
Bestandteil der Automationsstation.
Menge: 4,000 St

**2.3.25 Pumpensteuerung 230VAC 1,5kW Netzabgang mit Meldung**
Pumpensteuerung 230VAC 1,5kW
Netzabgang mit Meldung
bestehend aus:
1 Leitungsschutzschalt., 1-polig m. HiKo
1 Hilfsrelais
5 Reihenklemmen + N + PE
Handbedien-und Signalisierungsebene
einschließlich Steuerung sind
Bestandteil der Automationsstation.

Nennleistung kW:  1,5
Menge: 7,000 St

**2.3.26 Meldung potentialfrei**
Meldung potentialfrei
bestehend aus:
3 Reihenklemmen
Handbedien-und Signalisierungsebene
einschließlich Steuerung sind
Bestandteil der Automationsstation.
Menge: 5,000 St

**2.3.27 Aufschaltung Taupunkt-Wächter**
Aufschaltung Taupunkt-Wächter
bestehend aus:
1 Hilfsrelais
3 Reihenklemmen
Handbedien-und Signalisierungsebene
einschließlich Steuerung sind
Bestandteil der Automationsstation.
Menge: 28,000 St

**2.3.28 Aufschaltung Messwert passiv**
Aufschaltung Messwert passiv
bestehend aus:
2 Reihenklemmen +PE
Menge: 58,000 St

**2.3.29 Aufschaltung Messwert aktiv**
Aufschaltung Messwert aktiv
bestehend aus:
3 Reihenklemmen +PE
Menge: 14,000 St

**2.3.30 Aufschaltung Stellbefehl stetig**
Aufschaltung Stellbefehl stetig
bestehend aus:
3 Reihenklemmen +PE
Menge: 28,000 St

**2.3.31 Volumenstromregler stetig**
Volumenstromregler stetig
bestehend aus:
5 Reihenklemmen + PE
Handbedien-und Signalisierungsebene
einschließlich Steuerung sind
Bestandteil der Automationsstation.
Menge: 7,000 St

**2.3.32 Busaufschaltung Feldbus, Modbus, M-Bus, BACnet,… über Trennklemmen**
Menge: 2,000 St

**2.3.33 Klappensteuerung Auf/Zu Rückmeldung**
Klappensteuerung Auf/Zu Rückmeldung
bestehend aus:
5 Reihenklemmen + N + PE
Handbedien-und Signalisierungsebene
einschließlich Steuerung sind
Bestandteil der Automationsstation.
Menge: 12,000 St

**2.3.34 Filterüberwachung Druckschalter**
Filterüberwachung Druckschalter
bestehend aus:
3 Reihenklemmen + PE
Handbedien-und Signalisierungsebene
einschließlich Steuerung sind
Bestandteil der Automationsstation.
Menge: 3,000 St

**2.3.35 Frostschutzsteuerung**
Frostschutzsteuerung
bestehend aus:
1 Hilfsschütz
3 Reihenklemmen + PE
Handbedien-und Signalisierungsebene
einschließlich Steuerung sind
Bestandteil der Automationsstation.
Menge: 1,000 St

**2.3.36 Rauchmeldeüberwachung**
Rauchmeldeüberwachung
bestehend aus:
1 Hilfsrelais
4 Reihenklemmen + N + PE
Handbedien-und Signalisierungsebene
einschließlich Steuerung sind
Bestandteil der Automationsstation.
Menge: 2,000 St

**2.3.37 Brandmeldeschaltung mit Steuerung**
Brandmeldeschaltung
mit Steuerung
bestehend aus:
1 Hilfsschütz
3 Reihenklemmen + PE
Handbedien-und Signalisierungsebene
sind Bestandteil der Automationsstation
Menge: 1,000 St

**2.3.38 Hilfsrelais 12V/24/ AC DC/230V mit 4 Wechsler**
Menge: 1,000 St

**2.3.39 Prozeßschnittstellen nach VDI3814-2**
Prozeßschnittstelle nach VDI3814-2
Klemmleiste für alle zur
Automationsstation gehörenden
ankommenden und abgehenden Leitungen
mit numerierten Prüftrennklemmen.
Menge: 1,000 St

**2.3.40 Einbau/Verdrahtung von DDC-Komponenten**
Menge: 1,000 St

**2.3.41 Projektausführung Schaltschrank Technische Bearbeitung**
Projektausführung Schaltschrank
Technische Bearbeitung
Zu der technischen Bearbeitung des
Lieferumfanges werden folgende Leistungen erbracht:
- verbindliche Angaben von Anschlussbedingungen des Lieferumfanges
- Festlegung von Montageorten für Feldgeräte und Hardwarekomponenten des
  Lieferumfangs.
- Abstimmung von Terminplänen
- Abklärung von Art, Umfang und Zeitpunkt notwendiger Vorleistungen
- Koordinierung aller für die GA notwendigen Technischen Daten
- Koordinierung aller Projektbeteiligten hinsichtlich der GA
- Erstellung der Revisionsunterlagen
  und Bedienungshandbücher
Menge: 1,000 psch

**2.3.42 Werkstatt-/Montageplanung Schaltschrank nach DIN18386 (VOB Teil C)**
Werkstatt-/Montageplanung Schaltschrank
nach DIN18386 (VOB Teil C)
Werkstatt- und Montageplanung bestehend
aus Erstellung und Übergabe folgender
Unterlagen:
- Stromlaufpläne nach DIN EN 61082-1
  (VDE 0040-1)
- Übersichtsplan mit Eintragung der
  Standorte der Bedieneinrichtungen und
  Informationsschwerpunkte
- Kabellisten mit Funktionszuordnung und
  Leistungsangaben
- Stücklisten
Grundlage der Werkstatt- und Montageplanung ist die Übergabe der vollständigen Ausführungsunterlagen nach
DIN18386 Punkt 3.1.3
durch den Auftraggeber.
Menge: 1,000 psch

**2.3.43 Inbetriebnahme Schaltschrank und Einregulierung**
Inbetriebnahme Schaltschrank
und Einregulierung
Zur Inbetriebnahme und Einregulierung
des Lieferumfanges werden folgende
Leistungen erbracht:
- Überprüfung der externen Anschlüsse
  des Lieferumfanges
- Soll/Ist-Vergleich sämtlicher Motor-
  Nennströme-, Wirk-, Blind- und
  Scheinleistungen sowie Wirkungsgrade
- Überprüfung und Inbetriebnahme von
  Gewerkeschaltschränken und Feldgeräten,  soweit sie im Lieferumfang des
  AN enthalten sind
- Einstellen der Überstromauslöser
- Erstellung von Messprotokollen
- Überprüfung der einzelnen Systemkomponenten auf bestimmungsgemässe Funktion wie:
  - Stellrichtungen
  - Drehrichtungen
  - Sicherheitseinrichtungen
  - Funktionsabläufe
  - Schnittstellen zu übergreifenden
  Gewerken
Menge: 1,000 psch

**2.3.44 Prüfprotokoll Schaltschrank**
Prüfprotokoll Schaltschrank
Die Dokumentation ist 1x in Papierform
und 1x auf Datenträger zu übergeben
Für die folgenden Prüfungen und Messungen
sind Prüfprotokolle entsprechend
den VDE-Bestimmungen zu übergeben:
- VDE-Prüfungen im Prüffeld vor Auslieferung
- Berechnung der Wärmelasten
- Prüfung des Potentialausgleiches
- Prüfung Fehlerstrom- Schutzeinrichtung (RCD)
- Sichtprüfung
Menge: 1,000 psch

#### 2.4 Elektronebenleistungen:

**2.4.1 Schaltschrank Montage**
Schaltschrank Montage
Schaltschrank wie vorstehend beschrieben
ab Bordsteinkante Baustelle
zum Verwendungsort transportieren.
Aufstellungsort nach Angabe des AG
und in Abstimmung mit der
Bauleitung festlegen.
Schaltschrank montieren.
Ausführungstermin und Zeitpunkt müssen
mit dem AG koordiniert werden
Menge: 1,000 psch

**2.4.2 Anschluss Kabel/Leitung beidseitig Beiderseitiges Absetzen der Kabel. Anklemmen nach Kabelliste/Klemmenan- schlussplan an die numerierte Klemmleiste im Schaltschrank und an die Feldgeräte einschließlich Klein- und Be- festigungsmaterial**
Anschluss Kabel/Leitung beidseitig
Beiderseitiges Absetzen der Kabel.
Anklemmen nach Kabelliste/Klemmenan-
schlussplan an die numerierte Klemmleiste im Schaltschrank und an die Feldgeräte einschließlich Klein- und Be-
festigungsmaterial

Leitungsanschluss:
Menge: 240,000 St

**2.4.3 Kabelmakierer feldseitig Schriftfeld 29x8mm mit Kabelbinder 100x2,5 Liefern und fachgerecht einschl. Klein- und Befestigungsmaterial montieren.**
Menge: 240,000 St

### 3 ASP Küchenzentrale

#### 3.1 Feldgeräte

**3.1.1 Tauchtemperatur-Messwertgeber mit Ms-Tasche**
Tauchtemperatur-Messwertgeber
Ms-Fühlertasche
Messtoleranz entsprechend VDI 3512,
entsprechend Genauigkeitsklasse "A-TGA"

| Mess-System: | aktiv oder passiv |
| --- | --- |
| Messelement: | 2,73V/0°C, 10mV/K |
| Messtoleranz: | typisch ±0,2K |
| Messbereich: | 0..130°C |
| Umgebungstemperatur: | 0..130°C, Sensor |
| Umgebungstemperatur: | -30..80°C, Gehäuse |
| Umgebungsfeuchte: | 0..95 %r.F. |
| Umgebungsfeuchte: | nicht kondensierend |
| Gewinde: | R 1/2" |
| Einbaulänge: | 150mm |
| Schutzart: | IP65 |
Menge: 7,000 St

**3.1.2 Tauchtemperatur-Messwertgeber mit Niro-Tasche für Kaltwasser**
Tauchtemperatur-Messwertgeber
für Kaltwasser
Niro-Fühlertasche
Messtoleranz entsprechend VDI 3512,
entsprechend Genauigkeitsklasse "A-TGA"

| Mess-System: | aktiv oder passiv |
| --- | --- |
| Messelement: | 2,73V/0°C, 10mV/K |
| Messtoleranz: | typisch ±0,2K |
| Messbereich: | -20..80°C |
| Umgebungstemperatur: | -20..80°C, Sensor |
| Umgebungstemperatur: | -30..80°C, Gehäuse |
| Umgebungsfeuchte: | 0..95 %r.F. |
| Umgebungsfeuchte: | nicht kondensierend |
| Gewinde: | R 1/2" |
| Einbaulänge: | 150mm |
| Schutzart: | IP65 |
Menge: 6,000 St

**3.1.3 Sicherheitstemperatur-Wächter-Begrenzer**
Sicherheitstemperatur-Wächter-Begrenzer
Doppeltemperatur-Kapillarwächter
als Wächter und Sicherheitsbegrenzer,
DIN-TW/STB typgeprüft STW(STB)90607S
Ms Schutzrohr

| Einstellbereich STW: | 30..110°C |
| --- | --- |
| Einstellbereich STB: | 30..110°C |
| Einbaulänge: | 120mm |
| Umgebungstemperatur: | max. 80°C |
| Kontaktbelastung: | 10(2)A, 230VAC |
| Schutzart: | IP54 |
| Gewicht kg: | 0,76 |
Menge: 1,000 St

**3.1.4 Differenzdruck-Messwertgeber 2500Pa 0..1000/1600/2500Pa**
Differenzdruck-Messwertgeber 2500Pa
0..1000/1600/2500Pa
Anwendungsbereich luftneutrale Gase
Anschluß 3-adrig,Kunststoffgehäuse,
Anschlußzubehör 2m PVC-Schlauch,
2 Anschlußnippel und
3 einstellbare Messbereiche.

| Einsatzbereich Druck: | 0..1000Pa oder |
| --- | --- |
| Einsatzbereich Druck: | 0..1600Pa oder |
| Einsatzbereich Druck: | 0..2500Pa |
| Ausgangssignal: | 0..10VDC |
| Netz: | 24VAC |
| Umgebungstemperatur: | 0..70°C |
| Schutzart: | IP54 |
| BxHxT mm: | 92x75x47,9 |
| Gewicht kg: | 0,09 |
Menge: 9,000 St

**3.1.5 Differenzdruckwächter 20..300Pa**
Differenzdruckwächter 20..300Pa
mit Kunststoffgehäuse,
Schlauchanschlüsse, Wandkonsole,
2m PVC-Schlauch und 2 Schlauchnippel

| Einsatzbereich Druck: | 20..300Pa |
| --- | --- |
| Umgebungstemperatur: | -15..80°C |
| Kontaktbelastung: | 5(1)A, 250VAC |
| Schutzart: | IP54 |
| Gewicht kg: | 0,32 |
Menge: 6,000 St

**3.1.6 Taupunktwächter**
Taupunktwächter
Spannungsversorgung: 24V AC/DC
MB: 0-100% r. H.
Ausgang: 0-10V stetig und Wechsler, 24V
(Schaltwert einstellbar)
Gehäuse: Kunststoff, Polyamid,
Schnellverschlußschrauben,
Kabelverschraubung mit Zugentlastung M16
Farbe: reinweiß, ähnlich RAL 9010
incl. Endlosspannband aus Metall mit Schloss
IP65
Menge: 3,000 St

**3.1.7 Kanaltemperatur-Frostschutzwächter**
Kanaltemperatur-Frostschutzwächter

- Fühlerleitungslänge 6m
- Schaltpunkt einstellbar

| Kontaktbelastung: | 6,3(2,5)A |
| --- | --- |
| Einstellbereich STW: | -10..15°C |
| Umgebungstemperatur: | -20..80°C |
| Schutzart: | IP65 |
| Gewicht kg: | 0,2 |
Menge: 3,000 St

**3.1.8 Kanaltemperatur-Messwertgeber 300mm Kunststoffrohr**
Kanaltemperatur-Messwertgeber
300mm Kunststoffrohr
Anschlußgehäuse aus Kunststoff,
Kunststoffrohr, Steckflansch
Messtoleranz entsprechend VDI 3512,
entsprechend Genauigkeitsklasse "A-TGA"

| Mess-System: | aktiv oder passiv |
| --- | --- |
| Messelement: | 2,73V/0°C, 10mV/K |
| Messtoleranz: | typisch ±0,2K |
| Messbereich: | -30..100°C |
| Umgebungstemperatur: | -30..100°C, Sensor |
| Umgebungstemperatur: | -30..80°C, Gehäuse |
| Umgebungsfeuchte: | 0..95 %r.F. |
| Einbaulänge: | 300mm |
| Schutzart: | IP65 |
| Gewicht kg: | 0,114 |
Menge: 12,000 St

**3.1.9 Klappenantrieb 20Nm 24V Auf-Zu 3Pkt. mit Hilfsschalter 2x EPU**
Klappenantrieb 20Nm 24V Auf-Zu 3Pkt.
mit Hilfsschalter 2x EPU

Überlastsicher und wartungsfrei.
Lebensdauer mindestens 100.000
Vollzyklen oder 1.000.000 Teilzyklen.
Ausfuehrung als Steckmotor fuer
Direktmontage auf Klappenachse mit
Durchmesser 10...20 mm. Stromabsenkung
in Ruhestellung. Konstante,
lastunabhaengige
Laufzeit. Mechanische
Drehwinkelbegrenzer
und Stellungsanzeige.
Drehmoment: min. 20 Nm @
Nennspannung: 24 VAC/DC
Ansteuerung: Auf-Zu oder 3-Punkt
Leistungsverbrauch:
-Betrieb: 2 W @ Nennmoment
-Ruhestellung: 0,2 W
Anschluss:
-Motor: Kabel 1m, 3 x 0,75 qmm
Drehsinn: waehlbar mit Schalter
Drehwinkel: max. 95 Grad
Handverstellung: Getriebeausrastung mit
Drucktaste, selbstrueckstellend
Laufzeit: 150 s
Schutzklasse: III Schutzkleinspannung
Schutzart:: IP54
EMV: CE gemaess 2014/30

Hilfsschalter
Stellungssignalisation, Schaltpunkte in
jeder beliebigen Winkelstellung.
Ausfuehrung als autonomer Baustein, mit
formschluessiger Verbindung auf den
Klemmbock des Klappenstellantriebes.
Anzahl Schalter: 2 x EPU
Schaltleistung: 1 mA...3 (0,5) A, 250 VAC
Anschluss: Kabel 1 m, 6 x 0,75 qmm
Schutzklasse: II schutzisoliert
Schutzart: IP 54
Menge: 6,000 St

**3.1.10 Klappen-Stellantrieb 24V, 20 Nm, stetig mit Stellungsrückmeldung**
Klappen-Stellantrieb 24V, 20 Nm, stetig
mit Stellungsrückmeldung

für das Verstellen
von Luftklappen in haustechnischen
Lüftungs- und Klimaanlagen,
für Luftklappengrößen bis ca. 4 m2

| Drehmoment: | 20Nm |
| --- | --- |
| Stellsignal: | 0..10VDC |
| Umgebungstemperatur: | -30..50°C |
| Netz: | 24VAC/DC |
| Leistungsaufnahme VA: | 4,0 |
| Drehwinkel: | 95° |
| Stellzeit: | 150s/95° |
| Schutzart: | IP54 |
| Gewicht kg: | 1,05 |
Menge: 3,000 St

**3.1.11 Aufputz-CO2-Fühler**
Aufputz-CO2-Fühler
Spannungsversorgung: 24 V AC / DC (± 10 %)
optischer NDIR-Sensor
MB CO2: 0…2000ppm / 0…5000ppm ± (30ppm +3%)
Ausgang: 0-10V
Gehäuse: Tyr 2, Kunststoff, PA6 30% Glaskugel
mit Schnellverschlußschrauben,
Kabelverschraubung mit Zugentlastung M16x1,5
Maße: 126 x 90 x 50 mm
Farbe: verkehrsweiß, ähnlich RAL 9016
IP65
Menge: 3,000 St

**3.1.12 Kanalrauchmelder 24 V, Rohr 0,6 m**
Kanalrauchmelder 24 V, Rohr 0,6 m

Spannungsversorgung: 24 V AC / DC
Luftkanalentnahmerohr: 600 mm lang
Messprinzip: Streulichtprinzip
Umgebungstemperatur: -20..+50 °C
Strömungsgeschwindigkeit: 1..20 m/s
Anschlussverschraubung: 3 x M 16
Anzeige: 2-stellige LED-Anzeige im Klartext
Abmessungen ohne Rohr (BxHxT):
172 x 271 x 85 mm
Schutzart: IP 65
Menge: 6,000 St

**3.1.13 Dreiwegeventil DN15 kvs 1,6 PN6 Ventil-Stellantrieb BACnet/Modbus**
Dreiwegeventil DN15 kvs 1,6 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 15 |
| kvs-Wert: | 1,6 |
Menge: 1,000 St

**3.1.14 Dreiwegeventil DN15 kvs 0,63 PN6 Ventil-Stellantrieb BACnet/Modbus**
Dreiwegeventil DN15 kvs 0,63 PN6
Ventil-Stellantrieb BACnet/Modbus

Dreiwegeventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5 |
| Gehäuse: | Grauguss GG-25 |
| PN: | 6 |
| DN: | 15 |
| kvs-Wert: | 0,63 |
Menge: 2,000 St

**3.1.15 Durchgangsventil DN32 kvs 16 PN6 Ventil-Stellantrieb BACnet/Modbus**
Durchgangsventil DN32 kvs 16 PN6
Ventil-Stellantrieb BACnet/Modbus

 Durchgangsventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 6,9 |
| Gehäuse: | Grauguss GG-25 |
| PN: | 6 |
| DN: | 32 |
| kvs-Wert: | 16 |
Menge: 1,000 St

**3.1.16 Durchgangsventil DN20 kvs 6,3 PN6 Ventil-Stellantrieb BACnet/Modbus**
Durchgangsventil DN20 kvs 6,3 PN6
Ventil-Stellantrieb BACnet/Modbus

 Durchgangsventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5,2 |
| Gehäuse: | Grauguss GG-25 |
| PN: | 6 |
| DN: | 20 |
| kvs-Wert: | 6,3 |
Menge: 1,000 St

**3.1.17 Durchgangsventil DN20 kvs 5,0 PN6 Ventil-Stellantrieb BACnet/Modbus**
Durchgangsventil DN20 kvs 5,0 PN6
Ventil-Stellantrieb BACnet/Modbus

 Durchgangsventil:
- Flansche nach DIN 2531,
- gleichprozentiger Kennlinie,
- Ventilstange aus Nirostahl,
- Leckrate nach EN 1349,
  Leckage-Klasse VI, dichtschließend.

busfähiger Ventil-Stellantrieb mit
integriertem I/O-Modul und PID-Regler:
- Ansteuerung erfolgt über BACnet MS/TP
  oder Modbus RTU Kommunikation
- drei universelle binäre oder analoge
  Eingänge
- ein universeller binärer Eingang oder
  analoger Ausgang
- integrierte Funktionen wie Stellposition, außentemperaturgeführte Heizkreisregelung Temperaturerfassung, autarker
  PID-Regler für diverse Regelfunktionen,
  Berechnungs- und diverse Begrenzungsfunktionen, automatische Schließpunkterkennung, Ventilblockierschutz
  und Spülfahrten, Pumpenfreigabe, Einstellung
  der Endlagen, Antriebsheizung, Leckagenmeldung
- alle Funktionen sind konfigurierbar
- Betriebs- und Störmeldungen werden über
  BACnet/Modbus in die Automationsstation
  übertragen
- Status-LED für Anzeige der Betriebszustände
- vier wählbare Stellzeiten per Bus verstellbar
- vier wählbare Kennlinien per Bus verstellbar
- Handverstellung
- automatische Hubinitialisierung
- geräusch- und energieoptimierter Betrieb
- Hubanzeige
- wartungsfrei
- Einbaulage: 360°
- mit vorkonfektionierter Verteilerdose

| Nennspannung: | 24VAC/DC |
| --- | --- |
| Leistungsaufnahme: | 18,5VA, 7,3W |
| Schnittst BACnet/Modbus: | 1 |
| AE/BE umschaltbar: | 3 |
| BE/AA/AE umschaltbar: | 1 |
| Eingang aktiv: | 0(2)..10VDC oder |
| Eingang aktiv: | 0(4)..20mA oder |
| Eingang aktiv: | 2,73V/0°C, TK10mV/K |
| Eingang passiv: | Ni1000 oder PT1000 |
| Eingang passiv: | Poti 10kOhm |
| Ausgangssignal: | 0(2)..10V oder |
| Ausgangssignal: | 0(4)..20mA |
| Stellsignal: | 0..100% BUS |
| Stellhub: | max. 20mm |
| Stellkraft: | 1000N |
| Stellzeit: | 5,5s/mm oder 9s/mm |
| Stellzeit: | 1,9s/mm oder 2,5s/mm |
| Schutzart: | IP54 |
| Umgebungstemperatur: | 0..55°C |
| Umgebungsfeuchte: | 0..85%r.F. |
| Schutzklasse: | III |
| Gewicht kg: | 5,2 |
| Gehäuse: | Grauguss GG-25 |
| PN: | 6 |
| DN: | 20 |
| kvs-Wert: | 5,0 |
Menge: 1,000 St

**3.1.18 Montage Feldgerät**
Montage Feldgerät
Montage des beschriebenen Feldgerätes inkl. aller
Nebenleistungen.
Menge: 48,000 St

**3.1.19 Bezeichnungsschild 52x37mm**
Bezeichnungsschild 52x37mm
für ausserhalb des Schaltschrankes
angeordnete Regel- und Steuergeräte:
- Farbe und Beschriftung nach Angaben
  des AG,
- Beschriftung mehrzeilig,
- Schild aus mehrschichtigem Kunststoff,
  gefräst,
- Befestigen durch Schrauben.
- Befestigungsuntergrund Beton,
  Mauerwerk, Lüftungsleitungen, Kabelkanäle oder abgehängte Decken.

Abmessungen (BxH):  52x37mm
Menge: 75,000 St

**3.1.20 CIF-Modul Wilo Stratos Maxo BACnet MS/TP Interface**
CIF-Modul Wilo Stratos Maxo BACnet MS/TP Interface
CIF-Modul Wilo Stratos Maxo BACnet MS/TP

Interface-Modul als nachrüstbares Steckmodul zur
Erweiterung der Kommunikationsschnittstellen der
Pumpe

Allgemeine Funktionen
Serielle, digitale Schnittstelle zum Anschluss an
Gebäudeautomation GA für den Transfer von
Datenpunkten als:

- Steuerbefehle zur Pumpe
- Mledungen von der Pumpe
- Prozesswerte

Ausstattung
Schnittstelle RS485 mit Protokoll BACnet MS/TP
Menge: 4,000 St

#### 3.2 Automationsstation

*Hinweis: Vorbemerkungen BACnet Gebäudeautomation*
Vorbemerkungen BACnet Gebäudeautomation

Die einheitliche Kommunikation zwischen
der Managementebene und den
Automationsstationen erfolgt mittels
BACnet Datenkommunikationsprotokoll gemäß
ANSI/ASHRAE 135-2016 Spezifikation,
Rev. 1.20

Die einzelnen Automationsstationen sind
untereinander in der Lage, mit dem
BACnet-Protokoll peer-to- peer zu
kommunizieren. Als Hardware-
Kommunikationslayer wird BACnet-IP
unterstützt.
Die Kommunikation zwischen
Automations- und Managementebene
unterstützen sowohl die COV-Funktion
(change of value) als auch Read
Property Multiple und Segmentierung des
Datenstroms. Automationsstationen sind
in der Lage, über Intrinsic Reporting
(objektinternes Melden) und
Algorithmic Change Reporting
(regelnbasiertes Melden) ereignisorientierte Alarm- und Ereignismeldungen
selbständig zu versenden.
Der BACnet-Client verfügt beispielsweise über die Funktionalitäten
Dynamic-Device-Binding, Dynamic-
Object-Binding, Device Communication
Control, TimeSynchronization.
Ein Browsing-Interface ist im BACnet
Gebäudemanagementsystem zwingend
vorgeschrieben. Geräte, die nicht über
das Browsing-Interface angezeigt werden
können, müssen per Hand eingetragen
werden. Ein entsprechender Einfügedialog
ist auf dem Managementsystem
vorhanden.
Sowohl auf Management- als auch auf
Automationsebene erfüllen die
angebotenen Geräte sowohl BACnet-
Client- als auch BACnet-Server-
Funktionalität.
Das BACnet-Gebäudemanagement führt
eine zyklische Überprüfung auf korrekte
Kommunikation mit den
Automationsstationen aus.
Die Zeitsynchronisation mit den
Automationsstationen erfolgt wahlweise als
Timemaster oder Timeslave. Es werden
ebenfalls die Uhrzeitfunktionen mit Angabe
der Zeitzone unterstützt (UTC Time
Synchronization).

Gemäß ANSI/ASHRAE 135-2016 Rev. 1.20
sind folgende Objekte mindestens realisiert:
- Accumulator Object
- Alert Enrollment Object
- Analog Input Object
- Analog Output Object
- Analog Value Object
- Audit Log Object
- Audit Reporter Object
- Averaging Object
- Binary Input Object
- Binary Lighting Output Object
- Binary Output Object
- Binary Value Object
- BitString Value Object
- Calendar Object
- Channel Object
- CharacterString Value Object
- Command Object
- Date Pattern Value Object
- Date Value Object
- DateTime Pattern Value Object
- DateTime Value Object
- Device Object
- Elevator Group Object
- Escalator Object
- Event Enrollment Object
- Event Log Object
- Event Log Object
- File Object
- Global Group Object
- Group Object
- Integer Value Object
- Large Analog Value Object
- Load Control Object x
- Loop Object x
- Multi-state Input Object
- Multi-state Output Object
- Multi-state Value Object
- Network Port Object
- Notification Class Object
- Notification Forwarder Object
- OctetString Value Object
- Positive Integer Value Object
- Program Object
- Pulse Converter Object
- Schedule Object x
- Staging Object x
- Structured View Object x
- Time Pattern Value Object x
- Time Value Object x
- Timer Object x
- Trend Log Multiple Object x
- Trend Log Object

Folgende BACnet-Interoperability-Blocks
(BIBBs) gemäß ANSI/ASHRAE 135-2016
Rev. 1.20 werden zwingend erfüllt:

1. Data Sharing BIBBs
- DS-RP-A Data Sharing-ReadProperty-A
- DS-RP-B Data Sharing-ReadProperty-B
- DS-RPM-A Data Sharing-ReadPropertyMultiple-A
- DS-RPM-B Data Sharing-ReadPropertyMultiple-B
- DS-WP-A Data Sharing-WriteProperty-A
- DS-WP-B Data Sharing-WriteProperty-B
- DS-WPM-A Data Sharing-WritePropertyMultiple-A
- DS-WPM-B Data Sharing-WritePropertyMultiple-B
- DS-COV-A Data Sharing-COV-A
- DS-COVP-A Data Sharing-COVP-A
- DS-V-A Data Sharing-View-A
- DS-AV-A Data Sharing-Advanced View-A
- DS-M-A Data Sharing-Modify-A
- DS-AM-A Data Sharing-Advanced Modify-A

2. Alarm and Event Management BIBBs
- AE-N-A Alarm and Event Management-Notification-A
- AE-ACK-A Alarm and Event Management-ACK-A
- AE-ASUM-A Alarm and Event Management-Alarm
  Summary-A *
- AE-ESUM-A Alarm and Event Management-
  Enrollment Summary-A *
- AE-INFO-A Alarm and Event Management-
  Information-A *
- AE-VN-A Alarm and Event Management-View
  Notifications-A
- AE-AVN-A Alarm and Event Management-Advanced
  View Notifications-A
- AE-VM-A Alarm and Event Management-View and
  Modify-A
- AE-AVM-A Alarm and Event Management-Advanced
  View and Modify-A
- AE-AS-A Alarm and Event Management-Alarm
  Summary View-A
- AE-ELV-A Alarm and Event Management-Event Log
  View-A
- AE-ELVM-A Alarm and Event Management-Event Log
  View and Modify-A

3. Scheduling BIBBs
- SCHED-AVM-A Scheduling-Advanced View Modify-A
- SCHED-VM-A Scheduling-View Modify-A
- SCHED-WS-A Scheduling-Weekly Schedule-A

4. Trending BIBBS
- T-VMMV-A Trending-Viewing and
  Modifying Multiple Values-A
- T-AMVR-A Trending-Automated Multiple
  Value Retrieval-A
- T-V-A Trending-View-A
- T-AVM-A Trending-Advanced View Modify-A
- T-A-A Trending-Archival-A
- T-ATR-A Trending-Automated Trend Retrieval-A

5. Device and Network Management BIBBs
- DM-DDB-A Device Management-Dynamic
  Device Binding-A
- DM-DDB-B Device Management-
- Dynamic Device Binding-B
- DM-DOB-A Device Management-Dynamic
- Object Binding-A
- DM-DOB-B Device Management-Dynamic
  Object Binding-B
- DM-DCC-A Device Management-
  DeviceCommunicationControl-A
- DM-TS-B Device Management-
  TimeSynchronization-B
- DM-UTC-B Device Management-
  UTCTimeSynchronization-B
- DM-RD-A Device Management-
  ReinitializeDevice-A
- DM-RD-B Device Management-
  ReinitializeDevice-B
- DM-BR-A Device Management-Backup and
  Restore-A
- DM-R-A Device Management-Restart-A
- DM-LM-A Device Management-List
  Manipulation-A
- DM-OCD-A Device Management-Object
  Creation and Deletion-A
- DM-ANM-A Device Management-Automatic
  Network Mapping-A
- DM-ADM-A Device Management-Automatic
  Device Mapping-A
- DM-MTS-A Device Management-Manual
  Time Synchronization-A

6. Audit Reporting BIBBs
- AR-V-A Audit Reporting-View-A
- AR-AVM-A Audit Reporting-Advanced View
  Modify-A

Folgende DataLinkLayer werden gleichzeitig und
nativ verarbeitet:
- BACnet gemäß DIN EN ISO 16484-5
  Folgende physikalische Medien müssen zur
  Verfügung stehen:
- BACnet IP, (Annex J)
- BACnet IP, (Annex J), Foreign Device
- Point-To-Point, EIA 232 (Clause 10)
- Point-To-Point, Modem, (Clause 10)
- BACnet Broadcast Management Device
  BBMD)
BBMD erlaubt auch die Registrierung
eines Foreign Device.

**3.2.1 Automationsstation mit BACnet-Kommunikation**
Automationsstation
mit BACnet-Kommunikation

mit folgenden Hard- und Softwareeigenschaften:
Das System entspricht den Forderungen der
DIN EN ISO 16484 [BACnet Rev. 1.20].
Es ist modular und homogen aufgebaut, mit
100%-iger Integrationstiefe, und erlaubt eine
feinstufige Systemerweiterung mittels I/O-
Modulen die ohne Systemunterbrechung (hot-plug)
ausgetauscht werden können. Für dezentrale
physikalische Ein- und Ausgabefunktionen ist
eine Buslänge von 2.000 m zu unterstützen.

Die Automationsstation ist nach AMEV-Testat
und BTL zertifiziert [BACnet Rev. 1.20]

Automationsstation für Regel-,Optimier-,
Steuerungs- und Überwachungsfunktionen
mit nativer BACnet-Kommunikation gemäß
Profil BACnet Building Controller (BBC)
nach ISO 16484-5 über TCP/IP- bzw. Pointto-Point-Protokoll (PPP).

Die Integration der Raumautomation, Verbrauchswerten und Umwälzpumpen erfolgt kommunikativ
mittels BACnet MS/TP- Protokoll über die Automationsstation

Geforderte physikalische Ein- und Ausgabefunktionen [Abschnitt 1]:

| - Ausgabe Schalten BA | :23 |
| --- | --- |
| - Ausg.Stellen/Sollw.AA | :16 |
| - Eingabe Melden BE | :98 |
| - Eingabe Zählen Z | : |

- Eingabe Messwert AE  :56

Geforderte kommunikativeEin- und Ausgabefunktionen [Abschnitt 2]:

| - Ausgabe Schalten BA | :15 |
| --- | --- |
| - Ausg.Stellen/Sollw.AA | :6 |
| - Eingabe Melden BE | :34 |
| - Eingabe Zählen Z | :9 |

- Eingabe Messwert AE  :18

E/A- Statussignalisierung
Alle Ein- und Ausgänge erhalten zur Überwachung
der Betriebszustände jeweils eine mehrfarbige Status-
LED.

Binäre Ausgänge sind mindestens für eine Kontaktbelastung von 230 V AC; 6 A (3 A) auszulegen.

Analoge Ausgänge sind so auszuführen, dass eine
vollständige galvanische Trennung zwischen den
Ein- und Ausgängen sichergestellt ist.

Lokale Vorrangbedienebene je Ausgabefunktionen:
Alle BA und AA erhalten eine Lokale Vorrangbedienebene, die ohne Projektierung der Automationsstation
aktiv sein muss, mit folgenden Einstellmöglichkeiten:

| - BA- Schalter: | Auto/ Hand Ein/ Hand Aus |
| --- | --- |
| - AA- Sollwertsteller: | Auto/ Hand 0...100% |

Der Handeingriff wird einzeln als Örtlichmeldung
über die Automationsstation gemeldet. Sollten zur
Umsetzung dieser Funktion systembedingt zusätzliche Datenpunkte erforderlich werden, so sind die
erforderlichen Lieferungen und Leistungen in
der Position Automationsstation zu kalkulieren.

Beschriftung der physikalische Ein- und Ausgabefunktionen erfolgt jeweils einzeln mittels Beschriftungsträger für die anlagenspezifischen Klartexte auf den
Modulen.

Alle Anschlüsse an den Automationseinrichtung sind so
auszuführen, dass sie leicht gelöst werden können. Es sind
korrosionsfeste Schraub- oder Steckverbindungen zu
verwenden. Alle Anschlüsse müssen gut zugänglich sein
und mittels Klemmenblöcke feldseitig einzeln abziehbar
sein.

Alle kalkulationsrelevanten Komponenten der Automationsstation bzw. der Raumautomationseinrichtung
sind vom Bieter einzeln aufzuführen und in einer
separaten Aufstellung mit dem Angebot abzugeben.
Menge: 1,000 St

**3.2.2 Anzeige- und Bediengerät für AS 10,1 Zoll mit Farb-Touchscreen**
Anzeige- und Bediengerät für AS 10,1 Zoll
mit Farb-Touchscreen

zur Bedienung einer Automationsstation (AS)
Farb-TFT-Display mit PCAP-Touchscreen 10,1 Zoll,
- Grafische Dialoge für die Abfrage und
  Eingabe von: Sollwerte, Istwerte,
  Schaltzuständen und Zeiten
- Darstellung von Anlagenbildern
  mit graphischer Bedienmöglichkeit
- Leuchtdiode zur Anzeige
  des Betriebsstatus
- Grafische Abfrage und Eingabe von
  Regel- und -Steuerparameter
  in verschiedenen Prioritätsebenen
  konfigurierbarer Bildschirmschoner
- Kommunikationsschnittstellen:
  Ethernet 10/100/1000-Base-T (RJ45)
  zum Anschluss von Automationsstationen
- Benutzerführung in mehreren Sprachen

Auflösung:  1280x800 (WXGA 16:10)

| Netz: | 24VDC |
| --- | --- |
| Leistungsaufnahme: | 14W |
| Schnittst. Ethernet: | 1 |
| Schnittstelle USB: | 1 |
| Umgebungstemperatur: | 0..55°C |
| Umgebungsfeuchte: | 20..80 %r.F. |
| Schutzart: | IP20 Rückseite |
| Schutzart: | IP54 Front |
| BxHxT mm: | 270,2x16,5x42,1 |
| Gewicht kg: | 1,7 |
Menge: 1,000 St

*Hinweis: Allgemeine Technische Vorbemerkungen:*
Allgemeine Technische Vorbemerkungen:
Art und Umfang der zu erbringenden Dienstleistungen basieren auf dem
VDMA-Einheitsblatt 24191 (Dienstleistungen für Mess-, Steuer- und Regeleinrichtungen
in Heizung, Lüftung, Sanitär).
Die im LV ausgewiesenen Dienstleistungen sind vom Auftragnehmer mit dem angebotenen System abzustimmen und bei Bedarf zu korrigieren. Der AN ist für die vollständige betriebsfertige Gesamtleistung des Lieferumfanges verantwortlich.
Systembedingte Nachforderungen sind ausgeschlossen.
Die Preise für technische Bearbeitung, Inbetriebnahme und Einregulierung müssen
alle Leistungen enthalten, die erforderlich sind, um eine optimale Durchführung
des Bauvorhabens und Betriebweise der imLieferumfang enthaltenen Anlagen zu
gewährleisten.
Der erforderliche Dienstleistungsaufwand der technischen Bearbeitung sowie
für Inbetriebnahme und Einregulierung ergibt sich aus den an anderer Stelle
definierten funktionalen Beschreibungen von Regel-, Steuer- und Optimierungsaufgaben der Betriebstechnischen Anlagen.
Der herstellerspezifische Aufwand für Dienstleistungen muss vom Bieter in die
entsprechenden Ausschreibungspositionen eingesetzt werden.

**3.2.3 Projektausführung Automationsstation Technische Bearbeitung**
Projektausführung Automationsstation
Technische Bearbeitung
Zu der technischen Bearbeitung des
Lieferumfanges werden folgende Leistungen erbracht:
- Erstellung von Anwenderprogrammen
- Überprüfung von Anschaltbedingungen,
  anhand der beigestellten Dokumentationen für übergreifende Funktionen
  aus anderen Gewerken
- verbindliche Angaben von Anschlussbedingungen des Lieferumfanges
- Festlegung von Montageorten für Feldgeräte und Hardwarekomponenten des
  Lieferumfangs.
- Abstimmung von Terminplänen
- Koordinierung aller für die GA notwendigen Technischen Daten
- Koordinierung aller Projektbeteiligten hinsichtlich der GA
- Eingabe der Anwenderprogramme
Menge: 1,000 psch

**3.2.4 Teilnahme Baustellenbesprechung**
Teilnahme Baustellenbesprechung
Teilnahme an notwendigen, den MSR-Technik
Liefer- und Leistungsumfang betreffenden
Baustellenbesprechungen. Ein Stück
entspricht der Teilnahme an einer Baubesprechung.
- Abstimmung mit dem Auftraggeber bzw. Fachplaner
  besonders in Bezug auf eine eventuell geänderte
  Ausführungsplanung
- Abstimmung von Vor- und Zwischenleistungen
  mit den Gewerken welche Vorleistungen für die
  MSR-Technik erbringen.
- Abstimmung von Schnittstellen mit Fremdgewerken
- Abstimmung von Bauzeitenplänen
  besonders im Hinblick auf eventuell
  verzögerte Vorleistungen
- regelmäßige Teilnahme an einem JourFixe
  wenn Abstimmungsbedarf vorhanden bzw.
  zur Klärung offener Punkte oder
  von der Bauleitung gefordert
Die Baubesprechungen haben strukturiert zu erfolgen.
Es muss eine klare Agenda im Vorfeld der
Besprechungen erstellt werden.
Die Inhalte der Besprechung, besonders in
Bezug auf offene bzw. zu klärende Punkte
sind zu protokollieren und zeitnah als
Protokoll zur Verfügung zu stellen.
Die Baubesprechungen müssen in einem
zeitlich angemessenen Rahmen abgehandelt
werden (max. 2h).
Menge: 1,000 St

**3.2.5 Werkstatt-/Montageplanung Automationsst. nach DIN18386 (VOB Teil C) sowie nach VDI6026**
Werkstatt-/Montageplanung Automationsst.
nach DIN18386 (VOB Teil C) sowie nach VDI6026
Erstellung und Übergabe der Werkstatt-
und Montageplanung bestehend aus folgenden Unterlagen:
- Automationsschemata mit Darstellung
  der wesentlichen Funktionen auf Basis
  der Anlagenschemata entsprechend
  Anlagenplanung
- Automationsstations Belegungspläne
  einschließlich Adressierung
- Stücklisten
- Festlegung von Montageorten für Feldgeräte und Hardwarekomponenten des
  Lieferumfangs
Menge: 1,000 psch

**3.2.6 Erstellen der Kabelliste**
Erstellen der Kabelliste
Technische Klärung für das angebotene
Regelsystem oder Heizungs-, Lüftungs,-
Klima- und Kälteanlagen aufgrund des
neusten Standes der Ausführung mit
dem Auftraggeber und endgültige Festlegung der erforderlichen Regelgeräte.
Erstellen der Kabellisten anhand dieser
Angaben.
Die erforderlichen Kabelpläne und -listen
sind dem Elektroinstallateur rechtzeitig zur
Verfügung zu stellen.
Menge: 1,000 psch

**3.2.7 Inbetriebnahme Automationsstation und Einregulierung**
Inbetriebnahme Automationsstation
und Einregulierung
Zur Inbetriebnahme und Einregulierung
des Lieferumfanges werden folgende
Leistungen erbracht:
- Überprüfung der externen Anschlüsse
  des Lieferumfanges
- Überprüfung von Startpunkt und Arbeitsbereich an den Stellgliedern,
  Prüfung des richtigen Einbaus des
  Lieferumfangs
- Überprüfung der systemeigenen Datenübertragungswege (z.B. Abschirmungen
  und Störspannungen )
- Überprüfungen aller im Lieferumfang
  enthaltenen Hardware-Komponenten
- Erstinbetriebnahme aller Informationspunkte
- Laden und Testen aller zum Lieferumfang gehörenden Grund- und Anwenderprogramme
- Überprüfung und Inbetriebnahme von
  Feldgeräten,soweit sie im Lieferumfang des AN enthalten sind
- Überprüfung der einzelnen Systemkomponenten auf bestimmungsgemässe Funktion
  wie:
  - Stellrichtungen
  - Drehrichtungen
  - Sicherheitseinrichtungen
  - Funktionsabläufe
  - Schnittstellen zu übergreifenden
  Gewerken
Menge: 1,000 psch

**3.2.8 Buspumpe Inbetriebnahme + Parametrierung [BACnet MS/TP- Protokoll]**
Buspumpe Inbetriebnahme + Parametrierung
[BACnet MS/TP- Protokoll]
folgende Leistungen werden erbracht:
- Adressierung der Buspumpen
- Einstellung der Pumpenparameter
- Funktionstest der Schnittstelle
- Aufschaltung folgender Datenpunkte:
     - Freigabe Pumpe
     - Sollwertvorgabe - Arbeitspunkt in [%]
     - Betriebsmeldung
     - Störmeldung
     - aktueller Durchfluss in [m³/h]
     - aktuelle Wärmeleistung in [W]
     - Wärmemenge in [kWh]
     - Drehzahl in [1/min]
     - Druck- Istwert in [bar]
Menge: 4,000 St

**3.2.9 Nachregulierung zur Inbetriebnahme**
Nachregulierung zur Inbetriebnahme
-Anpassung der Parameter an die veänderten Betriebsbedingungen
-Nachregulierung bei vorhandenen Versorgungsmedien
-Einweisung des Bedienungspersonals
-Datensicherung der gesamten Überarbeitung der Dokumetation
-Datensicherung auf Datenträger
Menge: 4,000 h

**3.2.10 Einweisung des Bedienpersonals**
Einweisung des Bedienpersonals
in die Funktionen, Bedienung, Fehlerdiagnose und Störbeseitigung
des Lieferumfanges sowie Wartungshinweise.
Die Einweisung erfolgt nach der Inbetriebnahme und ggf. während des Probebetriebes und muss von qualifiziertem
Fachpersonal vorgenommen werden.
Die Dauer der Einweisung richtet sich
nach der Komplexität der Anlagen sowie
der herstellerspezifischen Merkmale und
ist vom Bieter zu ermitteln.
Die Einweisung ist durch ein Protokoll
nachzuweisen.
Menge: 1,000 St

**3.2.11 Dokumentation des Automationssystems**
Dokumentation des Automationssystems
Die Dokumentation ist 1x in Papierform
und 1x auf Datenträger zu übergeben
Nachstehende Unterlagen sind zu
übergeben:
- Bedienungshandbuch
- Funktionslisten
- Parameterlisten
- Automationsschemen/Anlagenbilder
- Belegungslisten der Automationsgeräte
- Gerätebeschreibungen
- Wartungshinweise
Menge: 1,000 psch

**3.2.12 Projektausführung Netzwerk**
Projektausführung Netzwerk
- Überprüfung und Detaillierung der An-
  forderungen des Auftraggebers an den
  Gesamtprozess
- Detaillierung der vorgegebenen Funktionsbeschreibungen in Hinsicht auf
  die einzusetzenden Komponenten
- Erstellung eines Pflichtenhefts für
  zentrale und wiederkehrende Funktionen
- Analyse und Darstellung des Informationsflusses in den einzelnen Bussegmenten
- Vorlage einer aktualisierten Funktions- und Schnittstellenbeschreibung
  zur Genehmigung durch den Auftraggeber
- Überprüfung der ausgeschriebenen
  Netzwerkteilnehmer auf ihre Eignung
- Festlegung der logischen Strukturierung des Netzwerkes (Adressierungskonzept)
- Spezifizierung der Informationsbeziehungen zwischen den Netzwerkteilnehmern
- Einstellung der erforderlichen Konfigurationsparameter für alle Netzwerkteilnehmer
- Durchführung der Kommunikationsbeziehungen
Menge: 1,000 psch

#### 3.3 Schaltschrank

*Hinweis: Schaltschrank:*
Schaltschrank:
Generell sind die als Einzelpositionen aufgeführten
Einbauten inkl. zugehöriger Verdrahtungen,
Klemmen und sonstigen Zubehör zur fertigen
Leistung zu kalkulieren.
Automations- und/oder Leistungsteil sind nach
dem maximalen Platzbedarf der angewandten
Systemtechnik auszulegen und vom Bieter
anzugeben!

**3.3.1 Anreihschränke, eintürig 800x2000x400 inkl. Schaltschranksockel 200 mm**
Anreihschränke, eintürig 800x2000x400
inkl. Schaltschranksockel 200 mm
Alle Schaltschränke sind nach DIN VDE 0470-1 in der
Schutzart IP 54. Türen gummigedichtet mit
innenliegenden
Scharnieren und Stangenverschluß mit
Doppelbartschlüssel.
Kabeleinführung von oben einschließlich
Verschraubung.
Zugentlastung für abgehende Kabel mit
Kabelabfangschiene.
Schaltschrank einschließlich Sockel.
Je Schaltschrankfeld ist eine:
 - funkstörfreie Beleuchtung über Türkontakt mit Überstromschutzorgan vor dem Hauptschalter abzunehmen
 - 230 V-Steckdose mit LS-FI 2/10/0,03A vor dem
  Hauptschalter abzunehmen
 - Stecktasche in ausreichender Größe zur Aufnahme der
  Schaltpläne einzubauen.
 - Sichtfenster zur Abdeckung der Regel- und Schaltgeräte
  in stabiler Rahmenkonstruktion aus natur-eloxierten
  Aluminiumprofilen,verdeckt liegenden Scharnieren,
  zur Gewährleistung der Schutzart IP 54 in der
  Schaltschrankfront.
Generell sind die als Einzelpositionen aufgeführten Einbauten
inkl. zugehöriger Verdrahtungen, Klemmen und sonstigen
Zubehör zur fertigen Leistung zu kalkulieren.
Schaltschrankdimensionierung
Die erforderliche Anzahl der Schaltschrankfelder ist
vom Anbieter eigenverantwortlich zu kalkulieren und
nachfolgend einzutragen.
Automations- und/oder Leistungsteil sind nach dem
maximalen Platzbedarf der angewandten Systemtechnik
auszulegen und die Abmessungen sind vom Bieter unter
berücksichtigung einer Platzreserve von 20% anzugeben.
Fabrikat der Planung: Rittal
Typ der Planung: VX-System
angeb. Fabr.: '........................................'

angeb. Typ: '........................................'
Menge: 1,000 St

**3.3.2 EDAT-Modul auf Hutschiene im Schrank**
Menge: 1,000 St

**3.3.3 Planet Industrial Ethernet Switch 5-Port 10/100Mbps**
Menge: 1,000 St

**3.3.4 Einspeisung 400VAC 63A mit Hauptsicherung**
Einspeisung 400VAC 63A
mit Hauptsicherung
bestehend aus:
1 Hauptschalter 3-polig
1 Hauptsicherung 3-polig
Zuleitungsklemmen in erforderlicher
Größe mit Abdeckung

Nennstrom A:  63
Menge: 1,000 St

**3.3.5 Netzwiederkehrschaltung mit zentraler Störungsquittierung**
Netzwiederkehrschaltung
mit zentraler Störungsquittierung
bestehend aus:
1 Wischrelais, einschaltwischend
  bis 1 Sek.
1 Hilfsschütz mit 8 Kontakte für
  Selbsthaltung
Steuerungsteil:
1 Taster
Menge: 1,000 St

**3.3.6 Netz-ÜS-Ableiter < 100A als Mittelschutz in 230/400V AC Drehstromnetzen**
Netz-ÜS-Ableiter < 100A als Mittelschutz
in 230/400V AC Drehstromnetzen
Nennableitstrom 20kA
mit potentialfreien Kontakt für
Auslösemeldung
Mit Universalfuß zum
Aufschnappen auf DIN/EN-Tragschienen,
einschließlich Tragschienenanteil
und Verbindung mit dem
Potentialausgleich.
Menge: 1,000 St

**3.3.7 Überspannungsschutz Primärer Überspannungsschutz 230 VAC**
Überspannungsschutz
Primärer Überspannungsschutz 230 VAC
für Anschlussleitungen L1 und N
zum Netztrafo der DDC-Anlage
Funktionsüberwachung und Fernmeldekontakt FM,
Kunststoffgehäuse,
Montage auf Hutschiene
Blitz-Schutzzone: Übergang LPZ 2/3

| Nennspannung: | 230VAC |
| --- | --- |
| Leitungsanschluss: | max 4,0mm² |
| Kontaktbelastung: | 0,5A FM |
| Schutzart: | IP20 |
| Umgebungstemperatur: | -40..80°C |
| BxHxT mm: | 18x90x74 |
| Gewicht kg: | 0,23 |
Menge: 1,000 St

**3.3.8 Überspannungsschutz für Bus-Leitungen und Sensoren**
Überspannungsschutz
für Bus-Leitungen und Sensoren
Kunststoffgehäuse,
Montage auf Hutschiene

| Blitz-Schutzzone: | LPZ 0A-1 |
| --- | --- |
| Nennspannung: | 180VAC |
| Nennstrom A: | 1 |
| Leitungsanschluss: | max. 4,0mm² |
| Schutzart: | IP20 |
| Umgebungstemperatur: | -40..80°C |
| BxHxT mm: | 12x90x74 |
| Gewicht kg: | 0,06 |
Menge: 1,000 St

**3.3.9 Phasenüberwachung 400VAC**
Phasenüberwachung 400VAC
bestehend aus:
1 Phasenausfallrelais
3 Leitungsschutzschalter 1-polig
Menge: 1,000 St

**3.3.10 Phasenlampen für 400V Netz**
Phasenlampen für 400V Netz
bestehend aus:
3 Phasenlampen Led
3 Leitungsschutzschalter 1-polig
Menge: 1,000 St

**3.3.11 Sammelstörmeldung von DDC**
Sammelstörmeldung von DDC
bestehend aus:
1 Hilfsrelais
4 Reihenklemmen + N + 2 PE
für externe Leuchtmelder, Hupe
Menge: 1,000 St

**3.3.12 Leuchttaster**
Menge: 1,000 St

**3.3.13 Hilfsschütz, 8 K**
Menge: 1,000 St

**3.3.14 Koppelrelais 1 Wechsler und Schalter mit Rückmeldung**
Koppelrelais
1 Wechsler und Schalter mit Rückmeldung
Kunststoffgehäuse,
LED-Betriebsanzeige,
Schalter Auto/Aus/Hand mit Rückmeldung
Montage auf Normschiene

| Nennspannung: | 24VAC/DC |
| --- | --- |
| Nennstrom A: | 0,013 |
| Leitungsanschluss: | max 2,5mm² |
| Kontaktbelastung: | 6A |
| Schaltleistung: | 1500VA |
| Schutzart: | IP20 Klemmen |
| Schutzart: | IP50 Gehäuse |
| Umgebungstemperatur: | -20..55°C |
| BxHxT mm: | 11,2x60x69 |
| Gewicht kg: | 0,045 |
Menge: 15,000 St

**3.3.15 Analogwertgeber, Lokale Vorrangbedienung mit Potentialtr. Ausgang 0..10V/0..20mA**
Analogwertgeber, Lokale Vorrangbedienung
mit Potentialtr. Ausgang 0..10V/0..20mA
- mit Betriebsartenschalter "Auto",
  "Hand"
- Sollwerteinsteller für Ausgang
- Ein- und Ausgänge potentialgetrennt,
- LED-Anzeige für Ausgangssignal
  aktivierbar
- Kurzschlussfest für Schaltschrankeinbau,
- Montage auf Normschiene
- Konstantspannung 10VDC, max. 5mA

| Eingang: | 0..10VDC oder |
| --- | --- |
|  | 0..20mA |
| Ausgang: | 0..10VDC, max. 10mA oder |
|  | 0..20mA, max. 5 mA |
| Nennspannung: | 24VAC/DC |
| Schutzart: | IP20 |
| Umgebungstemperatur: | 0..55°C |
| BxHxT mm: | 35x68x74 |
Menge: 8,000 St

**3.3.16 Sicherungsautomat 1-polig 6A**
Sicherungsautomat 1-polig 6A

Nennstrom A:  6
Menge: 4,000 St

**3.3.17 Steckdose 230V/50Hz 10A**
Steckdose 230V/50Hz 10A

Aufputzausführung mit LS-FI 2/10/0,03A
inklusive FI-Absicherung für
die erste Steckdose
Einbau auf Montageplatte
Menge: 1,000 St

**3.3.18 Steuerspannungstrafo 230VAC 250VA mit MSS primär und LSS sekundär**
Steuerspannungstrafo 230VAC 250VA
mit MSS primär und LSS sekundär
nach VDE 050
bestehend aus:
1 Motorschutzschalter mit Hilfskontakt
1 Leitungsschutzschalter mit Hiko
1 Transformator

Nennleistung VA:  250
Menge: 1,000 St

**3.3.19 Sicherheitstrafo 230/24VAC 160VA mit Leitungsschutzscha. primär/sekundär**
Sicherheitstrafo 230/24VAC 160VA
mit Leitungsschutzscha. primär/sekundär
nach VDE 0570/EN61558
bestehend aus:
2 Leitungsschutzschalter 1-polig
1 Transformator (nur Einbau)

Nennleistung VA:  160
Menge: 1,000 St

**3.3.20 Netzgerät 230VAC/24VDC 5A mit Leitungsschutzscha. primär/sekundär**
Netzgerät 230VAC/24VDC 5A
mit Leitungsschutzscha. primär/sekundär
spannungsstabilisiert
bestehend aus:
2 Leitungsschutzschalter 1-polig
1 Netzgerät

Nennstrom A:  6
Menge: 1,000 St

**3.3.21 Netzabgang 230VAC 16A Leitungsschutzschalter**
Netzabgang 230VAC 16A
Leitungsschutzschalter
bestehend aus:
1 Leitungsschutzschalter, 1-polig
1 Reihenklemme + N + PE

Nennstrom A:  16
Menge: 5,000 St

**3.3.22 Netzabgang FI-LS 230VAC 10A 0,03A Fehlerstrom-Leitungsschutzschalter**
Netzabgang FI-LS 230VAC 10A 0,03A
Fehlerstrom-Leitungsschutzschalter

bestehend aus:
1 Fehlerstrom - Leitungsschutzschalter,
  2-polig
1 Reihenklemme + N + PE
Menge: 3,000 St

**3.3.23 Netzabgang EC-Motor 400VAC 4,0kW**
Netzabgang EC-Motor 400VAC 4,0kW
bestehend aus:
1 Leitungsschutzschalter, 3-polig
2 Hilfsrelais
10 Reihenklemmen + N + PE
Handbedien-und Signalisierungsebene
einschließlich Steuerung sind
Bestandteil der Automationsstation.

Nennleistung kW:  4,0
Menge: 7,000 St

**3.3.24 Reparaturschalterüberwachung**
Reparaturschalterüberwachung
bestehend aus:
2 Reihenklemmen + N + PE
Handbedien-und Signalisierungsebene
einschließlich Steuerung sind
Bestandteil der Automationsstation.
Menge: 7,000 St

**3.3.25 Pumpensteuerung 230VAC 1,5kW Netzabgang mit Meldung**
Pumpensteuerung 230VAC 1,5kW
Netzabgang mit Meldung
bestehend aus:
1 Leitungsschutzschalt., 1-polig m. HiKo
1 Hilfsrelais
5 Reihenklemmen + N + PE
Handbedien-und Signalisierungsebene
einschließlich Steuerung sind
Bestandteil der Automationsstation.

Nennleistung kW:  1,5
Menge: 7,000 St

**3.3.26 Meldung potentialfrei**
Meldung potentialfrei
bestehend aus:
3 Reihenklemmen
Handbedien-und Signalisierungsebene
einschließlich Steuerung sind
Bestandteil der Automationsstation.
Menge: 25,000 St

**3.3.27 Aufschaltung Taupunkt-Wächter**
Aufschaltung Taupunkt-Wächter
bestehend aus:
1 Hilfsrelais
3 Reihenklemmen
Handbedien-und Signalisierungsebene
einschließlich Steuerung sind
Bestandteil der Automationsstation.
Menge: 6,000 St

**3.3.28 Aufschaltung Messwert passiv**
Aufschaltung Messwert passiv
bestehend aus:
2 Reihenklemmen +PE
Menge: 25,000 St

**3.3.29 Aufschaltung Messwert aktiv**
Aufschaltung Messwert aktiv
bestehend aus:
3 Reihenklemmen +PE
Menge: 6,000 St

**3.3.30 Aufschaltung Stellbefehl stetig**
Aufschaltung Stellbefehl stetig
bestehend aus:
3 Reihenklemmen +PE
Menge: 6,000 St

**3.3.31 Busaufschaltung Feldbus, Modbus, M-Bus, BACnet,… über Trennklemmen**
Menge: 1,000 St

**3.3.32 Klappensteuerung Auf/Zu Rückmeldung**
Klappensteuerung Auf/Zu Rückmeldung
bestehend aus:
5 Reihenklemmen + N + PE
Handbedien-und Signalisierungsebene
einschließlich Steuerung sind
Bestandteil der Automationsstation.
Menge: 6,000 St

**3.3.33 Klappensteuerung stetig Rückmeldung**
Klappensteuerung stetig Rückmeldung
bestehend aus:
4 Reihenklemmen + N + PE
Handbedien-und Signalisierungsebene
einschließlich Steuerung sind
Bestandteil der Automationsstation.
Menge: 3,000 St

**3.3.34 Filterüberwachung Druckschalter**
Filterüberwachung Druckschalter
bestehend aus:
3 Reihenklemmen + PE
Handbedien-und Signalisierungsebene
einschließlich Steuerung sind
Bestandteil der Automationsstation.
Menge: 9,000 St

**3.3.35 Frostschutzsteuerung**
Frostschutzsteuerung
bestehend aus:
1 Hilfsschütz
3 Reihenklemmen + PE
Handbedien-und Signalisierungsebene
einschließlich Steuerung sind
Bestandteil der Automationsstation.
Menge: 3,000 St

**3.3.36 Rauchmeldeüberwachung**
Rauchmeldeüberwachung
bestehend aus:
1 Hilfsrelais
4 Reihenklemmen + N + PE
Handbedien-und Signalisierungsebene
einschließlich Steuerung sind
Bestandteil der Automationsstation.
Menge: 6,000 St

**3.3.37 Brandmeldeschaltung mit Steuerung**
Brandmeldeschaltung
mit Steuerung
bestehend aus:
1 Hilfsschütz
3 Reihenklemmen + PE
Handbedien-und Signalisierungsebene
sind Bestandteil der Automationsstation
Menge: 1,000 St

**3.3.38 Hilfsrelais 12V/24/ AC DC/230V mit 4 Wechsler**
Menge: 1,000 St

**3.3.39 Aufschaltung Fernbedientableau**
Aufschaltung Fernbedientableau
bestehend aus:
15 Reihenklemmen + N + PE
Handbedien-und Signalisierungsebene
einschließlich Steuerung sind
Bestandteil der Automationsstation.
Menge: 1,000 St

**3.3.40 Prozeßschnittstellen nach VDI3814-2**
Prozeßschnittstelle nach VDI3814-2
Klemmleiste für alle zur
Automationsstation gehörenden
ankommenden und abgehenden Leitungen
mit numerierten Prüftrennklemmen.
Menge: 1,000 St

**3.3.41 Einbau/Verdrahtung von DDC-Komponenten**
Menge: 1,000 St

**3.3.42 Projektausführung Schaltschrank Technische Bearbeitung**
Projektausführung Schaltschrank
Technische Bearbeitung
Zu der technischen Bearbeitung des
Lieferumfanges werden folgende Leistungen erbracht:
- verbindliche Angaben von Anschlussbedingungen des Lieferumfanges
- Festlegung von Montageorten für Feldgeräte und Hardwarekomponenten des
  Lieferumfangs.
- Abstimmung von Terminplänen
- Abklärung von Art, Umfang und Zeitpunkt notwendiger Vorleistungen
- Koordinierung aller für die GA notwendigen Technischen Daten
- Koordinierung aller Projektbeteiligten hinsichtlich der GA
- Erstellung der Revisionsunterlagen
  und Bedienungshandbücher
Menge: 1,000 psch

**3.3.43 Werkstatt-/Montageplanung Schaltschrank nach DIN18386 (VOB Teil C)**
Werkstatt-/Montageplanung Schaltschrank
nach DIN18386 (VOB Teil C)
Werkstatt- und Montageplanung bestehend
aus Erstellung und Übergabe folgender
Unterlagen:
- Stromlaufpläne nach DIN EN 61082-1
  (VDE 0040-1)
- Übersichtsplan mit Eintragung der
  Standorte der Bedieneinrichtungen und
  Informationsschwerpunkte
- Kabellisten mit Funktionszuordnung und
  Leistungsangaben
- Stücklisten
Grundlage der Werkstatt- und Montageplanung ist die Übergabe der vollständigen Ausführungsunterlagen nach
DIN18386 Punkt 3.1.3
durch den Auftraggeber.
Menge: 1,000 psch

**3.3.44 Inbetriebnahme Schaltschrank und Einregulierung**
Inbetriebnahme Schaltschrank
und Einregulierung
Zur Inbetriebnahme und Einregulierung
des Lieferumfanges werden folgende
Leistungen erbracht:
- Überprüfung der externen Anschlüsse
  des Lieferumfanges
- Soll/Ist-Vergleich sämtlicher Motor-
  Nennströme-, Wirk-, Blind- und
  Scheinleistungen sowie Wirkungsgrade
- Überprüfung und Inbetriebnahme von
  Gewerkeschaltschränken und Feldgeräten,  soweit sie im Lieferumfang des
  AN enthalten sind
- Einstellen der Überstromauslöser
- Erstellung von Messprotokollen
- Überprüfung der einzelnen Systemkomponenten auf bestimmungsgemässe Funktion wie:
  - Stellrichtungen
  - Drehrichtungen
  - Sicherheitseinrichtungen
  - Funktionsabläufe
  - Schnittstellen zu übergreifenden
  Gewerken
Menge: 1,000 psch

**3.3.45 Prüfprotokoll Schaltschrank**
Prüfprotokoll Schaltschrank
Die Dokumentation ist 1x in Papierform
und 1x auf Datenträger zu übergeben
Für die folgenden Prüfungen und Messungen
sind Prüfprotokolle entsprechend
den VDE-Bestimmungen zu übergeben:
- VDE-Prüfungen im Prüffeld vor Auslieferung
- Berechnung der Wärmelasten
- Prüfung des Potentialausgleiches
- Prüfung Fehlerstrom- Schutzeinrichtung (RCD)
- Sichtprüfung
Menge: 1,000 psch

**3.3.46 Befehls- u. Meldetableau für AP- Montage**
Befehls- u. Meldetableau für AP- Montage
 - Küche -
Stufe1/Stufe2/Auto/Aus
Meldeleuchten für Betriebs-
und Störmeldung
Aufbaugehäuse aus Kunststoff
mit individuellen Beschriftung
mittels Resopalschildern.
Ausführung entsprechend
den verbindlichen Vorschriften.
inkl. Hilfs- u. Kleinmaterial
sowie Montage
Menge: 1,000 St

#### 3.4 Elektronebenleistungen:

**3.4.1 Schaltschrank Montage**
Schaltschrank Montage
Schaltschrank wie vorstehend beschrieben
ab Bordsteinkante Baustelle
zum Verwendungsort transportieren.
Aufstellungsort nach Angabe des AG
und in Abstimmung mit der
Bauleitung festlegen.
Schaltschrank montieren.
Ausführungstermin und Zeitpunkt müssen
mit dem AG koordiniert werden
Menge: 1,000 psch

**3.4.2 Anschluss Kabel/Leitung beidseitig Beiderseitiges Absetzen der Kabel. Anklemmen nach Kabelliste/Klemmenan- schlussplan an die numerierte Klemmleiste im Schaltschrank und an die Feldgeräte einschließlich Klein- und Be- festigungsmaterial**
Anschluss Kabel/Leitung beidseitig
Beiderseitiges Absetzen der Kabel.
Anklemmen nach Kabelliste/Klemmenan-
schlussplan an die numerierte Klemmleiste im Schaltschrank und an die Feldgeräte einschließlich Klein- und Be-
festigungsmaterial

Leitungsanschluss:
Menge: 240,000 St

**3.4.3 Kabelmakierer Schriftfeld 29x8mm mit Kabelbinder 100x2,5 Liefern und fachgerecht einschl. Klein- und Befestigungsmaterial montieren.**
Menge: 240,000 St

### 4 Brandschutzklappen-Bussystem

#### 4.1 BSK-Bus-Module

*Hinweis: Vorbemerkungen Brandschutz/Entrauchung*
Vorbemerkungen Brandschutz/Entrauchung

Das Brandschutzklappen Sicherheitsringbus Kommunikationsnetzwerk ist an die entsprechende Gebäudestruktur anzupassen.

Das Buskommunikative Melde- und Schaltsystem (Sicherheitsringbus) muss zur Überwachung und Steuerung von
Brandschutzklappen, Stellantrieben und Endlagenrückmeldungen eingesetzt werden.

Es muss eine abgestimmte, ganzhaltige Sicherheitssystemlösung, bestehend aus Modulen, Steuergerät und
Softwaretools sein.

Das Brandschutzklappensteuersystem für Brandschutzklappen in Lüftungsanlagen muss für TÜV Zertifizierungen oder für die Prüfung eines staatlich
anerkannten Sachverständigen konzipiert sein.

Technische Eigenschaften:
Die Erfüllung nachfolgender Normen bzw. Prüfzeugnissen
muss mit gültigen Prüfzeugnis und Zertifikat für alle
Komponenten nachgewiesen werden.
Des weiteren muss das Brandschutzklappenmodul mit
mindestens 10.200 vollständigen Zyklen gemäß
EN 15650 gemeinsam mit der Brandschutzklappe geprüft
sein, um die Betriebssicherheit zu gewährleisten.

Bei Anforderung durch den AG muss der Funktionserhalt
des Busringsystems bei Verbrennen eines Moduls mit
einem Prüfzeugnis gemäß EN 1366-2, EN 15650 sowie der
Zyklentest nachgewiesen werden können.

Das Steuergerät muss BTL zertifiziert sein und
mind. BACnet Rev. 1.22 erfüllen.
Weiterhin muss das Steuergerät BACnet IP (Anenx j) und
BACnet/SC (Annex AB) unterstützen.

Für Cybersicherheit und zur Vermeidung von unautorisierter Übersteuerung muss das Ringbusprotokoll
verschlüsselt (nicht offen) sein.

Einem Master Steuergerät müssen bis zu 15 Slave Steuer-
Geräte zugeordnet werden können.
Es müssen mind. bis zu 2016 Module für bis zu
256 Lüftungsanlagen unterstützt werden.

Der Sicherheitsringbus muss mind. bis zu einer Länge
von 900m ausführbar sein.

Bei der Auftrennung des Ringes muss die vollständige
Funktion erhalten bleiben.
Jedes Master-/Slave-Steuergerät muss mit seinem Ringbus
eine eigene, funktionsfähige Einheit bilden. Die
Kommunikation untereinander und zum Feuerwehrtableau
muss über Ethernet erfolgen. Die Kommunikation der
Busteilnehmer (Module/Steuerelemente) mit den übergeordneten Master- oder Slave Steuergerät muss über
RS485 Schnittstelle erfolgen.

Die Steuergeräte sind die zentralen Steuer-, Speicher-
und Auswerteeinheiten, welche die Zustände der
Endlagenschalter der Brandschutzklappen über die am
Sicherheitsringbus angeschlossenen Module ständig
überwachen und die Brandschutzklappenantriebe ansteuern
müssen.

Das Steuergerät muss mit standardisierter Logik und
Steuerabläufe die Forderungen der Brandfallsteuermatrix
abbilden.
Für zusätzliche Sicherheit müssen Steuereinheiten
redundant eingesetzt werden können.

Im Falle einer Brandabschaltung oder bei Störung einer
Systemkomponente muss das zugehörige Element in
die sichere Lage gehen.

Alle Aktorentypen (Tore, Jalousien, Klappen) müssen
im Brandschutzklappen-Steuersystem anschließbar sein.

Die Ein und Ausgabemodule müssen auch in der Schutzart
IP66 verfügbar sein.
Am Modul muss die Brandschutzklappe direkt angesteuert
(Auf/Zu) und über LEDs diagnostiziert werden können

Bei Fehlfunktion von
Brandschutzklappen müssen folgenden
Varianten einstellbar sein:
- Schließen der jeweiligen Klappe
  (selbst quittierend)
- Schließen aller zugehörigen Klappen
  einer Lüftungsanlage (selbst
  quittierend)
- Schließen aller stockwerksweisen
  Klappen einer Lüftungsanlage (selbst
  quittierend)

Es muss je Lüftungsanlage ein binärer Eingang zur
Lüftungsanforderung vorgesehen werden. Bei nicht
Anliegen der Lüftungsanforderung darf die Lüftung
nicht freigegeben werden.

Ein Feueralarm muss in jedem Fall die Lüftungsfreigabe
übersteuern.

Für zugeordnete Brandschutzklappen je Lüftungsanlage
müssen folgende Funktionen in Abhängigkeit der
Lüftungsanforderung auswählbar und jederzeit änderbar
sein:
- SCHLIESSEN der Brandschutzklappen
  bei Fehlen der Lüftungsanforderung
- OFFEN BLEIBEN der Brandschutzklappen
  bei Fehlen der Lüftungsanforderung.

Es muss zwischen Haupt- und Nebenklappen Unterschieden
werden und es müssen daraus folgende Steuerfunktionen
implementiert werden:
- die betreffende Lüftung muss bei einem Fehler einer
  Hauptklappe abgeschaltet bzw. darf nicht freigegeben
  werden
- die betreffende Lüftung muss bei einem Fehler einer
  Nebenklappe nicht abgeschaltet werden
- die Funktion und Zuordnung einer Klappe muss
  permanent, auch im Betrieb, änderbar sein.

Die Busleitung muss als Ringleitung ausgeführt sein.

Eine gesicherte Kommunikation der externen Steuerzentrale mit der BMZ muss durch eine Leitungsüberwachung gewährleistet sein.
Trotz Auftretens von Leitungsunterbrechung, Kurzschluss
oder anderer Defekte muss eine sichere Datenübertragung möglich sein.
Eine gesicherte Datenübertragung des Busringes muss
 durch Überwachung auf:
- Kabelbruch
- Kurz-/Erdschluss
- Modulversorgungsspannung
- der Busringspannung und Systemversorgungsspannung
  gewährleistet sein.

- An den Modulen muss eine überwachte,
  manuelle Übersteuerungsmöglichkeit
  mit Anzeige der BSK-Status möglich sein.

Die Busleitungseingänge müssen gegen Verpolung
geschützt sein. Sie müssen über eine Potentialtrennung
zum Steuergerät bzw. Auswertesystem verfügen.

Softwareentwicklung Vom Master- Steuergerät müssen
sämtliche Daten des gesamten Master-/Slave
Systems geloggt werden können.
Über eine eigene Ringdiagnoseschnittstelle muss der
Brandschutzklappen Sicherheitsringbus überprüft werden
können.
Über eine Analyseschnittstelle müssen alle Funktionen
des Master-/Slave Systems kontrolliert werden können.

Die Inbetriebnahme und Ansteuerung der Brandschutzklappen muss auch ohne Steuergerät möglich sein.

Sämtliche Systemzustände, Stellungsanzeigen, Meldungen
der Endschalter und Kontrollanzeigen müssen via
optionalen hochauflösenden Farbgrafikdisplay und auch
über eine Smartphone App und einen Webbrowser
bedient und ausgewertet werden können.
Optional müssen Gebäudegrundrisse dargestellt werden
können.

Es muss der Brandschutzklappentest ausgelöst und
angezeigt werden.

Folgende Reports müssen normenkonform, zeitaktuell,
ggf. separat, permanent, auch im Betrieb der Anlage,
im PDF Format abgerufen werden können:
- Hardware-Inbetriebnahme Report
- Systemparameter Report
- Kabellisten Report
- Masseaufstellungs Report
- Belegungslisten Report
- Brandfallsteuermatrix Report

Es muss ein vollautomatischer und manueller Test der
Brandschutzklappen durchgeführt werden können.
Die Bildung von Gruppen für die Ausführung der
Überwachungs-/Testfunktion und das Absetzen von
zentralen Befehlen muss für beliebige Szenarien je
Gebäude/Anlage /Etage realisierbar sein.

Der Test muss individuell und durch Zeitprogramm,
unabhängig von der Busringstruktur wie folgt ausgelöst
werden können:
- Für jede einzelne Klappe separat
- je Stockwerk
- je Lüftungsanlage
- gesamt für das Objekt.

Folgende Auswertefunktionen müssen vorhanden sein:
- Gruppentest BSK inkl. Protokollierung und Ausgabe
- Report der Überwachung von Kommunikation,
  Kurz-/Erdschluß, Ringbusfehler, Busspannung
- Report für Service und Diagno sefunktionen pro Klappe
  mit Signalfolge und Laufzeitüberwachung
- Report für Überwachung der BSK´s und Lüftungsfreigaben
- Report für Überwachung der BMZ Ansteuerung auf
  Kabelbruch
- Auslösung der Tests und Protokolle
  über Bedieneinheit via Ethernet auf alle Master und
  Slave Steuereinheiten wirkend.

Zusätzlich zum normalen Betriebsmodus muss jeder
einzelne Abschnitt des Systems in den Zustand
Abschaltung/Revision versetzt werden können.
Dies muss vom Berechtigten von jedem Punkt des Objektes
geschehen können.
Die Betriebszustände Abschaltung und Revision müssen
die Anforderungen des TÜVs bzw. des staatl. geprüften
Sachverständigen vollinhaltlich erfüllen.

Über die Steuergeräte muss eine Anbindung an ein
Übergeordnetes Gebäudemanagementsystem über BACnet
für alle erforderlichen Verarbeitungsfunktionen aller
BSKs erfolgen können.

**4.1.1 Brandschutz-Klappenmodul 4BE 2BA**
Brandschutz-Klappenmodul 4BE 2BA

Ein-Ausgabe-Modul im
Sicherheits-Ringbus
für 2 Brandschutzklappen-Antriebe
2BA, 4BE potenzialfrei

4-DIP Schalter zur Relaisansteuerung der
beiden Brandschutzklappen, auch als
Wechsler

Mindestens auf 10.200 vollständige
Schaltzyklen geprüft

6 LEDs zur Stellungsrückmeldung
der beiden Brandschutzklappen.

1 LED für Modulzustandsanzeige

Kunststoffgehäuse für Wandmontage

vertikale Push-In bzw. Federzugklemmen

Die Versorgungsspannung der Klappenantriebe
erfolgt durch das Modul mit wahlweise 24 V, 230 V AC oder 24 V DC.

Folgende Funktionen sind über das Modul realisierbar:
- vollautomatischer Test der Brandschutzklappen
inkl. Laufzeitüberwachung,
- Übersteuerungsmöglichkeit Klappe AUF und
Klappe ZU direkt am Modul,
- Revisionsschalter mit Signalisierung
und Überwachung,
- Signalisierung der Klappenrückmeldungen.

Nennspannung:  18 bis 32 VDC
Leistungsaufnahme W:  0,624
BA Binäre Ausgänge (Wechsler):  2
BE Binäre Eingänge: 4
Schnittstelle Ringbus:  1
BxHxT mm:  158x180x65
Umgebungstemperatur:  0..45°C
Schutzart:  IP20
Gewicht kg:  0,47
Menge: 105,000 St

**4.1.2 Brandschutz-Klappenmodul 2BE 1BA**
Brandschutz-Klappenmodul 2BE 1BA

Ein-Ausgabe-Modul im
Sicherheits-Ringbus
für 1 Brandschutzklappen-Antrieb
1BA, 2BE potenzialfrei

2-DIP Schalter zur Relaisansteuerung der
Brandschutzklappe,
Relais als Wechsler

Mindestens auf 10.200 vollständige
Schaltzyklen geprüft

3 LEDs zur Stellungsrückmeldung
der beiden Brandschutzklappen.

1 LED für Modulzustandsanzeige

Kunststoffgehäuse für Wandmontage

vertikale Push-In bzw. Federzugklemmen

Die Versorgungsspannung der Klappenantriebe
erfolgt durch das Modul mit wahlweise 24 V, 230 V AC oder 24 V DC.
Folgende Funktionen sind über das Modul realisierbar: - vollautomatischer Test der
Brandschutzklappen
inkl. Laufzeitüberwachung,
- Übersteuerungsmöglichkeit Klappe AUF und
Klappe ZU direkt am Modul,
- Revisionsschalter mit Signalisierung
und Überwachung,
- Signalisierung der Klappenrückmeldungen.

Nennspannung:  18 bis 32 VDC
Leistungsaufnahme W:  0,624
BA Binäre Ausgänge (Wechsler):  1
BE Binäre Eingänge: 2
Schnittstelle Ringbus:  1
BxHxT mm:  158x180x65
Umgebungstemperatur:  0..45°C
Schutzart:  IP20
Gewicht kg:  0,47
Menge: 75,000 St

**4.1.3 Brandschutz M-Gerät 21 IO- u. BK-Module**
Brandschutz M-Gerät 21 IO- u. BK-Module

- Brandschutz Steuergerät in
  Ausführung als Master
- das Steuergerät ist  BTL zertifiziert
  und erfüllt BACnet Rev.1.22.
  Für Cybersicherheit und zur Vermeidung
  von unautorisierter Übersteuerung
  unterstützt das Steuergerät BACnet/SC
  und das Ringbusprotokoll
  ist verschlüsselt (nicht offen).
- Es können bis zu 21 Ein-
  und Ausgabe Module und
  21 Brandschutz Klappenmodule
  für 42 Brandschutzklappen
  im Sicherheits-Ringbus
  angeschlossen werden.
- Es werden bis zu 256 Anlagengruppen und Stockwerke verwaltet
- Es werden bis zu 16  Brandschutz Steuergeräte mit 1 Master und 15 Slaves verwaltet.
- Damit können bis zu 4032 Brandschutzklappen
  verwaltet werden.
- Es werden bis zu 16
  Eingabe- und Ausgabe Modulen des
  Typs IOM-35-LAN bzw. IOM-10-LAN verwaltet
- Das Steuergerät beinhaltet
  Systemsoftware und
  Kommunikationssoftware zur
  Brandfallsteuerzentrale (BFSZ).
- Die Anbindung an ein Gebäudemanagementsystem
  wird über BACnet/IP realisiert
- optional auf max. 126 Module
  am Ringbus mit 252 Aktoren pro Steuergerät
  erweiterbar
- Verfügt über 3 Ethernet Schnittstellen
  davon 2 als Switch ausgeführt
- 3 Status LEDs für Spannungsversorgung,
  aktive Applikation, Lizenz und Parametrierung

Funktionen
- Überwachung der Kommunikation
  mit allen Kommunikationspartnern
- Protokollierung von betriebsrelevanten
  Ereignissen
- Überwachung auf Kabelbruch und Kurzschluss
  am Brandschutzklappen Ringbus
- Klappentest automatisch oder manuell und es werden
  Testberichten pro Anlagengruppe/Stockwerk erzeugt
 - Priorisiertes Arbeiten des Brandschutzsteuergerätes nach den folgenden Prioritäten:
  1. Feuerwehrübersteuerung
  2. Brandalarm von Brandmeldezentrale/ Brandfallsteuerzentrale
  3. Anlagentest / Betriebsmodus Revision
  4. Normalbetrieb

Weitere Funktionen sind realisierbar:
- Wiedereinschaltverzögerung der Lüftungsgeräte
- Abschottung der Lüftungsanlage
- Berücksichtigung erweiterte Klappenfehler
  im Revisionsbetrieb
- Abschaltung der Lüftungsgeräte bei Nebenklappenfehler
- Klappentest ohne Lüftungsanlagenabschaltung
- Brandschutzklappentest
- Revision/Revision anlagenweise

Nennspannung:  24 VDC
Leistungsaufnahme:  19,2W
Schnittstellen:  1 Ringbus
  2 Modbus RS232/485
  3 Ethernet Modbus/TCP, BACnet/IP
  2 USB
Montage:  Hutschiene
BxHxT mm:  50x164x118
Umgebungstemperatur:  -10..45°C
Umgebungsfeuchte:  10..90 %r.F.
Schutzart:  IP20
Schutzklasse:  II
Gewicht kg:  0,56
Menge: 12,000 St

**4.1.4 Brandschutz M-Gerät 47 IO- 63 BK-Module**
Brandschutz M-Gerät 47 IO- u. 63 BK-Module

- Brandschutz Steuergerät in
  Ausführung als Master
- das Steuergerät ist  BTL zertifiziert
 und erfüllt BACnet Rev.1.22.
Für Cybersicherheit und zur Vermeidung
von unautorisierter Übersteuerung
unterstützt das Steuergerät BACnet/SC
und das Ringbusprotokoll
ist verschlüsselt (nicht offen).

- Es können bis zu 47 Ein-
  und Ausgabe Module und
  63 Brandschutz Klappenmodule
  für 126 Brandschutzklappen
  im Sicherheits-Ringbus
  angeschlossen werden.
- Es werden bis zu 256 Anlagengruppen und Stockwerke verwaltet
- Es werden bis zu 16  Brandschutz Steuergeräte mit 1 Master und 15 Slaves verwaltet.
- Damit können bis zu 4032 Brandschutzklappen
  verwaltet werden.
- Es werden bis zu 16
  Eingabe- und Ausgabe Modulen des
  Typs
IOM-35-LAN bzw. IOM-10-LAN
verwaltet
- Das Steuergerät beinhaltet
  Systemsoftware und
  Kommunikationssoftware zur
  Brandfallsteuerzentrale (BFSZ).
- Die Anbindung an ein Gebäudemanagementsystem
  wird über BACnet/IP realisiert
- optional auf max. 126 Module
  am Ringbus mit 252 Aktoren pro Steuergerät
  erweiterbar
- Verfügt über 3 Ethernet Schnittstellen
  davon 2 als Switch ausgeführt
- 3 Status LEDs für Spannungsversorgung,
  aktive Applikation, Lizenz und Parametrierung

Funktionen
- Überwachung der Kommunikation
  mit allen Kommunikationspartnern
- Protokollierung von betriebsrelevanten
  Ereignissen
- Überwachung auf Kabelbruch und Kurzschluss
  am Brandschutzklappen Ringbus
- Klappentest automatisch oder manuell und es werden
Testberichten pro Anlagengruppe/Stockwerk erzeugt
 - Priorisiertes Arbeiten des Brandschutzsteuer-
 Gerätes nach den folgenden Prioritäten:
1. Feuerwehrübersteuerung
2. Brandalarm von Brandmeldezentrale/ Brandfallsteuerzentrale
3. Anlagentest / Betriebsmodus Revision
4. Normalbetrieb

Weitere Funktionen sind realisierbar:
- Wiedereinschaltverzögerung der Lüftungsgeräte
- Abschottung der Lüftungsanlage
- Berücksichtigung erweiterte Klappenfehler
  im Revisionsbetrieb
- Abschaltung der Lüftungsgeräte bei Nebenklappenfehler
- Klappentest ohne Lüftungsanlagenabschaltung
- Brandschutzklappentest
- Revision/Revision anlagenweise

Nennspannung:  24 VDC
Leistungsaufnahme:  19,2W
Schnittstellen:  1 Ringbus
  2 Modbus RS232/485
  3 Ethernet Modbus/TCP, BACnet/IP  2 USB Montage:
Hutschiene
BxHxT mm:  50x164x118
Umgebungstemperatur:  -10..45°C
Umgebungsfeuchte:  10..90 %r.F.
Schutzart:  IP20
Schutzklasse:  II
Gewicht kg:  0,56
Menge: 2,000 St

**4.1.5 Brandschutz Kommunikationsinterface**
Brandschutz Kommunikationsinterface

Kommunikationsinterface
im Sicherheits-Ringbus
zum Anschluss an ein
Brandschutz Master
oder Slave Steuergerät
Metallgehäuse für DIN RAIL
bzw. Normschiene
Funktionen zur:
- galvanischen Trennung auf
  Feldebene und zwischen
  Brandschutzklappen
- Steuergerät und Ringbus
- Analyse des Ringbuses
- Abschaltung des Ringbuses

Nennspannung:  24VDC
Leistungsaufnahme:  1,2W
Schnittstelle Ringbus:  1
Schnittstelle RS232/485:  2
BxHxT mm:  46x165x126
Umgebungstemperatur:  0..45°C
Schutzart:  IP20
Gewicht kg:  0,45
Menge: 14,000 St

**4.1.6 BSK Viewer**
Brandschutzklappen Viewer

 zur Anzeige und Bedienung des
Brandschutzsteuersystems
- Visualisierung aller Systemstatus,
mit einer Übersicht über die wichtigsten
Zustände der parametrierten Systeme
Der BSK Viewer verfügt über folgende Funktionen:
- Auflistung der aktuellen Alarme
aller Systeme und Komponenten
- Protokollierung von Alarmen
 - Auslösen der automatischen BSK-Revision
und Erzeugung von PDF Reports
- Aktivierung des Betriebsmodus oder Revisionsmodus, - Revisionsmodus je Abschnitt/Stockwerk/Anlage
- Brandschutzklappenfunktionstests mit Laufzeitüberwachung - Abschaltung des Systems - Auslesen der
Logfiles der Steuergeräte
- optional Anzeige von Anlagenbildern mit Grundrissen - optional Visualisierung von: Aktoren (BSK,
ERK, etc.), Modulen, Binäre Soll- und Istwerten, Lüftern - Darstellung aller Datenpunkte in einer
Liste
 - Eigene Benutzerverwaltung
Wahlweise in Ausführung als:
- Windows Anwendungsprogramm
oder als Webserver zur Bedienung über Webbrowser

-Lieferumfang ist eine Benutzerlizenz
Menge: 1,000 St

#### 4.2 Elektronebenleistungen

**4.2.1 Montage BSK-Modul**
Montage BSK-Modul
Montage des beschriebenen Feldgerätes inkl. aller
Nebenleistungen.
Menge: 185,000 St

**4.2.2 Anschluss Kabel/Leitung ein-/beidseitig Beiderseitiges Absetzen der Kabel. Anklemmen nach Kabelliste/Klemmenan- schlussplan an die numerierte Klemmleiste im Schaltschrank und an die Feldgeräte einschließlich Klein- und Be- festigungsmaterial**
Anschluss Kabel/Leitung ein-/beidseitig
Beiderseitiges Absetzen der Kabel.
Anklemmen nach Kabelliste/Klemmenan-
schlussplan an die numerierte Klemmleiste im Schaltschrank und an die Feldgeräte einschließlich Klein- und Be-
festigungsmaterial

Leitungsanschluss:
Menge: 966,000 St

**4.2.3 Bezeichnungsschild 52x37mm**
Bezeichnungsschild 52x37mm
für ausserhalb des Schaltschrankes
angeordnete Regel- und Steuergeräte:
- Farbe und Beschriftung nach Angaben
  des AG,
- Beschriftung mehrzeilig,
- Schild aus mehrschichtigem Kunststoff,
  gefräst,
- Befestigen durch Schrauben.
- Befestigungsuntergrund Beton,
  Mauerwerk, Lüftungsleitungen, Kabelkanäle oder abgehängte Decken.

Abmessungen (BxH):  52x37mm
Menge: 966,000 St

#### 4.3 Dienstleistung

**4.3.1 Projektierung Brandschutzanlagensteuerung**
Projektierung Brandschutzanlagensteuerung
nach Brandfallsteuermatrix
gemäß VDI 3819 und DIN EN ISO
16484.
Erfassung, Aufbereitung und
Ausgabe von Informationen
- technische Klärung und
  Bearbeitung
- Programmierung und
  Parametrierung
- Eingabe Benutzeradressen
- Einstellwerte
- Klartexte
- Merker und Verknüpfungen
- Projektierung vorgesehener
  Funktionen und Szenarien
  z.B.
  -Lüftungsanforderung mit BSK
  AUF oder ZU
  -Lüftungsabschaltung mit
  Haupt- und Nebenklappen
  -Brandabschaltung oder
  Störung
  -Brandschutzklappentest
  -Projektierung von Feueralarmen von BMZ
  -Projektierung von Öffnen
  und Schließen aller Aktoren
  -Fahrzeiten
  -Projektierung der:
  Sicherheits-,
  Steuerungs-,Überwachungs-
  und Kommunikationsfunktionen
Komplette Datensicherung
(Programme und Parameter) auf
Datenträger
Menge: 1,000 psch

**4.3.2 Werks/Montageplanung Brandschutzanlagen Brandschutz nach DIN18386 (VOB Teil C)**
Werkstatt-/Montageplanung automatisierter
Brandschutz nach DIN18386 (VOB Teil C)
Erstellung und Übergabe der Werkstatt-
und Montageplanung bestehend aus folgenden Unterlagen:
- Automationsschemata mit Darstellung
  der wesentlichen Funktionen auf Basis
  der Anlagenschemata entsprechend
  Anlagenplanung
- Belegungspläne
  einschließlich Adressierung
- Funktionsbeschreibungen des
  Brandschutzklappensteuersystems
- Stücklisten
- Festlegung von Montageorten für Feldgeräte und Hardwarekomponenten des
  Lieferumfangs
Grundlage der Werkstatt- und Montageplanung ist die Übergabe der vollständigen Ausführungsunterlagen nach
DIN18386 Punkt 3.1.3
durch den Auftraggeber.
Menge: 1,000 psch

**4.3.3 Ausführungsunterlagen Brandschutzanlagen**
Ausführungsunterlagen Brandschutzanlagen
nach VOB/DIN 18386
Die Ingenieursleistungen sind ausschließlich durch Systemintegratoren zu
erbringen, die für automatisierten vorbeugenden Brandschutz geschult sind und
auch als Fachbetrieb eingetragen sind.
Die gültigen Zertifikate der sind
ggf. beizulegen.
Die Ingenieursleistung beinhaltet
Ausführungen zum Brandschutzsystems
zum Brandschutzklappen.
Sicherheitsringbus auf Basis der Vorgaben der Planung und des Vertragsleistungsverzeichnisses (-projektes)
bzw. den Angaben durch die Gewerke HKLS
(z.B. Übergabe von Lüftungsplänen als
dwg-Datei mit allen eingetragenen Brandschutzklappen inkl. gemeinsam koordinierter AKS-Nummer).
Die Ingenieursleistung umfasst
- Abstimmung der zu verwendenden
  GLT-Benutzeradresse,
  Anlagenkennschlüssel und des
  Ortsschlüssels mit dem Auftraggeber
- Erstellung raum- und verteilungsbezogener Stromlaufpläne
  Erstellung von Belegungsplänen für:
- alle frei konfigurierbaren
  Netzwerkkomponenten,
- insbesondere der I/O-Module
- und Brandschutzklappenmodule
  von Steuergeräten und deren
  Interfaces
Erstellung einer Geräteliste
Abklärung der Steuerungsabläufe mittels:
- Bescheide
- Auflagen
- Normen
- Behörden
- Feuerwehr
Erstellen einer Brandfallsteuermatrix
Erstellung des Systemparameterreports
Erstellung der Belegungsliste
Bestimmung der Abschaltkontakte
der RLTs
Auslegung Sicherheitsringbsystems
und deren Komponenten mit:
- Bestimmung der Anzahl der Ringe
  (Master und Slaves),
- Bestimmung der Anzahl der
  Module pro Ring, Adressierung
  der Module (ID),
- Zuordnung der Brandschutzklappe
  zu Modulen, Planung der Netzwerktopologie und des
  Ringbusses
Spezifizierung der physikalischen
Netzwerktopologie für die
einzelnen Bussegmente
Festlegen von:
Steuergeräten, Modulen,
Interfaces, Schnittstellen und
Gateways.
Darstellung der Infrastruktur und Erstellung eines Übersichtsplans mit:
- Geräten, Busringen,
  Ethernetnetzwerk,
- Ggf. Routern und Switchen,
- IO-Modulen, Komponenten
- Bedieneinrichtungen und
  Kommunikationsschnittstellen
Die Ingenieurleistung umfasst
weiterhin:
- Auswahl und Konfiguration der
  Funktionen und Software
- Beschreiben der Funktionsabläufe, Anlagenfunktionsbeschreibung
- Erstellen von Funktionsschemata
  (MSR-Schemata)
- Festlegen der Montageörtlichkeiten/-arten für alle
  Komponenten des Sicherheitsbusring
- Erstellen der Datenpunktlisten
  (GA-Funktionslisten)
- Erstellen von Parameterlisten
  und sonstige Vorgaben für die
  Inbetriebsetzungsarbeiten
- Festlegen von Datenpunktklartexten
Beschaffung/Erstellung der
Dokumentation:
- Brandschutzkonzept
- Schaltschrankpläne
- Grundriss des Gebäudes mit
  eingezeichneten Lüftungskanälen
  und Brandschutzklappen
Überprüfung der vorgesehenen Kabeltypen
und der geplanten Leitungsführung und -
längen auf Konformität mit den Installationsvorschriften für Ethernetnetzwerke
und Sicherheitsringbus. Bestimmung der
Kabelwege Endgültige Festlegung der
Kabeltypen, Adernbelegung, Schirmung und
Leitungsführung.
Erstellung der Kabellisten und Kabelzuglisten mit Funktionszuordnung und
Leistungsangaben.
Festlegung der Stromversorgung
für die verwendeten, ggfs.
unterschiedlichen Komponenten
(24 VDC, 24 VAC, 230 VAC).
Erstellung der Montagepläne mit den Einbauorten aller Netzwerkkomponenten.
Eindeutige Kennzeichnung sämtlicher
Netzwerkkomponenten mit Benutzeradresse
und/oder Betriebsmittelkennzeichnung.
Für die Brandschutzklappen sind
folgende Unterlagen bereitzustellen:
- Zertifikat der Leistungsbeständigkeit oder
  EG-Konformitätszertifikat
- Leistungserklärungen
- Einbaubedingungen
- Schaltpläne der BSK-Steuerung
- Bedienungs- und
  Wartungsanleitungen.
Menge: 1,000 St

**4.3.4 INB Brandschutzanlagen Sicherheitsringbus Inbetriebnahme je Brandschutzklappe**
INB Brandschutzanlagen Sicherheitsringbus
Inbetriebnahme je Brandschutzklappe
Die Inbetriebnahmeleistungen sind ausschließlich durch Systemintegratoren zu
erbringen, die für Brandschutz und
Entrauchung geschult sind sowie auch als
Fachbetrieb eingetragen sind. Die
gültigen Zertifikate sind ggf. beizulegen.
- Überprüfung der Übergabepunkte für
  RLT, Feuerwehrangriffspunkt, BMA/BMZ
- Überprüfung der bauseitigen Verkabelung auf Einhaltung der Installationsrichtlinien
- Überprüfen der Busanschlüsse und der
  Spannungsversorgung
- Widerstandsmessung der Verkabelung
  durchführen
- Spannung anlegen
- Überprüfung der an den Brandschutz
  klappen Busring angeschlossenen Geräte.
- Feststellen der Anzahl Brandschutzklappen auf dem Sicherheitsringbus
  System lt. Anlagen- und Kabelschema
Zuordnungsliste überprüfen:
- Zuordnung von BSK zu RLT-Anlage;
- Zuordnung der RLT-Anlage zu BSK-Modul
  mit ID Nr., Steckplatz und Seriennummer
  vom Modul;
- Zuordnung BSK-Modul zu BSK-Bezei-
  chnung, AKS;
- Zuordnung BSK zu Raum und Etage und
  Angabe ob Haupt- oder Nebenklappe
- Adressierung des Module und Steuergeräte mittels DIP-Schalter.
- Überprüfung der angeschlossenen Eingänge und Ausgänge und Klappenaktoren
- Inbetriebnahme der angeschlossenen BSK
  gemeinsam mit den anderen beteiligten
  Gewerken Überprüfung der Funktion:
- Ansteuerung der Klappen mittels DIP-
  Schalter,
- Meldungen (LEDs) prüfen, Zuordnung
  prüfen:
  -Steckplatz prüfen,
  -RLT-Anlage
  -Raum
- Laden der Anwendungssoftware und
  der Projektierung in das Gerät
- Einstellung der erforderlichen
  Konfigurationsparameter
Inbetriebnahme des Brandschutzanlagennetzwerkes und des Sicherheitsringbus
(Gesamtsystem)
- Inbetriebnahme der Teilnetze
- Inbetriebnahme des Ringbus
- Überprüfung gemäß Pflichtenheft
  vorgesehener Funktionen und Szenarien
  z.B.
  -Lüftungsanforderung mit BSK AUF
  oder ZU
  -Lüftungsabschaltung mit Haupt- und
  Nebenklappen
  -Brandabschaltung oder Störung
  -Brandschutzklappentest
Auslösen der Feueralarme von BMZ
Funktionstest aller Module
- Dreimaliges Öffnen und Schließen aller
  Aktoren; inkl Vergleich eingestellter
  SOLL und IST Zeiten
- Dokumentation der IST Zeiten
Funktionsprüfung für alle
- Sicherheits-,
- Steuerungs-,
- Regelungs-
- Optimierungs-
- Überwachungs- und Kommunikationsfunktionen
- Überprüfung des Gesamtinformationsflusses nach Inbetriebnahme von
  Steuergeräten, Routern und Gateways
- Überprüfung der Gesamtfunktion mit BMA
  und Lüftungen und MSR
- Protokollierung der Ergebnisse und
  der eingestellten Parameter
- Überprüfung von Netzbelastung,
  Protokollfehlerrate und Systemreaktionszeiten Analyse und Protokollierung des Sicherheitsringbus
  Gegebenenfalls Korrektur der
  Projektierung für über geordnete
  Kommunikations- und Optimierungsfunktionen Komplette Datensicherung
  (Programme und Parameter) auf
  Datenträger
Menge: 1,000 psch

**4.3.5 Beschriften der Automationsgeräte mit kundenspezifischen Texten**
Beschriften der Automationsgeräte
mit kundenspezifischen Texten
für alle Komponenten des System
Menge: 1,000 psch

**4.3.6 Abnahme und Übergabe**
Abnahme und Übergabe
des Lieferumfanges in Funktion und unter
Betriebsbedingungen an den Auftraggeber.
Der Funktionsnachweis erfolgt durch
stichprobenartige Prüfung.
In der Leistung enthalten sind:
- 1 zu 1 Test
Die Abnahme ist durch ein Protokoll
nachzuweisen
Menge: 1,000 psch

**4.3.7 Einweisung des Bedienerpersonals automatisierter Brandschutz**
Einweisung des Bedienerpersonals
automatisierter Brandschutz
in die Funktionen, Bedienung sowie Fehlerdiagnose, Wartung und Störbeseitigung
des Lieferumfanges.
Die Einweisung erfolgt nach der Inbetriebnahme und ggf. während des Probebetriebes und muss von qualifiziertem
Fachpersonal vorgenommen werden.
Die Dauer der Einweisung richtet sich
nach der Komplexität der Anlagen sowie
der herstellerspezifischen Merkmale und
ist vom Bieter zu ermitteln.
Die Einweisung ist durch ein Protokoll
Nachzuweisen.
Menge: 1,000 psch

### 5 Raumautomation

#### 5.1 Feldgeräte

*Hinweis: Hinweis Raumautomation:*
Hinweis Raumautomation:
Das Stadthaus 4 verfügt über eine ganz
unterschiedliche Art der Raumaufteilung,
die von kleinen Einzel-/ Doppel- Büros,
über Besprechungsräumen, modernen
Open Space Bereichen, sowie Schulungsräumen reicht.
Um über den Lebenszyklus des Gebäudes
neue Raumaufteilungen mit geringem
Aufwand rein über Softwaregruppierung
der jeweiligen Raumsegmente zu
ermöglichen, wurde die Raumautomation
als achsflexibles System konzipiert. Aus
diesem Grund sind jeweils fassadenseitig
Bus- Segmente zur Einbindung der Stellantriebe an den Heizflächen über das
Modbus/ BACnet- Protokoll vorgesehen.
Die Aufschaltung der in der Fläche unregelmäßig verteilten Raumtemperaturfühler und
Sollwertsteller im Schalterprogramm erfolgt
über die  I/O- Modulen auf den Bus- Stellantrieben.

**5.1.1 Raumbediengerät Temperatur**
Raumbediengerät Temperatur
Unterputz-Raumbediengerät im Design Gira E2.
Die abziehbare Anschlussklemme ermöglicht eine Vorab-Verdrahtung.
Spannungsversorgung: 15..24 V DC (±10%)
oder 24 V AC (±10%)
Sensor: LM235Z
Messbereich Temperatur: -35..+70 °C
Umgebungsfeuchte: max. 85 % r. F.
Anschluss elektrisch: Schraubklemme,
max. 1,5 mm²
Gehäuse: Gira E2, reinweiß glänzend
Schutzart: IP 20
Bedienelement:
Potentiometer 10 kOhm
Menge: 256,000 St

**5.1.2 Motorischer Bus-Kleinstellantrieb mit vorkonfektionierten Steckern inkl. Einzelraumregler und I/O- Modul**
Motorischer Bus-Kleinstellantrieb
mit vorkonfektionierten Steckern
inkl. Einzelraumregler und I/O- Modul
- Ansteuerung erfolgt über BACnet MS/TP Kommunikation
- Ein Analoger Ausgang zur stetigen Ansteuerung
- Ein Analoger Eingang zur Aufschaltung Temp.-Fühler
- Die Ansteuerung / der Temp.-Fühler
  werden direkt auf den Stellantrieb verdrahtet.
- Integrierte Funktionen wie Stellposition,
  Temperaturerfassung, Regelfunktionen,
  Berechnungs- und Begrenzungsfunktionen,
  automatische Schließpunkterkennung,
  Ventilblockierschutz und Spülfahrten,
  Leckagenmeldung, Störmeldungen, werden
  über den Bus in die Automationsstation
  übertragen bzw. sind parametrierbar
- Montage auf Ventil mit Überwurfmutter
  M30x1,5
- Anschlusskabel 1,5m mit Zugentlastung
- Einbaulage: 360°
- LED-Anzeige für Betriebsspannung und
  Status
- Handverstellung im spannungslosen
  Zustand
- Hubanzeige
- wartungsfrei
- automatische Hubinitialisierung
angeb. Fabr.: '........................................'

angeb. Typ: '........................................'
inkl. Steckverbinder an Busantrieb vorkonfektioniert

5-polig, 50 V, 6 A
3-polig, 250 V, 20 A

Installationssteckverbinder nach IEC 61535 für feste Installation,
kompaktes Gehäuse mit Zugentlastung, feldkonfektionierbar,
mechanische Kodierung

| BE/AA/AE umschaltbar: | 1 |
| --- | --- |
| AE/BE umschaltbar: | 1 |
| Stellsignal: | 0..100% BUS |
| Schnittst BACnet/Modbus: | 1 |
| Stellkraft: | 100N |
| Stellhub: | 4,0mm |
| Stellzeit: | 16, 22, 28s/mm |
| Schallleistungspegel: | <18dB(A) |
| Netz: | 24VAC/DC |
| Leistungsaufnahme VA: | 3,8 |
| Umgebungstemperatur: | 0..50°C |
| Umgebungsfeuchte: | 0..80%r.F. |
| Schutzart: | IP54 |
| Gewicht kg: | 0,35 |
Menge: 256,000 St

**5.1.3 Motorischer Bus-Kleinstellantrieb mit vorkonfektionierten Steckern inkl. Einzelraumregler**
Motorischer Bus-Kleinstellantrieb
mit vorkonfektionierten Steckern
inkl. Einzelraumregler
- Ansteuerung erfolgt über BACnet MS/TP Kommunikation
- Integrierte Funktionen wie Stellposition,
  Temperaturerfassung, Regelfunktionen,
  Berechnungs- und Begrenzungsfunktionen,
  automatische Schließpunkterkennung,
  Ventilblockierschutz und Spülfahrten,
  Leckagenmeldung, Störmeldungen, werden
  über den Bus in die Automationsstation
  übertragen bzw. sind parametrierbar
- Montage auf Ventil mit Überwurfmutter
  M30x1,5
- Anschlusskabel 1,5m mit Zugentlastung
- Einbaulage: 360°
- LED-Anzeige für Betriebsspannung und
  Status
- Handverstellung im spannungslosen
  Zustand
- Hubanzeige
- wartungsfrei
- automatische Hubinitialisierung

angeb. Fabr.: '........................................'

angeb. Typ: '........................................'
inkl. Steckverbinder an Busantrieb vorkonfektioniert

5-polig, 50 V, 6 A
3-polig, 250 V, 20 A

Installationssteckverbinder nach IEC 61535 für feste Installation,
kompaktes Gehäuse mit Zugentlastung, feldkonfektionierbar,
mechanische Kodierung

| Stellsignal: | 0..100% BUS |
| --- | --- |
| Schnittst BACnet/Modbus: | 1 |
| Stellkraft: | 100N |
| Stellhub: | 4,0mm |
| Stellzeit: | 16, 22, 28s/mm |
| Schallleistungspegel: | <18dB(A) |
| Netz: | 24VAC/DC |
| Leistungsaufnahme VA: | 3,8 |
| Umgebungstemperatur: | 0..50°C |
| Umgebungsfeuchte: | 0..80%r.F. |
| Schutzart: | IP54 |
| Gewicht kg: | 0,35 |
Menge: 490,000 St

**5.1.4 Montage Raumfühler**
Montage Raumfühler
Montage des beschriebenen Feldgerätes inkl. aller
Nebenleistungen.
Menge: 256,000 St

**5.1.5 Montage Kleinstellantrieb**
Montage Kleinstellantrieb
Montage des beschriebenen Feldgerätes inkl. aller
Nebenleistungen.
Menge: 746,000 St

**5.1.6 Bezeichnungsschild 52x37mm**
Bezeichnungsschild 52x37mm
für ausserhalb des Schaltschrankes
angeordnete Regel- und Steuergeräte:
- Farbe und Beschriftung nach Angaben
  des AG,
- Beschriftung mehrzeilig,
- Schild aus mehrschichtigem Kunststoff,
  gefräst,
- Befestigen durch Schrauben.
- Befestigungsuntergrund Beton,
  Mauerwerk, Lüftungsleitungen, Kabelkanäle oder abgehängte Decken.

Abmessungen (BxH):  52x37mm
Menge: 746,000 St

**5.1.7 Verteilerbox für Bus-Stellantrieb**
Verteilerbox für Bus-Stellantrieb
m. 24V Zwischeneinspeisung
Verteilerbox für Installationssteckverbinder nach IEC 61535,
Ausführung als Kombi-Verteilerbox, gedrehte Kontakte,
interne Verdrahtung 2,5 mm², halogenfrei mit integrierter Verriegelung,
mechanische Kodierung Code 1
Bemessungsspannung: 250 V
Bemessungsstrom: 20 A
Bemessungsstoßspannung: 4 kV
Eingäng: 2
Ausgänge: 2
Der Verteiler ist mit einem Ein- und zwei Ausgängen für eine
durchgängige Busverkabelung versehen sowie einem Eingang
für eine 24V Zwischeneinspeisung
inkl. Anschluss und Montage
Menge: 746,000 St

**5.1.8 Verbindungsleitung für 24V und Bus 4x 0,75 mm², Länge: 2,5-7,5 m**
Verbindungsleitung für 24V und Bus
4x 0,75 mm², Länge: 2,5-7,5 m
konfektionierte LiYCY (o.ä.) Verbindungsleitung mit Schirmung,
5-polig, 0,75 mm², mit Installationssteckverbinder nach IEC 61535 für
feste Installation, für Niedervoltanwendungen, 5-polig,
gedrehte Kontakte mit Schraubanschluss, kompaktes Gehäuse
mit Zugentlastung, feldkonfektionierbar, mechanische Kodierung Code 6
Bemessungsspannung: 250/400 V
Bemessungsstrom: 16 A
Bemessungsstoßspannung: 4 kV
Typ der Leitung: LiYCY (oder ähnlich)
Länge: 2,5-7,5 m
inkl. Anschluss und Montage
Menge: 700,000 St

**5.1.9 Steckverbinder als Busabschluss**
Steckverbinder als Busabschluss
5-polig, 50 V, 6 A
Installationssteckverbinder nach IEC 61535 für feste Installation,
für Niedervoltanwendungen, Ausführung als Stecker, 5-polig,
Dieser ist im Zugentastungsgehäuse versehen mit einem
120Ohm Bus-Abschlusswiderstand
inkl. Anschluss und Montage
Menge: 46,000 St

**5.1.10 Verbindungsleitung für Raumbediengerät und Bus-Antrieb 3x 0,75 mm², Länge: 5-15 m**
Verbindungsleitung für Raumbediengerät und Bus-Antrieb
3x 0,75 mm², Länge: 5-15 m
konfektionierte LiYCY (o.ä.) Verbindungsleitung mit Schirmung,
3-polig, 0,75 mm², mit Installationssteckverbinder nach IEC 61535 für
feste Installation, für Niedervoltanwendungen, 3-polig,
gedrehte Kontakte mit Schraubanschluss, kompaktes Gehäuse
mit Zugentlastung, feldkonfektionierbar, mechanische Kodierung Code 6
Bemessungsspannung: 250/400 V
Bemessungsstrom: 16 A
Bemessungsstoßspannung: 4 kV
Typ der Leitung: LiYCY (oder ähnlich)
Länge: 5-15 m
inkl. Anschluss und Montage
Menge: 256,000 St

#### 5.2 Dienstleistungen Raumautomation

**5.2.1 Projektierung Einzelraumregler BACnet MS/TP**
Projektierung Einzelraumregler BACnet MS/TP
Die Anbindung der dezentralen I/O-Module
erfolgt mittels kommunikativer Aufschaltung
via BACnet MS/TP. Je Einzelraumregler sind
bis zu 12 gemeinsame Datenpunkte vorgesehen.
Diese sind im AS-System anzulegen und
anzuzeigen.
Je Gerät werden folgende Leistungen erbracht:
- Festlegen der Übertragungsparameter
- Festlegen der Adressen
- Erstellung von Anwenderprogrammen
- Überprüfung von Anschaltbedingungen,
  anhand der beigestellten Dokumentationen für übergreifende Funktionen
  aus anderen Gewerken
- verbindliche Angaben von Anschlussbedingungen des Lieferumfanges
- Festlegung von Montageorten für Feldgeräte und Hardwarekomponenten des
  Lieferumfangs.
- Abstimmung von Terminplänen
- Koordinierung aller für die GA notwendigen Technischen Daten
- Koordinierung aller Projektbeteiligten hinsichtlich der GA
Menge: 256,000 St

**5.2.2 Inbetriebnahme Einzelraumregelung**
Inbetriebnahme Einzelraumregelung
- Überprüfen der Busanschlüsse
  und der Spannungsversorgung
  aller Geräte
- Überprüfung der angeschlossenen
  Sensoren und Aktoren
- Einstellen der Adressen
- Einstellung der erforderlichen Konfigurationsparameter
- Inbetriebnahme der Busteilnehmer
- Laden der Anwendungssoftware
- Inbetriebnahme der Raumkonfiguration
  gemeinsam mit den beteiligten Fremdgewerken
- stichprobenartiger Funktionstest
Menge: 256,000 St

**5.2.3 Werkstatt-/Montageplanung Raumautomation nach DIN18386 (VOB Teil B) sowie nach VDI6026**
Werkstatt-/Montageplanung Raumautomation
nach DIN18386 (VOB Teil B) sowie nach VDI6026
Werkstatt- und Montageplanung bestehend
aus Erstellung und Übergabe folgender
Unterlagen:
- Stromlaufpläne nach DIN EN 61082-1
  (VDE 0040-1)
- Kabellisten mit Funktionszuordnung und
  Leistungsangaben
- Automationsschemata mit Darstellung
  der wesentlichen Funktionen auf Basis
  der Anlagenschemata entsprechend
  Anlagenplanung
- Raumregler-Belegungspläne einschließlich Adressierung
- Funktionsbeschreibungen der Raumautomation
- Stücklisten
- Anpassen der Netzwerk-Topologie für
  die Raumautomation
Grundlage der Werkstatt- und Montageplanung ist die Übergabe der vollständigen Ausführungsunterlagen nach
DIN18386 Punkt 3.1.3 sowie VDI6026
durch den Auftraggeber.
Menge: 1,000 psch

**5.2.4 Dokumentation Raumautomation**
Dokumentation Raumautomation
- aktualisierte Funktions-Schemata oder
  Funktions-Beschreibungen
- ergänzte Anlagenschemata (soweit vorhanden) mit eingetragenen Sensoren
  und Aktoren einschl. Adressierung
- Datenblätter, Installations- und
  Inbetriebnahmeanleitungen aller
  verwendeten Produkte
- eine Liste der bei Inbetriebnahme
  vorgenommenen Einstellungen (Konfigurationsparameter, Sollwerte,
  Reglereinstellungen, Zeiteinträge)
- Stromlaufpläne auf Raum- und Verteilungsbasis
- Automationsstations-Belegungspläne
  einschl. Adressierung
- Netzwerk-Übersichtsplan mit Routern,
  Repeatern, Bedieneinrichtungen und
  Kommunikationsschnittstellen
- Netzwerk-Datenbank der installierten
  Komponenten, einschl. Adressierung und
  Kommunikationsbeziehungen (als LNS-
  Datenbank auf Datenträger)
Die Unterlagen sind bei Abnahme vorzulegen, und zwar in dreifacher Ausfertigung, geordnet und in Ordnern
abgelegt,sowie einfach auf Datenträger
(CAD-Pläne sind als .DXF-Datei zu
übergeben).
Menge: 1,000 psch

#### 5.3 Automationsstation

**5.3.1 Automationsstation mit BACnet-Kommunikation**
Automationsstation
mit BACnet-Kommunikation

mit folgenden Hard- und Softwareeigenschaften:
Das System entspricht den Forderungen der
DIN EN ISO 16484 [BACnet Rev. 1.20].
Es ist modular und homogen aufgebaut, mit
100%-iger Integrationstiefe, und erlaubt eine
feinstufige Systemerweiterung mittels I/O-
Modulen die ohne Systemunterbrechung (hot-plug)
ausgetauscht werden können. Für dezentrale
physikalische Ein- und Ausgabefunktionen ist
eine Buslänge von 2.000 m zu unterstützen.

Die Automationsstation ist nach AMEV-Testat
und BTL zertifiziert [BACnet Rev. 1.20]

Automationsstation für Regel-,Optimier-,
Steuerungs- und Überwachungsfunktionen
mit nativer BACnet-Kommunikation gemäß
Profil BACnet Building Controller (BBC)
nach ISO 16484-5 über TCP/IP- bzw. Pointto-Point-Protokoll (PPP).

Die Integration der Raumautomation, Verbrauchswerten und Umwälzpumpen erfolgt kommunikativ
mittels BACnet MS/TP- Protokoll über die Automationsstation

Geforderte physikalische Ein- und Ausgabefunktionen [Abschnitt 1]:

| - Ausgabe Schalten BA | : |
| --- | --- |
| - Ausg.Stellen/Sollw.AA | :75 |
| - Eingabe Melden BE | :200 |
| - Eingabe Zählen Z | : |

- Eingabe Messwert AE  :

Geforderte kommunikativeEin- und Ausgabefunktionen [Abschnitt 2]:

| - Ausgabe Schalten BA | :150 |
| --- | --- |
| - Ausg.Stellen/Sollw.AA | :75 |
| - Eingabe Melden BE | :300 |
| - Eingabe Zählen Z | : |

- Eingabe Messwert AE  :220

E/A- Statussignalisierung
Alle Ein- und Ausgänge erhalten zur Überwachung
der Betriebszustände jeweils eine mehrfarbige Status-
LED.

Binäre Ausgänge sind mindestens für eine Kontaktbelastung von 230 V AC; 6 A (3 A) auszulegen.

Analoge Ausgänge sind so auszuführen, dass eine
vollständige galvanische Trennung zwischen den
Ein- und Ausgängen sichergestellt ist.

Lokale Vorrangbedienebene je Ausgabefunktionen:
Alle BA und AA erhalten eine Lokale Vorrangbedienebene, die ohne Projektierung der Automationsstation
aktiv sein muss, mit folgenden Einstellmöglichkeiten:

| - BA- Schalter: | Auto/ Hand Ein/ Hand Aus |
| --- | --- |
| - AA- Sollwertsteller: | Auto/ Hand 0...100% |

Der Handeingriff wird einzeln als Örtlichmeldung
über die Automationsstation gemeldet. Sollten zur
Umsetzung dieser Funktion systembedingt zusätzliche Datenpunkte erforderlich werden, so sind die
erforderlichen Lieferungen und Leistungen in
der Position Automationsstation zu kalkulieren.

Beschriftung der physikalische Ein- und Ausgabefunktionen erfolgt jeweils einzeln mittels Beschriftungsträger für die anlagenspezifischen Klartexte auf den
Modulen.

Alle Anschlüsse an den Automationseinrichtung sind so
auszuführen, dass sie leicht gelöst werden können. Es sind
korrosionsfeste Schraub- oder Steckverbindungen zu
verwenden. Alle Anschlüsse müssen gut zugänglich sein
und mittels Klemmenblöcke feldseitig einzeln abziehbar
sein.

Alle kalkulationsrelevanten Komponenten der Automationsstation bzw. der Raumautomationseinrichtung
sind vom Bieter einzeln aufzuführen und in einer
separaten Aufstellung mit dem Angebot abzugeben.
Menge: 10,000 St

**5.3.2 BACnet/IP Router 4 x BACnet MS/TP, 2 x Ethernet-Port**
BACnet/IP Router
4 x BACnet MS/TP, 2 x Ethernet-Port
Abmessungen (mm): 159 x 100 x 75 (L x B x H)
Stromversorgung: 24 V DC/AC ±10 %, typisch 2,5 W
Betrieb: 0 °C bis 50 °C, 10 – 90 % RH, nicht kondensierend
Schutzart: IP40, IP20 (Klemmen)
Schnittstellen:
2 x Ethernet (100Base-T):
- BACnet/IP, BACnet/SC
4 x BACnet MS/TP
Menge: 10,000 St

**5.3.3 Projektausführung Netzwerk**
Projektausführung Netzwerk
- Überprüfung und Detaillierung der An-
  forderungen des Auftraggebers an den
  Gesamtprozess
- Detaillierung der vorgegebenen Funktionsbeschreibungen in Hinsicht auf
  die einzusetzenden Komponenten
- Erstellung eines Pflichtenhefts für
  zentrale und wiederkehrende Funktionen
- Analyse und Darstellung des Informationsflusses in den einzelnen Bussegmenten
- Vorlage einer aktualisierten Funktions- und Schnittstellenbeschreibung
  zur Genehmigung durch den Auftraggeber
- Überprüfung der ausgeschriebenen
  Netzwerkteilnehmer auf ihre Eignung
- Festlegung der logischen Strukturierung des Netzwerkes (Adressierungskonzept)
- Spezifizierung der Informationsbeziehungen zwischen den Netzwerkteilnehmern
- Einstellung der erforderlichen Konfigurationsparameter für alle Netzwerkteilnehmer
- Durchführung der Kommunikationsbeziehungen
Menge: 1,000 psch

**5.3.4 Projektierung Offene Datenkommunikation**
Projektierung Offene Datenkommunikation
Für das funktionelle Zusammenwirken
zwischen Fremdsystem und Automationsstation sind folgende Voraussetzungen
erforderlich:
- Schnittstellenprotokoll wird kostenlos übergeben.
- Ein Systemspezialist beim Hersteller
  des Fremdsystems ist zu nennen.
  Dieser Systemspezialist steht für
  alle Belange bei der Projektierung
  kostenlos zur Verfügung.
- Eine vollständige Informationspunktliste mit allen Adressen, Parametern
  und Datentypbezeichnungen muss zur
  Verfügung gestellt werden.
- Kostenlose Bereitstellung oder Vermittlung einer Test-Hardware/-Soft-
  ware
Daraus ergeben sich folgende
Projektierungsleistungen:
- Übernahme des Schnittstellenprotokolls.
- Erstellung des Pflichtenheftes mit
  Festschreibung der zu verwendenden
  Softwareversion.
- Festlegung der zu übertragenden
  Informationspunkte.
- Definition der zu übertragenden Be-
  nutzeradresse.
- Festlegung der Funktionalität pro
  Informationspunttyp
- Erstellen der Referenzliste
Menge: 7340,000 St

**5.3.5 Inbetriebnahme Offene Datenkommunikation**
Inbetriebnahme Offene Datenkommunikation
Für das funktionelle Zusammenwirken
zwischen Fremdsystem und Automationsstation sind folgende Voraussetzungen
erforderlich:
- Vorhandensein aller Netzversorgungen 230VAC.
- Fertiggestellte Installationen.
- Der Systemspezialist steht für alle
  Belange bei der Inbetriebnahme
  kostenlos zur Verfügung.
- Informationspunkte gemäß Funktionsliste müssen zum Zeitpunkt der In-
  betriebnahme an der Schnittstelle
  zur Verfügung stehen.
Daraus ergeben sich folgende
Inbetriebnahmeleistungen:
- Einladen der projektspezifischen
  Software.
- 1-zu-1-Prüfung aller zu übertragenden
  Informationspunkte.
- Anpassung der Parameter an die Be-
  triebsbedingungen.
- Datensicherung.
- Einmalige Einweisung des Bedienungspersonals.
- Erstellen der Referenzliste
Menge: 7340,000 St

#### 5.4 Schaltschrank

**5.4.1 Wandschrank, eintürig 760x760x300 aus Stahlblech**
Wandschrank, eintürig 760x760x300
aus Stahlblech
Tür gummigedichtet mit innen liegenden
Scharnieren, Vorreiber und Stangenverschluss mit Doppelbartschlüssel, Kabelzuführung durch Verschraubung von
oben/unten. Türanschlag rechts/links.

inkl. Lieferung und folgender Einbauten:
- Schaltschrankbeleuchtung
LED Lampe mit Magnethalterung
und Bewegungsmelder
1 Leitungsschutzschalter 1-polig
- EDAT-Modul auf Hutschiene im Schrank
- Ethernet Switch 5-Port 10/100Mbps
- Einspeisung 230VAC 16A
- Primärer Überspannungsschutz 230 VAC
- Phasenlampe 230V Netz
- Netzgerät 230VAC/24VDC 10A
mit Leitungsschutzscha. primär/sekundär
- Einbau und Verdrahtung Automationsstation,
  Router, Gateway
- Klemmensätze für Busaufschaltung

| Breite mm: | 760 |
| --- | --- |
| Höhe mm: | 760 |
| Tiefe mm: | 300 |
| Platzreserve: | 20% |
| Farbe: | RAL7035 |
| Werkstoff: | Stahlblech |
Menge: 10,000 St

**5.4.2 Einbau/Verdrahtung BSK-Bus-Komponenten auf Montageplatte in Etagenverteiler**
Einbau/Verdrahtung BSK-Bus-Komponenten
auf Montageplatte in Etagenverteiler
Geräte und sämtlicher Zubehörteile,
einschließlich Beschilderung.
Reihenklemmen nach Bedarf.
Menge: 10,000 St

**5.4.3 Projektausführung Schaltschrank Technische Bearbeitung**
Projektausführung Schaltschrank
Technische Bearbeitung
Zu der technischen Bearbeitung des
Lieferumfanges werden folgende Leistungen erbracht:
- verbindliche Angaben von Anschlussbedingungen des Lieferumfanges
- Festlegung von Montageorten für Feldgeräte und Hardwarekomponenten des
  Lieferumfangs.
- Abstimmung von Terminplänen
- Abklärung von Art, Umfang und Zeitpunkt notwendiger Vorleistungen
- Koordinierung aller für die GA notwendigen Technischen Daten
- Koordinierung aller Projektbeteiligten hinsichtlich der GA
- Erstellung der Revisionsunterlagen
  und Bedienungshandbücher
Menge: 1,000 psch

**5.4.4 Werkstatt-/Montageplanung Schaltschrank nach DIN18386 (VOB Teil C)**
Werkstatt-/Montageplanung Schaltschrank
nach DIN18386 (VOB Teil C)
Werkstatt- und Montageplanung bestehend
aus Erstellung und Übergabe folgender
Unterlagen:
- Stromlaufpläne nach DIN EN 61082-1
  (VDE 0040-1)
- Übersichtsplan mit Eintragung der
  Standorte der Bedieneinrichtungen und
  Informationsschwerpunkte
- Kabellisten mit Funktionszuordnung und
  Leistungsangaben
- Stücklisten
Grundlage der Werkstatt- und Montageplanung ist die Übergabe der vollständigen Ausführungsunterlagen nach
DIN18386 Punkt 3.1.3
durch den Auftraggeber.
Menge: 1,000 psch

#### 5.5 Elektronebenleistungen:

**5.5.1 Schaltschrank Montage**
Schaltschrank Montage
Schaltschrank wie vorstehend beschrieben
ab Bordsteinkante Baustelle
zum Verwendungsort transportieren.
Aufstellungsort nach Angabe des AG
und in Abstimmung mit der
Bauleitung festlegen.
Schaltschrank montieren.
Ausführungstermin und Zeitpunkt müssen
mit dem AG koordiniert werden
Menge: 10,000 St

**5.5.2 Anschluss Kabel/Leitung beidseitig bis 500 Stück**
Anschluss Kabel/Leitung beidseitig bis 500 Stück
Beiderseitiges Absetzen der Kabel.
Anklemmen nach Kabelliste/Klemmenan-
schlussplan an die numerierte Klemmleiste im Schaltschrank und an die Feldgeräte einschließlich Klein- und Be-
festigungsmaterial

Leitungsanschluss:
Menge: 478,000 St

**5.5.3 Kabelmakierer bis 1000 Stück feldseitig**
Kabelmakierer bis 1000 Stück feldseitig
Schriftfeld 29x8mm
mit Kabelbinder 100x2,5
Liefern und fachgerecht einschl. Klein- und
Befestigungsmaterial montieren.
Menge: 478,000 St

### 6 Management- und Bedieneinrichtung

#### 6.1 BMS-Lizenz

**6.1.1 Building Management System [BMS] - Volllizenz**
Building Management System [BMS] - Volllizenz
Die MBE ermöglicht die Darstellung von analogen und
binären Datenpunkten und bietet Zeitprogramme sowie
Schalt- und Steuerungsfunktionen gemäß
GA-Funktionsliste (VDI 3814/DIN EN ISO 16484).
Volllizenz für 15.000 Datenpunkte
Funktional frei erweiterbar
Menge: 1,000 St

#### 6.2 BMS-Dienstleistungen

**6.2.1 Projektausführung Gebäudemanagement Technische Bearbeitung**
Projektausführung Gebäudemanagement
Technische Bearbeitung
Zu der technischen Bearbeitung des
Lieferumfanges werden folgende Leistungen erbracht:
- verbindliche Angaben von Anschlussbedingungen des Lieferumfanges
- Festlegung von Montageorten für Hardwarekomponenten des Lieferumfangs.
- Abstimmung von Terminplänen
- Koordinierung aller für die GA notwendigen Technischen Daten
- Koordinierung aller Projektbeteiligten hinsichtlich der GA
- Erstellung und Eingabe der Anwenderprogramme
- Abstimmung von Aufbau und Inhalt
  statischer und dynamischer Anlagenbilder
Menge: 1,000 psch

**6.2.2 Inbetriebnahme Gebäudemanagement und Konfiguration**
Inbetriebnahme Gebäudemanagement
und Konfiguration
Zur Inbetriebnahme und Konfiguration
des Lieferumfanges werden folgende
Leistungen erbracht:
- Überprüfung der externen Anschlüsse
  des Lieferumfanges
- Überprüfung der systemeigenen Datenübertragungswege (z.B. Abschirmungen
  und Störspannungen )
- Überprüfungen aller im Lieferumfang
  enthaltenen Hardware-Komponenten
- Erstinbetriebnahme aller Informationspunkte
- Laden und Testen aller zum Lieferumfang gehörenden Grund- und Anwenderprogramme
- Überprüfung der einzelnen Systemkomponenten auf bestimmungsgemäße Funktion
  wie:
  - Schnittstellen zu übergreifenden
  Gewerken
Menge: 1,000 psch

**6.2.3 Dokumentation Management- und Bedieneinrichtung**
- Dokumentation Management- und Bedieneinrichtung
  Nachstehende Unterlagen sind
  zu übergeben:
  Bedienungshandbuch
- Dokumentation des Softwareumfangs
- Anlagenbilder und dynamische Einblendungen als Stapeldruck
- Wartungshinweise
Die Unterlagen werden elektronisch zur Verfügung gestellt.
Menge: 1,000 psch

**6.2.4 Anlagenbilderstellung Gebäudemanagement**
Anlagenbilderstellung Gebäudemanagement
- Festlegung von Umfang, Aufbau und
  Inhalt des kundenspezifischen
  Anlagenbildes
- Anlagenbilderstellung für das
  GM-System zur Bedienung der
  Gebäudeautomation und -anlagen
Menge: 25,000 St

**6.2.5 Anlagenbilderstellung Raumautomation**
Anlagenbilderstellung Raumautomation
- Festlegung von Umfang, Aufbau und
  Inhalt des kundenspezifischen
  Anlagenbildes
- Anlagenbilderstellung für das
  GM-System zur Bedienung der
  Raumautomation und -anlagen
Menge: 5,000 St

**6.2.6 Anlagenbilderstellung Grundriss-Bild**
Anlagenbilderstellung Grundriss-Bild
- Festlegung von Umfang, Aufbau und
  Inhalt des kundenspezifischen
  Anlagenbildes
- Anlagenbilderstellung für das
  GM-System zur Anzeige der
  Brandschutzklappen
Menge: 7,000 St

**6.2.7 Projektierung Einblendpunkt**
Projektierung Einblendpunkt
- Festlegung von Umfang, Aufbau und
  Inhalt des Einblendpunktes
- Anordnung des Einblendpunktes im
  Anlagenbild
Menge: 7500,000 St

**6.2.8 Einweisung des Bedienpersonals Management- und Bedieneinrichtung**
Einweisung des Bedienpersonals
Management- und Bedieneinrichtung
in die Funktionen, Bedienung sowie Fehlerdiagnose, Wartung und Störbeseitigung
der Management- und Bedieneinrichtung.
Die Einweisung erfolgt nach der Inbetriebnahme und ggf. während des Probebetriebes.
Die Dauer der Einweisung richtet sich
nach der Komplexität der Anlagen.
Die Einweisung ist zu protokollieren.
Menge: 1,000 psch
